# Umgestalung der Ortsmitte in Biederbach
Angebotsaufforderung (GAEB DA XML 3.2, DA83)
Projekt: 21290
Währung: EUR
Nebenangebote zugelassen: ja
Erstellt mit: GXML Toolbox V3.3 R20200226, iTWO_64 V9.1.726, 22.02.2024

## X005-07 Abbruch-, Erd-, Spezialtiefbau-, Stb- und Straßenbauarbeiten
Datum: 22.02.2024

### Bereich 1 TECHNISCHE BEARBEITUNG

#### Abschnitt 1.1 Beweissicherung, Fotodokumentation

**1.1.10 Beweissicherung**
*** Pauschalposition
Beweissicherung der vorhandenen Objekte und Bauteile
von durch die Bauarbeiten berührten Bereichen.
Die Beweissicherung umfasst die Sichtprüfung und die
Schadensdokumentation durch ein zertifiziertes Büro
(Bausachverständiger).
Die Beweissicherung ist sowohl vor Beginn der
Baumaßnahme als auch nach Ende der Baumaßnahme
durchzuführen. Falls neue Schäden nach
Baufertigstellung festgestellt werden, sind die Schäden
zu bewerten (gutachterliche Stellungnahme) und die
Schadensursache zu ermitteln.
Die Dokumentation ist jeweils vor Baubeginn bzw. nach
Baufertigstellung dem Auftraggeber in digitaler Form zu
übergeben.
Die Beweissicherung dient ggf. der Abwendung von
unberechtigten Schadensmeldungen eines Anliegers. Sie
soll so detailliert ausgeführt werden, dass alle
vorhandenen Beschädigungen erfasst sind. Alle nicht
dokumentierten und bei der Abnahme festgestellten
Mängel bzw. Schäden an den vorhandenen Objekten im
Bereich der Baustelle bzw. in  sonstigen durch die
Baudurchführung beanspruchten Bereichen sind auf Kosten
des AN durch den AN zu beseitigen.
Die Vergütung für die Durchführung der Beweissicherung
erfolgt pauschal für die gesamte Baumaßnahme. Die
Materialkosten für die Fotografien, Datenträger etc
sind einzukalkulieren.
Zu beweissichernde Bereiche:
- Straßen und Gehwege entlang der Umfahrung
- Zufahrten zu den an das Baufeld angrenzenden Flurstücken
- Fassade Haus Flurstück Nr. 669
- Garage und Lager Flurstück Nr. 676/1
- Fläche Flurstück Nr. 676/2
- Fläche Zwischenlager
- Einbauten entlang Umfahrung/Baufeld, speziell Denkmäler entlang Umfahrung
- Gelände Kindergarten St. Martin
- Parkplätze Flurstück Nr. 667
Menge: 1,000 psch

**1.1.20 Lichtbilder herst. und liefern**
*** Pauschalposition
Lichtbilder über den wesentlichen Bauablauf des Bauwerks in digitalisierter Form (Auflösung mindestens
1024 mal 768 Pixel, 24 Farben) mit Digitalkamera herstellen und auf mit dem AG abgestimmten Datenträger (CD
oder DVD) liefern. Das Komprimierungsverhältnis bzw.
die Bildqualität ist so zu wählen, dass durch die Komprimierung keine für den Sachverhalt wesentlichen Bildinformationen verloren gehen.
Menge: 1,000 psch

#### Abschnitt 1.2 Werkstattplanungen und Ausführungszeichnungen

**1.2.10 Werkstattplanung Stahlgeländer**
*** Pauschalposition
Werkstattplanung gemäß ZTV-ING Teil 1, Abschnitt 2 für das Stahlgeländer erstellen. Die Werkstattplanung hat unter Berücksichtigung der Angaben der Ausführungsplanung des AG und der Baubeschreibung zu erfolgen.
Stahlgeländer einmessen.
Einbauort: Brücke, Aufkantung Oberstromseite
Abgerechnet wird als Pauschale für die gesamte Baumaßnahme.
Menge: 1,000 psch

**1.2.20 Werkstattplanung Fugenbänder**
*** Pauschalposition
Werkstattplanung gemäß ZTV-ING Teil 1, Abschnitt 2 für die Fugenbänder erstellen. Die Werkstattplanung hat unter Berücksichtigung der Angaben der Ausführungsplanung des AG und der Baubeschreibung zu erfolgen.
Fugenbänder einmessen.
Einbauort: Brücke, Überbauabschlüsse
Abgerechnet wird als Pauschale für die gesamte Baumaßnahme.
Menge: 1,000 psch

**1.2.30 Ausführungszeichnungen herstellen Baubehelfe**
*** Pauschalposition
StL-Nr. 1810161030
Ausführungszeichnungen herstellen.
Ausführungszeichnungen für sämtliche Baubehelfe.
Menge: 1,000 psch

#### Abschnitt 1.3 Bestandsunterlagen, Vermessung

**1.3.10 Bestandunterlagen liefern*Best.daten SIB**
*** Pauschalposition
StL-Nr. 1910161500910000
Bestandsunterlagen liefern, bestehend aus
Bestandsübersichtszeichnungen 'der Tragwerke Brücke Dorf-Dobelstr. und Ufermauern einschließlich erforderlicher vermessungstechnischen Einmessung. Bestandsübersichtszeichnungen als Pause 1-fach, im CAD
Originalformat mit Definitionsdatei auf Datenträger
sowie als DXF-Datei auf Datenträger.'

Bestandsdaten gemäß Anweisung Straßeninformationsbank,
Teilsystem Bauwerksdaten, mit einem Erfassungsprogramm
auf der Datenbasis der ASB-ING erfasst auf Datenträger
sowie Bauwerksbuch als Pause 1-fach.
Menge: 1,000 psch
Leistungsbereichkatalog: 101

**1.3.20 Bestandunterlagen liefern**
*** Pauschalposition
StL-Nr. 1910161500090000
Bestandsunterlagen liefern, bestehend aus
Bestandsdaten 'der erdverlegten bzw. umgelegten Leitungen, einschließlich erforderlicher vermessungstechnischen Einmessung vor Einbetten und Verfüllen der jeweiligen Leitungsgräben.
Die Bestandsdaten sind dem AG im CAD-Format mit Darstellung der Leitungsverlauf in der Lage, Höhenangaben und Beschriftungen zu den verwendeten Werkstoffen und ggf. Formstücken 1-fach auf Datenträger zu übergeben.
Leitungen:
- RW-Kanal
- Straßenentwässerung'
Menge: 1,000 psch

*Hinweis: Bauvermessung*
Vom Auftraggeber wird die Erstabsteckung der Bauwerke und der Höhenfestpunkte in max. drei Terminen erbracht. Vom AN ist eine Hilfskraft zur Erstabsteckung und für die Kontrollmessungen zur Verfügung zu stellen. Abgesteckt werden die Hauptachsen bzw. Hauptpunkte. Alle weiterführenden Absteckungen, Höhenmessungen und
die Sicherung der Absteckpunkte, die zur vertragsgemäßen Erfüllung der Leistung erforderlich sind, hat der AN selbst vorzunehmen. Alle Vermessungsarbeiten, die während der Ausführungszeit erforderlich werden, hat der AN selbst so rechtzeitig durchzuführen, dass eine Abnahme durch die Bauüberwachung ohne Behinderung der Bauarbeiten möglich ist.
Der AN trägt für die richtige und planmäßige Lage und Höhe der Bauwerke die alleinige Verantwortung. Bewusst herbeigeführte Abweichungen von der planmäßigen Ausführung bedürfen der vorherigen schriftlichen Zustimmung durch den AG.

**1.3.30 Absteckung und Bauvermessung**
*** Pauschalposition
Durchführen aller für die Baudurchführung und
Abrechnung erforderlichen Vermessungs- und
Absteckleistungen, einschl. vermessungstechnische
Überwachung und Dokumentation gem. Baubeschreibung.
Erdverlegte Bauteile vor Verfüllen einmessen.
Kontrollmessungen im Zuge der Bauausführung bei den
sämtlichen Gewerken durchführen.
Koordinatensystem UTM, Höhensystem DHHN2016.
Mehrmaliger Einsatz einrechnen.
Menge: 1,000 psch

#### Abschnitt 1.4 Regel- und Verkehrszeichenplan

**1.4.10 Regel- und Verkehrszeichenplan (Gesamtmaßnahme)**
*** Pauschalposition
Erstellen von Verkehrszeichenplänen für die Gesamtbaumaßnahme (ausgeschlossen Umfahrung) und die einzelnen Bauabschnitte, in Abstimmung mit  den Verkehrsbehörden und Erwirken der Genehmigung. Übernahme der anfallenden Gebühren. Abgerechnet wird als Pauschale für die gesamte Baumaßnahme (ausgeschlossen Umfahrung).
Menge: 1,000 psch

**1.4.20 Regel- und Verkehrszeichenplan (Umfahrung)**
*** Pauschalposition
Erstellen von Verkehrszeichenplänen für die Umfahrung, in Abstimmung mit  den Verkehrsbehörden und Erwirken der Genehmigung. Übernahme der anfallenden Gebühren. Abgerechnet wird als Pauschale für die Umfahrung.
Menge: 1,000 psch

#### Abschnitt 1.5 Überwachung Betoneinbau

**1.5.10 Überwachung Betoneinbau Überwachungskl.2**
*** Pauschalposition
Überwachung des Einbaus von Beton der Überwachungsklasse 2 DIN 1045-3 durch eine anerkannte Überwachungsstelle.
Menge: 1,000 psch

### Bereich 2 BAUSTELLENEINRICHTUNG, VERKEHRSSICHERUNG

#### Abschnitt 2.1 Baustelleneinrichtung, -räumung

**2.1.10 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 psch
Leistungsbereichkatalog: 101

**2.1.20 Baustelle räumen Sämtl. LV-Abschn.**
*** Pauschalposition
StL-Nr. 1910111201
Baustelle von allen Geräten, Anlagen, Einrichtungen und
dgl. räumen. Benutzte Flächen und Wege entsprechend dem
ursprünglichen Zustand herrichten. Soweit nicht für
bestimmte Leistungen für das Räumen der Baustelle gesonderte Positionen im Leistungsverzeichnis enthalten
sind, gilt die Pauschale
für alle Leistungen sämtlicher Abschnitte des Leistungsverzeichnisses.
Menge: 1,000 psch
Leistungsbereichkatalog: 101

**2.1.30 Autokran**
*** Pauschalposition
Autokran samt Bedienungspersonal für den Einbau
der Stahlbetonfertigteile samt aller damit zusammenhängenden
Aufwendungen und Versicherungen. Der Autokran und die
Anschlagmittel müssen auf das Gewicht der Fertigteile
und die örtlichen Gegebenheiten abgestimmt sein. Die
Pauschale beinhaltet die Kosten für die An- und Abfahrt des
Krans vom Heimstandort zur Baustelle, den Aufbau, alle
notwendigen Gründungselemente unter den Standfüßen und den Abbau des Autokrans, alles samt Bedienungspersonal.
Kosten für Vorhalten, Unterhalten und Betreiben werden nicht
mit dieser Pauschale, sondern mit den Einheitspreisen der betreffenden Teilleistungen vergütet.
Abgerechnet wird je Einsatz.
Menge: 1,000 psch

**2.1.40 Bauzaun aufstellen und entfernen Zaunhöhe 2,0 m**
StL-Nr. 1910120739
Bauzaun nach Unterlagen des AG einschl. der erforderlichen Tore und Pfosten standsicher aufstellen, während
der Bauzeit vorhalten und unterhalten sowie nach Beendigung der Bauzeit entfernen. 70 v.H. des Preises werden nach Aufstellen, der Rest nach Entfernen des Bauzaunes vergütet.
Zaunhöhe = 2,00 m.
Zaun 'aus Stahlgitter-Fertigteilen für BE-Fläche'
Menge: 90,000 m
Leistungsbereichkatalog: 101

**2.1.50 Bauzaun aufstellen und entfernen Zaunhöhe 2,0 m**
StL-Nr. 1910120739
Bauzaun nach Unterlagen des AG einschl. der erforderlichen Tore und Pfosten standsicher aufstellen, während
der Bauzeit vorhalten und unterhalten sowie nach Beendigung der Bauzeit entfernen. 70 v.H. des Preises werden nach Aufstellen, der Rest nach Entfernen des Bauzaunes vergütet.
Zaunhöhe = 2,00 m.
Zaun 'aus Stahlgitter-Fertigteilen für Zwischenlagerfläche'
Menge: 80,000 m
Leistungsbereichkatalog: 101

**2.1.60 Bauzaun umsetzen Zaunhöhe 2,0 m*StahlgitterFT**
StL-Nr. 1910121233
Bauzaun innerhalb der Baustelle umsetzen. Nicht wiederverwertbare Teile ersetzen.
Zaunhöhe = 2,00 m.
Zaun aus Stahlgitter-Fertigteilen.
Menge: 20,000 m

**2.1.70 Schrankenzaun Graben, H= 1,00-1,20m**
Bauzaun, als Schrankenzaun mit rotweißer Markierung
nach Wahl des AN, Prüfung gem. TL-Absperrschranken
entspricht den Vorschriften d. ZTV-SA.
Zaunoberkante über Oberfläche Gelände 1,00 - 1,20 m,
zur Sicherung von Gruben bzw. Leitungsgräben.
Menge: 40,000 m

**2.1.80 Schrankenzaun umsetzen**
Schrankenzaun der Pos. zuvor innerhalb der Baustelle
umsetzen. Nicht wiederverwertbare Teile ersetzen.
Zaunhöhe = 1,00 - 1,20 m.
Menge: 20,000 m

**2.1.90 Stahlplatten aufbauen, vorhalten und abbauen**
Stahlplatten für Abdeckung von möglichen Gräben in der Straße aufbauen, vorhalten und wieder abbauen.
Befahrbar für Fahrzeuge bis 40 to, einschl. evtl. erf. Unterkonstruktion.
Breite bis 2,0 m, Spannweite bis 2,0 m
Mehrfaches Auf- und Wiederabbauen an der gleichen
Einsatzstelle wird nicht vergütet und ist mit der
Position des erstmaligen Aufbaus vergütet.
Menge: 5,000 St

#### Abschnitt 2.2 Verkehrssicherung

*Hinweis: Verkehrssicherung für Umfahrung:*

**2.2.10 Verkehrssicherung läng.Dauer durchf Arbeitsstelle*Verk.konzept AGab außer/in Kraft s.*umsetzen nach AG*Geb. auf Nachweis**
*** Pauschalposition
Verkehrssicherung längerer Dauer betriebsfertig aufbauen, vorhalten, warten, instand setzen, betreiben und kontrollieren. Vorübergehende Verkehrssicherungsmaßnahmen durchführen. Vorübergehende Markierung,
transportable Lichtsignalanlage, bauliches Leitelement,
mobile Stauwarnanlage, LED-Anzeigetafel und transportable Schutzeinrichtung werden gesondert vergütet.
Verkehrssicherung an Umleitungsstelle.
Nach Verkehrskonzept des AG.
Vorhandene Verkehrsschilder nach Unterlagen des AG außer Kraft und wieder in Kraft setzen.
Verkehrssicherung nach Unterlagen des AG umsetzen.
Einsatzzeit  'ca. 7 Monate'
Verkehrsrechtliche Anordnung nach Unterlagen des AG
einholen und zugehörige Unterlagen erstellen. Erforderliche Ortsbesichtigungen zur Erstellung der Planunterlagen für die verkehrsrechtliche Anordnung durchführen.
Anfallende Gebühren für verkehrsrechtliche Anordnung
sind einzurechnen.
Menge: 1,000 psch
Leistungsbereichkatalog: 105

*Hinweis: Verkehrssicherung für BE-Flächen*
Verkehrssicherung für BE-Flächen:

**2.2.20 Verkehrssicherung läng.Dauer durchf Arbeitsstelle*Verk.konzept AG außer/in Kraft s.*umsetzen nach AG*Geb. auf Nachweis**
*** Pauschalposition
Verkehrssicherung längerer Dauer betriebsfertig aufbauen, vorhalten, warten, instand setzen, betreiben, kontrollieren und abbauen. Vorübergehende Verkehrssicherungsmaßnahmen durchführen. Vorübergehende Markierung,
transportable Lichtsignalanlage, bauliches Leitelement,
mobile Stauwarnanlage, LED-Anzeigetafel und transportable Schutzeinrichtung werden gesondert vergütet.
Verkehrssicherung an Arbeitsstelle.
Nach Verkehrskonzept des AG.
Vorhandene Verkehrsschilder nach Unterlagen des AG außer Kraft und wieder in Kraft setzen.
Verkehrssicherung nach Unterlagen des AG umsetzen.
Einsatzzeit ca. 5 Monate
Verkehrsrechtliche Anordnung nach Unterlagen des AG
einholen und zugehörige Unterlagen erstellen. Erforderliche Ortsbesichtigungen zur Erstellung der Planunterlagen für die verkehrsrechtliche Anordnung durchführen.
Anfallende Gebühren für verkehrsrechtliche Anordnung
sind einzurechnen.
Menge: 1,000 psch
Leistungsbereichkatalog: 105

#### Abschnitt 2.3 Temporäre Umfahrung

**2.3.10 Bachumleitung herstellen**
*** Pauschalposition
StL-Nr. 1110930199
Bachumleitung herstellen, vorhalten, unterhalten und
beseitigen.
Hydraulische und bautechnische Erfordernisse nach
Unterlagen des AG.
Einschließlich Erdarbeiten und erforderlicher Ab-
sperrdämme.
Umleitung 'bestehend aus zwei Rohren nach statischen und konstruktiven Erfordernissen nach DIN EN 1610
inkl. aller Form- u. Verbindungsstücke. Zwei Rohre DN 1000.
Rohre aus Stahlbeton, Rohrlänge je Strang über 14 m bis 16 m. Kieslager zur Unterstützung der Rohre herstellen.
Fließsohlentiefe ca. auf Höhe Bachsohle.
Bestehende Uferböschungen nach örtlichen Verhältnissen anpassen.
Rohre, Überschüttung und Kieslager nach Abschluss der Maßnahme restlos aus dem Gewässerbett entfernen, verwerten und Gewässerbett gemäß Ursprungszustand wiederherstellen.
Bachumleitung an Kreuzungsbauwerk ca. 60 m bachaufwärts der Bestandsbrücke nach Unterlagen des AG.
Straßenverkehrslast = LM 1 nach DIN EN 1991-2
Bearbeitung und Verlängerung der vorhandenen Regenwasserausläufe in Böschungen inkl. erforderliche Rohrleitungen, Form- und Verbindungsstücke aus Kunststoff im Bereich der Rohre DN 1000 nach Unterlagen des AG'
Menge: 1,000 psch

**2.3.20 Baustoff für Überschüttung einbauen, verdichten, ausbauen Planum gesondert*Abrechng. Auftrag**
Baustoff für die Überschüttung und Verfüllung der Zwickel der Verdolung nach Unterlagen des AG profilgerecht mit Abböschung im Unterstrom einbauen, verdichten.
Baustoff  'Baustoffgemisch 0/45 aus natürlicher Gesteinskörnung'
DPr > 0,98
Einbaustelle: Überschüttung und Verfüllung der Zwickel der beiden Stahlbetonrohre.
Abgerechnet wird nach Auftragsprofilen.
Nach Fertigstellung des Bauwerks eingebauten Baustoff restlos aus dem Gewässerbett entfernen.
Ausgebauten Baustoff nach Wahl des AN verwerten.
Menge: 31,000 m3

**2.3.30 Planum herstellen**
StL-Nr. 2110624999
Planum herstellen nach Unterlagen des AG.
Verformungsmodul 'Ev2 = 80 MPa'
Menge: 49,000 m2
Leistungsbereichkatalog: 106

**2.3.40 Geotextil Gewebe/-Maschenware**
Schicht aus Geotextilien, Gewebe- und Maschenware, Geotextilrobustheitsklasse 4, Masse min. 220 g/m2, Höchstzugkraft min. 45 kN/m, Überlappungsbreite mind. 20 cm zwischen Fangedamm / Überschüttung und Schotterschicht herstellen.
Menge: 49,000 m2
Leistungsbereichkatalog: 002

**2.3.50 Baustoff liefern und einbauen Planum gesondert**
Geeigneten Baustoff liefern, profilgerecht einbauen und
verdichten.
Baustoff 'Schotter 0/32'
Verformungsmodul Ev2 = 120 MPa, DPr > 1,03.
Einbaudicke = 50 cm.
Einbaustelle: Schottertragschicht für temporäre Umfahrung über den Bach.
Das Herstellen des Planums wird gesondert vergütet.
Abgerechnet wird nach Auftragsprofilen.
Menge: 28,000 m3

**2.3.60 Baustoff liefern und einbauen *Kleingeräte Planum gesondert**
Wie Position zuvor jedoch
Einbaustelle: Angleichung temporäre Umfahrung entlang Kappe Bestandsbauwerk.
Menge: 2,000 m3

**2.3.70 Planum herstellen**
StL-Nr. 2110624999
Planum herstellen nach Unterlagen des AG.
Verformungsmodul 'Ev2 = 120 MPa'
Menge: 60,000 m2

**2.3.80 Asphalttragd. aus AC 16 TD herst. Bitumen 70/100 Abböschung 1 zu 1**
StL-Nr. 22113827991091
Asphalttragdeckschicht aus Asphalttragdeckschichtmischgut AC 16 TD herstellen. Anlieferung des Asphaltmischguts in thermoisolierten Transportbehältern.
In Verkehrsflächen 'BK1,0 bis BK0,3 für Umfahrung'
Einbau '10 cm'

Bindemittel = 70/100.
Fremdfüller 'nach ZTV-Asphalt'

Seitliche Abböschungen 1 zu 1 herstellen.
Menge: 15,000 t

**2.3.90 prov. Umfahrung unterhalten**
Prov. Umfahrung über den Bach über die Dauer von 7 Monaten unterhalten. Zur Unterhaltung gehört das zweimalige Reinigen der Umfahrung pro Nutzungswoche sowie die Instandsetzung der Umfahrung bei Mängeln in der Beschaffenheit.
Menge: 7,000 Mo

**2.3.100 Asphaltbefestigung aufnehmen*Aufbr. Verw. AN**
StL-Nr. 2211302890909003
Asphaltbefestigung aufbrechen und aufnehmen.
Fläche 'Umfahrung'
Dicke der Asphaltbefestigung 'über 8 bis 12 cm'
Gesamtaufbruchtiefe 'über 10 cm bis 12 cm'

Aufbruchgut nach Wahl des AN verwerten.
Menge: 60,000 m2

**2.3.110 Boden bzw. Fels lösen und verwerten*profilg. lösen**
StL-Nr. 21106212910000
Boden bzw. Fels aus Abtragsbereichen lösen, laden und
nach Wahl des AN verwerten. Beschreibung der Homogenbereiche nach Unterlagen des AG. Die Herstellung von Mulden und Gräben wird gesondert vergütet.
Abgerechnet wird nach Abtragsprofilen.
Homogenbereich 'Baustoffgemisch 0/45'

Profilgerecht lösen.
Menge: 31,000 m3

**2.3.120 Boden bzw. Fels lösen und verwerten*profilg. lösen**
StL-Nr. 21106212910000
Boden bzw. Fels aus Abtragsbereichen lösen, laden und
nach Wahl des AN verwerten. Beschreibung der Homogenbereiche nach Unterlagen des AG. Die Herstellung von Mulden und Gräben wird gesondert vergütet.
Abgerechnet wird nach Abtragsprofilen.
Homogenbereich 'Schotter 0/32'

Profilgerecht lösen.
Menge: 28,000 m3

**2.3.130 Boden bzw. Fels lösen und verwerten*Kleingeräte*profilg. lösen**
Boden bzw. Fels aus Abtragsbereichen mit Kleingeräten lösen, laden und nach Wahl des AN verwerten. Beschreibung der Homogenbereiche nach Unterlagen des AG. Die Herstellung von Mulden und Gräben wird gesondert vergütet.
Abgerechnet wird nach Abtragsprofilen.
Homogenbereich Schotter 0/32
Profilgerecht lösen.
Menge: 2,000 m3

**2.3.140 Geotextil ausbauen und entsorgen**
Eingebautes Geotextil ausbauen, laden, fördern und der Verwertung/Entsorgung zuführen. Die Kosten für die Verwertung/Entsorgung trägt der AN.
Menge: 49,000 m2

**2.3.150 Schutzrohr AD250 sichern**
Schutzrohr AD250 (Medium Fernwärme) sichern.
Lage 'unter Kappe Kreuzungsbauwerk zwischen Böschungen'
Material 'Stahl'
Abgerechnet wird die örtlich gemessene Rohrlänge.
Menge: 5,000 m

**2.3.160 Denkmal sichern**
Denkmäler nach Unterlagen des AG auf der orografisch linken Seite im Unterstrom der provisorischen Überfahrt beim Kreuzungsbauwerk für die Dauer der Nutzung der Umfahrung sichern und vor Beschädigung schützen.
Menge: 1,000 St

**2.3.170 Geländer Kreuzungsbauwerk abbauen Brücke*Stahl*Pfosten abschrb.**
Geländer auf Kreuzungsbauwerk des Gewässers nach Unterlagen des AG vor Herstellung der Umfahrung abbauen. Geländerstücke zur Wiederverwendung zwischenlagern.
Abgerechnet wird nach Länge des Handlaufs zwischen den
Achsen der Endpfosten bzw. Endstäbe.
Geländer für Brücke.
Höhe Geländer 'ca. 1,0 m'
Material = Stahl.
Pfosten abschrauben.
Menge: 8,000 m
Leistungsbereichkatalog: 121

**2.3.180 Stahlgeländer AG einbauen*Stahl*Füllstabgeländer Verank.Fusspl.**
Geschweißtes Stahlgeländer des AG als provisorische Absturzsicherung wieder einbauen.
Abgerechnet wird nach Länge des Handlaufs zwischen den
Achsen der Endpfosten bzw. Endstäbe.
Geländer aus Bestand auf Kappe entlang Kreuzungsbauwerk wieder montieren, Geländer auf Zwischenlager gelagert, Verankerung mit bestehenden Verbunddübeln und Unterfütterungen aus Unterstopfmörtel
Material = Stahl
Höhe des Geländers ca. 1,0 m
Ausbildung als Füllstabgeländer.
Verankerung mit Fußplatte und Verbundankern.
Menge: 5,000 m
Leistungsbereichkatalog: 121

**2.3.190 Geländer Kreuzungsbauwerk abbauen Brücke*Stahl*Pfosten abschrb.**
Geländer entlang Kreuzungsbauwerk des Gewässers nach Unterlagen des AG vor Rückbau der Umfahrung abbauen. Geländerstücke zwischenlagern.
Abgerechnet wird nach Länge des Handlaufs zwischen den
Achsen der Endpfosten bzw. Endstäbe.
Geländer für Brücke.
Höhe Geländer 'ca. 1,0 m'
Material = Stahl.
Pfosten abschrauben.
Menge: 5,000 m
Leistungsbereichkatalog: 121

**2.3.200 Stahlgeländer AG einbauen*Stahl*Füllstabgeländer Verank.Fusspl.**
Geschweißtes Stahlgeländer des AG endgültig wieder einbauen.
Abgerechnet wird nach Länge des Handlaufs zwischen den
Achsen der Endpfosten bzw. Endstäbe.
Geländer aus Bestand auf Kappe Kreuzungsbauwerk wieder montieren, Geländer auf Zwischenlager gelagert, Verankerung mit bestehenden Verbunddübeln und Unterfütterungen aus Unterstopfmörtel
Material = Stahl
Höhe des Geländers ca. 1,0 m
Ausbildung als Füllstabgeländer.
Verankerung mit Fußplatte und Verbundankern.
Geländerteile vor Wiederverwendung säubern.
Menge: 8,000 m
Leistungsbereichkatalog: 121

#### Abschnitt 2.4 Zwischenlager

*Hinweis: Einrichtung und Vorhaltung Zwischenlager*
Die Einrichtung des Zwischenlagers wird nach der vom AG zur Verfügung gestellten Fläche abgerechnet. Die vom AG zur Verfügung gestellten Flächen gehen aus der Baubeschreibung hervor.  Diese Flächen gelten als "innerhalb der Baustelle". Die Entfernung zur Baustelle über die Umfahrung beträgt weniger als 250 m. Die Fläche beträgt ca. 210 m2. Die Beschaffung von zusätzlichen erforderlichen Lagerflächen ist Sache des AN und einzukalkulieren.

Die Abrechnung des Witterungsschutzes erfolgt als Pauschale.

Die Vorhaltung und Unterhaltung des Zwischenlagers sind in die Einrichtungspositionen einzurechnen und werden nicht gesondert vergütet.

**2.4.10 Oberboden abtragen und lagern Abtr.über 10-30cm**
StL-Nr. 21106109002900
Oberboden ggf. einschließlich Vegetationsdecke abtragen
und lagern. Oberboden in regelmäßig geformten Mieten
locker aufsetzen. Ansaat und Mähen einer Decksaat werden gesondert vergütet. Beschreibung der Homogenbereiche nach Unterlagen des AG. Abgerechnet wird nach Ab-
tragsprofilen.
Dicke des Abtrages über 10 bis 30 cm.
Oberboden 'in Abstimmung mit dem AG seitlich lagern.'
Menge: 42,000 m3
Leistungsbereichkatalog: 106

**2.4.20 Geotextil als Trennschicht verlegen Nutz.Dauer temp.*pH 4-9 GRK 4 Abr. Überdeckung**
StL-Nr. 2110640231010901
Geotextil als Trenn- und Filterschicht verlegen. Trennschicht nach Unterlagen des AG. Überlappung mindestens
0,50 m. Überschüttung wird gesondert vergütet.
Nutzungsdauer temporär nach Unterlagen des AG.
pH-Wert des Umgebungsmilieus 4 bis 9.
Geotextilrobustheitsklasse 4.
Verlegen 'im Bereich des Zwischenlagers'

Abgerechnet wird die überdeckte Trennfläche.
Menge: 210,000 m2
Leistungsbereichkatalog: 002

**2.4.30 Kies, Körnung 0/32 mm, einbauen verdichten D 15-20cm**
Filterschicht aus Kies, Körnung 0/32 mm,
liefern, waagrecht einbauen und verdichten,
Verdichtungsgrad mind. DPr 0,95, Schichtdicke 20 cm,
zulässige Abweichung von der Sollhöhe +/- 2 cm.
Menge: 210,000 m2
Leistungsbereichkatalog: 002

**2.4.40 Schutz gegen Witterungseinflüsse Zwischenlager herstellen**
*** Pauschalposition
Schutz des Zwischenlagers gegen Witterungseinflüsse
herstellen und unterhalten.
Abdecken der Lagerfläche auf dem Zwischenlager für
Erdaushub mittels geeigneter Folie nach Wahl des AN.
Abdecken des gelagerten Haufwerks ebenfalls mit
geeigneter Folie nach Wahl des AN. Folie liefern,
auslegen und mit geeigneten Mitteln nach Wahl des AN
sichern.
Grundfläche des Haufwerks bis 210 m².  Bei Bedarf ist
die Folie mehrmals zu ergänzen bzw. auszutauschen. Nach
Beendigung der Bauarbeiten ist die Folie aufzunehmen
und zu entsorgen. Kosten der Entsorgung gehen zu Lasten
des AN.
Abgerechnet wird die Herstellung und die Unterhaltung
des Schutzes als Pauschale.
Menge: 1,000 psch

*Hinweis: Einrichtung Rampe zu Zwischenlager*
Die Rampe zum Zwischenlager des Aushubmaterials herstellen. Die Abrechnung erfolgt als Pauschale für die Herstellung und Vorhaltung während der Bauzeit des Ersatzneubaus.
Die Abmessungen der Rampe sind der Anlage 2 der Baubeschreibung zu entnehmen.
Die Ausbildung erfolgt nach Wahl des AN.

**2.4.50 Rampe Zwischenlager herstellen, vorhalten**
*** Pauschalposition
Herstellung einer Zufahrtsrampe zur Zwischenlagerfläche nach Anlage 2 der Baubeschreibung. Die Leistung beinhaltet neben der Herstellung auch die Unterhaltung der Rampe für den Zeitraum der Nutzung des Zwischenlagers. Die Abrechnung erfolgt pauschal für die Herstellung und Unterhaltung.
Die Herstellung der Rampe erfolgt nach Wahl des AN.
Abgetragener Oberboden in Abstimmung mit dem AG seitlich lagern. Die Breite der befahrbaren Fläche der Rampe beträgt 3,0 m. Die Ausbildung der befahrbaren Flächen erfolgt nach Wahl des AN.
Menge: 1,000 psch

#### Abschnitt 2.5 Gerüste, Baubehelfe

*Hinweis: Hinweis: Traggerüste Klasse B*
Hinweis: Traggerüste Bemessungsklasse B

1) Traggerüst Überbau:

Für den Bauzustand "Einbau der Teilfertigteile und Betonnage der Ortbetonergänzung" ist ein Traggerüst der Bemessungsklasse B zu errichten. Für den Lastfall "Frischbetonauflast der Ortbetonergänzung zzgl. Betonierlasten" ist die Stützweite durch ein Traggerüst zu reduzieren. Eine direkte Auflagerung der Teilfertigteile auf den Kopfbalken ist nicht vorgesehen!
Im Bereich der Bestandswiderlager können die Ringanker als Gründung für das Traggerüst (ggf. mit Hydraulikpressen zur Absenkung des Gerüstes nach Abbinden der Ortbetonergänzung) genutzt werden. Außerhalb der Bestandswiderlager können die Tieferführungen aus Unterwasserbeton für die Natursteinmauer als Gründung des Gerüstes verwendet werden. Erdarbeiten zur Freilegung der Tieferführungen zum Aufstellen des Gerüstes sind einzukalkulieren.
Für die Schalung, Bewehrung und Betonage des Überbaus in Ortbetonbauweise in den Anschlussbereichen zur Hausfassade von Flurstück Nr. 669 sind werksseitig in den Teilfertigteilen Verankerungen mit Gewinde zur Aufhängung von Konsolen für das Traggerüst der Schalung vorgesehen. Diese Leistungen sind in die LV-Pos. des Traggerüstes der Bemessungsklasse B für den Überbau einzukalkulieren.

2) Traggerüst Aufkantung Oberstrom:

Für die Schalung, Bewehrung und Betonage der Aufkantung im Oberstrom sind werksseitig in den Teilfertigteilen Verankerungen mit Gewinde zur Aufhängung von Konsolen für das Traggerüst der Schalung vorgesehen.

**2.5.10 Traggerüst herstellen Öffnungen n. U. Grdg.beseit.0,5 m**
*** Pauschalposition
Traggerüst der Bemessungsklasse B für den Überbau der Brücke nach statischen, konstruktiven und sicherheitstechnischen Erfordernissen herstellen, vorhalten, unterhalten
und beseitigen.
Öffnungen nach Unterlagen des AG freihalten.
Gerüst
- zur Unterstützung der Teilfertigteile beim Versetzen und der Betonage der Ortbetonergänzung bis zum vollständigem Verbund der Ortbetonergänzung des Überbaus
- für Kragarm Gehwegplatte Überbau, Verankerung in den Teilfertigteilen der Gehwegplatte.

Gründung herstellen und bis 0,50 m unter Oberfläche des
künftigen Geländes bzw. der künftigen Gewässersohle beseitigen.
Menge: 1,000 psch
Leistungsbereichkatalog: 116

**2.5.20 Traggerüst herstellen**
*** Pauschalposition
Traggerüst der Bemessungsklasse B für die Aufkantung im Oberstrom nach statischen, konstruktiven und sicherheitstechnischen Erfordernissen herstellen, vorhalten, unterhalten und beseitigen.
Gerüst als Kappenschalungsgerüst, Verankerung in Überbau nach Unterlagen des AG
Menge: 1,000 psch
Leistungsbereichkatalog: 116

**2.5.30 Behelfsabstützung Ufermauern Holz**
Je Behelfsabstützung sind zwei vertikale und zwei horizontale Hölzer der Festigkeitsklasse C24, Querschnitt 16 / 16 cm anzubringen gemäß Unterlagen des AG.
Ausbildung als Rahmen mit diagonalen Aussteifungen im Rahmeneck.
Verspannung der Abstützung am Bestandswiderlager mit Holzkeilen.
Menge: 3,000 St

**2.5.40 Behelfsabstützung umsetzen**
Behelfsabstützung umsetzen für Herstellung Sägeschnitte Bestandswiderlager aus Stahlbeton.
Menge: 3,000 St

### Bereich 3 VORARBEITEN

#### Abschnitt 3.1 Fläche abräumen, Rodungsarbeiten

**3.1.10 Fläche abräumen Aufwuchs*ges.Räumg.Verw.AN**
*** Pauschalposition
StL-Nr. 2110600210000003
Fläche nach Unterlagen des AG abräumen.
Strauch- und Baumbestand sowie sonstiger Aufwuchs bis
zu 0,10 m Stammdurchmesser, 1,00 m über dem Erdboden
gemessen, einschließlich Wurzelwerk.
Gesamtes Räumgut nach Wahl des AN verwerten.
Menge: 1,000 psch

**3.1.20 Bäume fällen mit Roden DU über 0,1-0,3 m*verfüll/Boden AG Holz Verwert. AN*Wst.Verwert. AN S.Abr.Verwert. AN**
StL-Nr. 21106032101111
Bäume fällen, höchstens 0,25 m über dem Erdboden
absägen. Wurzelstöcke roden. Gemessen wird der Durchmesser 1,00 m über dem Erdboden.
Durchmesser über 0,10 bis 0,30 m.
Wurzellöcher mit geeignetem Boden verfüllen. Boden profilgerecht lösen.
Gesamtes Holz nach Wahl des AN verwerten.
Wurzelstöcke nach Wahl des AN verwerten.
Schlagabraum nach Wahl des AN verwerten.
Menge: 1,000 St
Leistungsbereichkatalog: 106

**3.1.30 Wurzelstöcke roden DU über 0,5-0,75m*Wst.Verw. AN**
StL-Nr. 211060193001
Wurzelstöcke roden. Gemessen wird der Durchmesser der
Schnittstelle des Wurzelstocks vor dem Roden.
Durchmesser über 0,50 bis 0,75 m.
Wurzelstöcke nach Wahl des AN verwerten.
Menge: 1,000 St
Leistungsbereichkatalog: 106

#### Abschnitt 3.2 Oberbodenarbeiten

**3.2.10 Oberboden abtragen und lagern Neigung über 1:4*Abtr.über 10-30cm**
StL-Nr. 21106109012900
Oberboden ggf. einschließlich Vegetationsdecke abtragen
und lagern. Oberboden in regelmäßig geformten Mieten
locker aufsetzen. Ansaat und Mähen einer Decksaat werden gesondert vergütet. Beschreibung der Homogenbereiche nach Unterlagen des AG. Abgerechnet wird nach Ab-
tragsprofilen.
Neigung der Abtragsfläche steiler als 1:4.
Dicke des Abtrages über 10 bis 30 cm.
Oberboden 'innerhalb der Baustelle auf Zwischenlager lagern'
Menge: 13,000 m3
Leistungsbereichkatalog: 106

#### Abschnitt 3.3 Oberflächenaufbruch, Randeinfassungen

**3.3.10 Asphaltbefestigung trennen Einzelfl.*schneiden Dicke ü. 12-18 cm**
StL-Nr. 211130383104
Asphaltbefestigung geradlinig trennen.
in Einzelflächen längs und quer zur Fahrbahnachse,
Trennen durch Schneiden.
Dicke der Asphaltbefestigung über 12 bis 18 cm.
Menge: 10,800 m

**3.3.20 Asphaltbefestigung aufnehmen Fahrbahn*mit HGT*Dicke ü. 6-12 cm Dicke ü. 10-20 cm*Tiefe ü. 10-20 cm Aufbr.beseit.ges.**
StL-Nr. 2111302814322004
Asphaltbefestigung aufbrechen und aufnehmen.
Fläche = Fahrbahn.
Einschließlich Unterlage = hydraulisch gebundene Tragschicht.
Dicke der Asphaltbefestigung über 6 cm bis 12 cm.
Dicke der gebundenen Befestigung über 10 bis 20 cm.
Gesamtaufbruchtiefe über 10 bis 20 cm.
Aufbruchgut beseitigen. Entsorgen wird gesondert
vergütet.
Menge: 37,000 m2

**3.3.30 Asphaltbefestigung trennen*schneiden Dicke ü. 6-12 cm**
StL-Nr. 211130389103
Asphaltbefestigung geradlinig trennen.
Bereich 'Einzelflächen der Parkplätze Kindergarten St. Martin und Fläche vor Garageneinfahrt Fl.St. Nr. 676/1'

Trennen durch Schneiden.
Dicke der Asphaltbefestigung über 6 bis 12 cm.
Menge: 11,600 m

**3.3.40 Asphaltbefestigung aufnehmen*mit HGT Dicke ü. 6-12 cm*Dicke ü. 10-20 cm Tiefe ü. 10-20 cm*Aufbr.beseit.ges.**
StL-Nr. 2111302894322004
Asphaltbefestigung aufbrechen und aufnehmen.
Fläche 'Einzelflächen der Parkplätze Kindergarten St. Martin und Fläche vor Garageneinfahrt Fl.St. Nr. 676/1'

Einschließlich Unterlage = hydraulisch gebundene Tragschicht.
Dicke der Asphaltbefestigung über 6 cm bis 12 cm.
Dicke der gebundenen Befestigung über 10 bis 20 cm.
Gesamtaufbruchtiefe über 10 bis 20 cm.
Aufbruchgut beseitigen. Entsorgen wird gesondert
vergütet.
Menge: 17,000 m2

**3.3.50 Bordstein aufnehmen.*Fund.ü10-20/R-St. alles Verw. AN**
StL-Nr. 23115031950200
Bordstein aufnehmen.
Bordstein 'Einfassungsstein aus Beton auf Parkplätzen Kindergarten St. Martin nach Unterlagen des AG'

Fundament aus Beton, über 10 bis 20 cm dick, und
Rückenstütze aus Beton aufbrechen.
Sämtliche Steine und übriges Aufbruchgut nach Wahl des
AN verwerten.
Menge: 19,300 m
Leistungsbereichkatalog: 115

**3.3.60 Bordstein aufnehmen. Tiefbord Beton*Fund.ü10-20/R-St. alles Verw. AN**
StL-Nr. 23115031250200
Bordstein aufnehmen.
Bordstein = Tiefbordstein aus Beton, Höhe bis 30 cm.
Fundament aus Beton, über 10 bis 20 cm dick, und
Rückenstütze aus Beton aufbrechen.
Sämtliche Steine und übriges Aufbruchgut nach Wahl des
AN verwerten.
Menge: 5,000 m
Leistungsbereichkatalog: 115

**3.3.70 Streifen/Rinne aus Betonst. aufn. ü. 10-12 cm dick*Breite bis 20 cm Fugenmörtel*Fund.bet. ü.10-20 Verwertung AN**
StL-Nr. 23115036311201
Streifen oder Rinne mit Pflastersteinen aus Beton aufnehmen. Aufbruch der Tragschicht wird gesondert
vergütet.
Pflasterstein über 10 bis 12 cm dick.
Breite des Streifens/der Rinne bis 20 cm.
Mit Fugenfüllung aus hydraulisch gebundenem Fu-
genmörtel.
Fundament aus Beton/Mörtel, über 10 bis 20 cm dick,
aufbrechen.
Steine und Aufbruchgut nach Wahl des AN verwerten.
Menge: 6,000 m
Leistungsbereichkatalog: 115

**3.3.80 Bordstein aufnehmen. Hochbord Beton*Fund. ü. 10-20 cm alles Verw. AN**
StL-Nr. 23115031120200
Bordstein aufnehmen.
Bordstein = Hoch- und Rundbordstein aus Beton, Breite
bis 18 cm, Höhe bis 30 cm.
Fundament aus Beton, über 10 bis 20 cm dick, aufbrechen.
Sämtliche Steine und übriges Aufbruchgut nach Wahl des
AN verwerten.
Menge: 6,000 m
Leistungsbereichkatalog: 115

**3.3.90 Pflasterd.m.Betonpfl.-steinen aufn. 12 cm dick*Fugenmörtel hydr. ungeb. Bettung*Verwertung AN**
StL-Nr. 23115011421100
Pflasterdecke mit Pflastersteinen aus Beton aufnehmen.
Aufnehmen der Tragschicht wird gesondert vergütet.
Pflasterstein ca. 12 cm dick.
Mit Fugenfüllung aus hydraulisch gebundenem Fu-
genmörtel.
Bettung aus ungebundenem Bettungsmaterial.
Steine und übriges Aufbruchgut nach Wahl des AN verwerten.
Menge: 6,600 m2
Leistungsbereichkatalog: 115

**3.3.100 Pflasterd.m.Betonpfl.-steinen aufn. 12 cm dick*Fugenmörtel hydr. ungeb. Bettung*Verwertung AN**
StL-Nr. 23115011421100
Pflasterdecke mit Pflastersteinen aus Beton aufnehmen.
Aufnehmen der Tragschicht wird gesondert vergütet.
Pflasterstein ca. 12 cm dick.
Mit Fugenfüllung aus hydraulisch gebundenem Fu-
genmörtel.
Bettung aus ungebundenem Bettungsmaterial.
Steine und übriges Aufbruchgut nach Wahl des AN verwerten.
Menge: 2,300 m2
Leistungsbereichkatalog: 115

**3.3.110 Schicht ohne Bindemittel aufnehmen FSS od. SfM*nat. Gesteinsk.*Abrechng. Abtrag**
StL-Nr. 16112008199191
Schicht ohne Bindemittel aufnehmen. Erschwernisse durch
Einbauten werden gesondert vergütet.
Schicht aus Baustoffgemisch für Frostschutzschichten
oder frostunempfindlichem Boden oder frostunempfindlichem Baustoffgemisch.
Dicke 'über 20 cm bis 40 cm'
Fläche 'Fahrbahnbereich'

Baustoffgemisch aus natürlichen Gesteinskörnungen.
Baustoff 'fördern und auf Flächen nach Unterlagen des AG zwischenlagern.'

Abgerechnet wird nach Abtragsprofilen.
Menge: 15,000 m3

**3.3.120 Schicht ohne Bindemittel aufnehmen*Dicke ü.10-15cm Geh- und Radwege*nat. Gesteinsk. Bstoff zw.-lag**
StL-Nr. 22112005935101
Schicht ohne Bindemittel aufnehmen. Erschwernisse
durch Einbauten werden gesondert vergütet.
Schicht 'Tragschicht für Pflasterdecke aus Betonsteinen im Gehwegbereich'

Dicke über 10 bis 15 cm.
Fläche = Geh- und Radwege.
Baustoffgemisch aus natürlichen Gesteinskörnungen
nach Unterlagen des AG.
Baustoff innerhalb der Baustelle fördern und nach Un-
terlagen des AG zwischenlagern.
Menge: 6,600 m2
Leistungsbereichkatalog: 115

**3.3.130 Schicht ohne Bindemittel aufnehmen*Dicke ü.10-15cm Geh- und Radwege*nat. Gesteinsk. Bstoff zw.-lag**
StL-Nr. 22112005935101
Schicht ohne Bindemittel aufnehmen. Erschwernisse
durch Einbauten werden gesondert vergütet.
Schicht 'Tragschicht für Pflasterdecke aus Betonsteinen im Bereich der Sitzgelegenheit Kindergarten'

Dicke über 10 bis 15 cm.
Fläche = Geh- und Radwege.
Baustoffgemisch aus natürlichen Gesteinskörnungen
nach Unterlagen des AG.
Baustoff innerhalb der Baustelle fördern und nach Un-
terlagen des AG zwischenlagern.
Menge: 2,300 m2
Leistungsbereichkatalog: 115

**3.3.140 Bordstein aufnehmen.*Fund.ü10-20/R-St. alles Verw. AN**
StL-Nr. 23115031950200
Bordstein aufnehmen.
Bordstein 'Einfassungsstein aus Beton für Plaster aus Beton im Gehwegbereich nach Unterlagen des AG'

Fundament aus Beton, über 10 bis 20 cm dick, und
Rückenstütze aus Beton aufbrechen.
Sämtliche Steine und übriges Aufbruchgut nach Wahl des
AN verwerten.
Menge: 3,700 m
Leistungsbereichkatalog: 115

**3.3.150 Schicht ohne Bindemittel aufnehmen KTS+DoB*Dicke ü.15-20cm**
StL-Nr. 22112005549999
Schicht ohne Bindemittel aufnehmen. Erschwernisse
durch Einbauten werden gesondert vergütet.
Schichten aus Baustoffgemischen für Kiestragschichten
und für Deckschichten ohne Bindemittel.
Dicke über 15 bis 20 cm.
Fläche 'innerhalb Pflanzkübel Bäckerei Schätzle'
Baustoffgemisch 'Kies'
Baustoff 'zu Zwischenlager fördern, innerhalb der Baustelle verwerten'
Menge: 13,000 m2

#### Abschnitt 3.4 Rückbau

**3.4.10 Holzgeländer abbauen Gel. an Böschung**
StL-Nr. 211284012090
Holzgeländer nach Unterlagen des AG abbauen und nach
Wahl des AN verwerten. Abgerechnet wird nach Länge des
Handlaufs zwischen den Achsen der Endpfosten bzw.
Endstäbe. Gegebenenfalls Pfostenlöcher mit Boden aus
Baubereich verfüllen.
Geländer an Böschung.
Pfostenabstand 'ca. 3 m'
Menge: 2,000 m

**3.4.20 Zaun aufnehmen Stahlgitterzaun*Höhe 1,00-1,50 m Pfosten Stahl*Abstand2,00-3,00m Pf.i.Beton30/80*Löcher schließen Mat.Lagerplatz**
StL-Nr. 2112810122222102
Zaun aufnehmen, einschließlich Verstrebungen.
Stahlgitterzaun.
Zaunhöhe über 1,00 bis 1,50 m.
Pfosten aus Stahl.
Pfostenabstand über 2,00 bis 3,00 m.
Pfosten mit Einzelfundament aus Beton, Durchmesser bis
30 cm, Tiefe bis 80 cm.
Pfostenlöcher entsprechend der sie umgebenden Fläche
schließen. Material aus Baubereich.
Wiederverwendbares Zaunmaterial säubern und zum Lagerplatz nach Unterlagen des AG fördern und abladen. Übriges Material nach Wahl des AN verwerten.
Menge: 8,000 m

**3.4.30 Pflanzkübel rückbauen, zwischenlagern**
Runde Pflanzkübel nach Unterlagen des AG entfernen und zwischenlagern.
Material 'Porenbeton'
Abmessungen DxH = ca. 0,40 m x 0,3 m
Abrechnung nach örtlich aufgemessener Länge.

.
Menge: 11,000 m

**3.4.40 Granitsteine rückbauen, zwischenlagern und wieder einbauen**
Granitsteine rückbauen und zwischenlagern.
Granitsteine für Böschungssicherung von Geländesprung auf der orographisch rechten Seite im Oberstrom nach Unterlagen des AG wieder einbauen.
Granitsteine entlang Sitzgelegenheit Bäckerei Schätzle und Parkplätze Kindergarten St. Martin innerhalb der Baustelle.
Granitsteine L/B/H 1,30/0,55/0,80 m
Menge: 3,000 St

**3.4.50 Infotafel rückbauen, zwischenlagern und wieder aufbauen**
Infotafel inkl. Überdach rückbauen,  zwischenlagern und wieder aufbauen.
Stützen und Überdach aus Holz.
Verschraubung an in Boden einbetonierter Stahleinspannung lösen und gesamte Infotafel demontieren.
Stahleinspannung für Dauer der Baumaßnahme sichern.
Nach Fertigstellung der Baumaßnahme mit vorhandenen Verbindungsmitteln an ursprünglichem Standort wieder aufbauen.
Stützenabmessungen LxBxH = ca. 3,0 x 0,20 x 0,20 m
Abmessungen Überdach LxB = ca. 3,0 x 0,40 m
Dach mit Stützen verschraubt.
Menge: 1,000 St

**3.4.60 Infotafel rückbauen, zwischenlagern und wieder aufbauen**
Infotafel inkl. Überdach rückbauen,  zwischenlagern und wieder aufbauen.
Pfosten Infotafel aus Stahl.
Einbetonierte Pfosten ausbauen, Fundamentslöcher mit auf der Baustelle verfügbarem Aushubboden verfüllen, Fundament entfernen.
Nach Fertigstellung der Baumaßnahme am ursprünglichen Standort wieder einbauen inkl. Fundament aus Beton analog Bestand, inkl. erforderlicher Erdarbeiten für Fundamentierung Verwertung ausgebauter Stoffe nach Wahl des AN.

Stütze = Rohrpfosten, DU ca. 80 mm
Länge Rohrpfosten = ca. 3,0 m
Menge: 1,000 St

**3.4.70 Entwässerungsrohrleitung trennen**
Entwässerungsrohrleitung trennen.
Trennen durch Schneiden.
Entwässerungsrohrleitung: Fallrohr/Entwässerungsrohr zur Dachentwässerung.
Rohr DN/ID 100 mm
Rohr aus Aluminium
Menge: 2,000 St

**3.4.80 Entwässerungsrohrleitung trennen**
Entwässerungsrohrleitung trennen.
Trennen durch Schneiden.
Entwässerungsrohrleitung freigelegt.
Rohr DN/ID 150 mm
Rohr aus Kunststoff
Menge: 4,000 St

**3.4.90 Entwässerungsrohrleitung trennen**
Entwässerungsrohrleitung trennen.
Trennen durch Schneiden.
Entwässerungsrohrleitung freigelegt.
Rohr DN/ID 250 mm bis 300 mm
Rohr aus Beton / Steinzeug
Menge: 2,000 St

**3.4.100 Entwässerungsrohrleitung abbrechen Aluminium-Rohr**
Entwässerungsrohrleitung abbrechen.
Rohr DN/ID 150 mm
Rohr aus Aluminium.
Ausbaustoffe nach Wahl des AN verwerten.
Menge: 2,000 m

**3.4.110 Entwässerungsrohrleitung abbrechen*Kunststoff-Rohr Tiefe bis 1,25 m*Ausb. verwerten**
Entwässerungsrohrleitung abbrechen. Entwässerungsrohrleitung liegt bis Oberkante Rohr frei. Erdarbeiten in
der verbliebenen Leitungszone ausführen.
Das Ausbauen von Schächten wird gesondert vergütet.
Rohr DN/ID 150 mm
Rohr aus Kunststoff.
Fließsohlentiefe bis 1,25 m.
Ausbaustoffe nach Wahl des AN verwerten.
Menge: 10,000 m

**3.4.120 Entwässerungsrohrleitung abbrechen*B/Stz-Rohr Tiefe bis 1,25 m*Ausb. verwerten**
Entwässerungsrohrleitung abbrechen. Entwässerungsrohrleitung liegt bis Oberkante Rohr frei. Erdarbeiten in
der verbliebenen Leitungszone ausführen.
Das Ausbauen von Schächten wird gesondert vergütet.
Rohr DN/ID 250 mm bis 300 mm
Rohr aus Beton / Steinzeug.
Fließsohlentiefe bis 1,25 m.
Ausbaustoffe nach Wahl des AN verwerten.
Menge: 10,000 m

#### Abschnitt 3.5 Leitungs- und Kanalsicherung

*Hinweis: Hinweise Leitungssicherung*
Hinweis Leitungssicherung
  Die Leitungsarbeiten werden von den zuständigen Versorgungsunternehmen ausgeführt. Vom AN sind alle erforderlichen Erd-
  und Tiefbauarbeiten auszuführen.

**3.5.10 Schmutzwasserkanal freilegen, sichern, DN 150**
Schmutzwasserkanal freilegen, sichern.
Ggf. vorhandene Abdeckhauben, Abdeckplatten, Abdecksteine
o. ä. ausbauen, säubern und zum Wiedereinbau seitl. lagern.
Wiedereinbaufähig  80 -90 %.
Die Richtlinien der betroffenen Versorgungsträger sind
zu beachten. Handschachtung zur Freilegung des zu sichernden Kanals ist in den Einheitspreis einzukalkulieren und wird nicht gesondert vergütet.
Abgerechnet wird die örtlich gemessene Kanallänge in der Baugrube.
Menge: 10,000 m

**3.5.20 Abbruch Trinkwasserleitung DN 100**
Trinkwasserleitung DN 100 im Oberstrom an der Brücke zwischen Böschungen sowie innerhalb Baugrube rückbauen.
Die Abrechnung erfolgt nach aufgemessener, abgebrochener Länge.
Anfallendes Abbruchgut nach Wahl des AN verwerten.

Material Medienrohr = Stahl
Medienrohr stillgelegt.
Menge: 14,000 m

**3.5.30 Abbruch Schutzrohre AD 150**
Schutzrohr der Trinkwasserleitung und Fernmeldekabel AD 150 im Oberstrom an der Brücke zwischen Böschungen rückbauen.
Die Abrechnung erfolgt nach aufgemessener, abgebrochener Länge.
Anfallendes Abbruchgut nach Wahl des AN verwerten.
Medienrohr stillgelegt.
Fernmeldekabel in Betrieb.
Material Schurzrohr = Kunststoff
Menge: 12,000 m

**3.5.40 Fernmeldekabel freilegen, Einzelkabel**
Fernmeldekabel nach Unterlagen des AG freilegen. Fernmeldekabel in Betrieb.

Ggf. vorhandene Abdeckhauben, Abdeckplatten, Abdecksteine
o. ä. ausbauen, säubern und zum Wiedereinbau seitl. lagern.
Wiedereinbaufähig  80 -90 %.

Die Richtlinien der betroffenen Versorgungsträger sind
zu beachten. Handschachtung zur Freilegung der zu sichernden Leitung ist in den Einheitspreis einzukalkulieren und wird nicht gesondert vergütet.

Abgerechnet wird die örtlich gemessene, freigelegte Kabellänge.
Menge: 38,100 m

**3.5.50 Fernmeldekabel sichern, Einzelkabel**
Fernmeldekabel sichern, Kabel in Wellrohr aus Kunststoff nach Unterlagen des AG außerhalb der Baugrube über den oberstromigen Fangedamm temporär umlegen und sichern.
Lagesicherung des Wellrohres auf Fangedamm mit in den Damm eingschlagenen Holzpflöcken bei Überflutung des Fangedammes während Hochwasserereignissen.
Abgerechnet wird nach örtlich aufgemessener, umgelegter Kabellänge im Wellrohr zwischen den temporären Muffen des Fernmeldekabels.
Menge: 44,500 m

**3.5.60 Straßenbeleuchtung sichern**
Straßenbeleuchtung neben Pflanzkübeln nach Unterlagen des AG für Dauer der Baumaßnahme sichern.
Mast der Straßenbeleuchtung innerhalb der BE-Fläche nach Unterlagen des AG.
Menge: 1,000 St

**3.5.70 Fallrohre provisorisch verlängern, umverlegen, DN 100**
Regenwasserfallrohre bzw. Dachentwässerungsrohre im Bereich des Abbruches der Bestandsbrücke mit Rohren aus Kunststoff temporär bis hinter den unterstromigen Damm aus Sandsäcken nach Unterlagen des AG verlängern.
Verlängerung bis 8 m
Erforderliche Schellen/Verbindungsstücke sind einzukalkulieren.
Bestandsrohre aus Stahl DN 100.
Menge: 2,000 St

**3.5.80 RW-Entwässerungsrohre Baugrube provisorisch verlängern, umverlegen, DN 100-200**
Regenwasserentwässerungsrohre im Baugrubenbereich mit Rohren aus Kunststoff nach Unterlagen des AG verlängern. Vorübergehende Einleitung in den Bach herstellen.
Verlängerung bis 10 m.
Erforderliche Form-/Verbindungsstücke (Kalkulationsgrundlage bis 6 Stk) sind einzukalkulieren.
Bestandsrohre aus Kunsstoff/Beton/Steinzeug DN 100 bis 200.
Menge: 2,000 St

**3.5.90 RW-Entwässerungsrohre Baugrube provisorisch verlängern, umverlegen, DN 250-300**
Regenwasserentwässerungsrohre im Baugrubenbereich mit Rohren aus Kunststoff nach Unterlagen des AG verlängern. Vorübergehende Einleitung in den Bach herstellen.
Verlängerung bis 10 m.
Erforderliche Form-/Verbindungsstücke (Kalkulationsgrundlage bis 6 Stk) sind einzukalkulieren.
Bestandsrohre aus Kunsstoff/Beton/Steinzeug DN 250 bis 300.
Menge: 2,000 St

**3.5.100 Schmutzwasserschacht freilegen, sichern DN 1000**
Schmutzwasserschacht freilegen, in Baugrubenböschung nach Wahl des AN sichern.
Schacht aus Stahlbetonfertigteilen DN 1000.
Schachtdecke, Schachtsohle, Fließsohlentiefe Kanalein- und auslauf nach Unterlagen des  AG.
Menge: 1,000 St

### Bereich 4 BAUWERKSABBRUCH

*Hinweis: Abbruch Beton und Stahlbeton*
Abbruch Beton und Stahlbeton:

Der Abbruch der Beton- und Stahlbetonbauteile sowie die Ausführung der erforderlichen Sägeschnitte werden nach Aufmaß nach den nachstehenden Positionen vergütet. Erforderliche Hilfsleistungen zum Abbruch der Brücke bzw. des Überbaus wie z.B. Herstellung von Kernbohrungen im Überbau, Sicherung der Tragglieder, Kran, Zerkleinern der ausgebauten Brückenteile sowie Erstellung des Abbruchskonzeptes sind in die nachstehende Positionen einzurechnen und werden nicht gesondert vergütet.

#### Abschnitt 4.1 Beton, Stahlbeton

**4.1.10 Beton abbrechen Überbau*Stahlbeton O.Erschütterung*Verwerten**
StL-Nr. 22118013430201
Beton nach Unterlagen des AG abbrechen.
Bauteil = Überbau.
Material = Stahlbeton.
Abbruch ohne Erschütterungen.
Abbruchgut nach Wahl des AN verwerten.
Menge: 6,600 m3
Leistungsbereichkatalog: 118

**4.1.20 Beton abbrechen*Stahlbeton O.Erschütterung*Verwerten**
StL-Nr. 22118013930201
Beton nach Unterlagen des AG abbrechen.
Bauteil 'Gehwegbereich Überbau'

Material = Stahlbeton.
Abbruch ohne Erschütterungen.
Abbruchgut nach Wahl des AN verwerten.
Menge: 1,800 m3
Leistungsbereichkatalog: 118

**4.1.30 Beton abbrechen*Stahlbeton Verwerten**
StL-Nr. 22118013930001
Beton nach Unterlagen des AG abbrechen.
Bauteil 'Flügelwände des Bestandswiderlagers beidseitig im Oberstrom'

Material = Stahlbeton.
Abbruchgut nach Wahl des AN verwerten.
Menge: 1,000 m3
Leistungsbereichkatalog: 118

**4.1.40 Beton abbrechen*Stahlbeton Verwerten**
StL-Nr. 22118013930001
Beton nach Unterlagen des AG abbrechen.
Bauteil 'Bestandswiderlager nach Herstellung Sägeschnitte nach Unterlagen des AG'

Material = Stahlbeton.
Abbruchgut nach Wahl des AN verwerten.
Menge: 6,500 m3
Leistungsbereichkatalog: 118

**4.1.50 Beton Sägen*Trennschnitt Stahlbeton v.Hand nicht schadstoffbelastet**
Trennschnitt, senkrecht zur Untergrundfläche, Untergrundfläche waagerecht, in Stahlbeton, Normalbeton,im Gehwegbereich entlang des Unterzuges der Überbauung des Hintertälerbaches auf Flurstück Nr. 669 und der Hausfassade.
Schnitttiefe bis 35 cm, Abbruch von Hand/mit handgeführten Kleingeräten, Ausführung im Freien, 2-seitig unterzugbündig, Arbeitshöhe bis 2 m, nicht schadstoffbelastet, Mengenermittlung nach Aufmaß.
Untergrundvorbereitung 'Schnittfläche nach Trennschnitten abschleifen und ebene Schnittfläche herstellen, Grate entfernen'
Abgerechnet wird die Schnittfläche in m².
Menge: 1,900 m2

**4.1.60 Beton Sägen*Überbauplatte**
Vertikale Sägeschnitte senkrecht zur Oberfläche, Oberfläche waagerecht, in Stahlbeton, Normalbeton,im Fahrbahn- und Gehwegbereich auf die gesamte Brückenlänge parallel zur Brückenachse.
Abgerechnet wird die Schnittfläche in m².
Schnitttiefe bis 40 cm.
Abgerechnet wird die Schnittfläche in m².
Menge: 4,500 m2

**4.1.70 Beton Sägen*Widerlager Überbau**
Horizontale Sägeschnitte im bestehenden Widerlager aus Stahlbeton.
Schnitttiefe bis 100 cm.
Abgerechnet wird die Schnittfläche in m².
Menge: 22,500 m2

**4.1.80 Beton Sägen*Flügelwände Widerlager**
Vertikale Sägeschnitte in Flügelwänden der Bestandswiderlager aus Stahlbeton im Oberstrom.
Schnitttiefe bis 50 cm.
Abgerechnet wird die Schnittfläche in m².
Menge: 3,000 m2

**4.1.90 Beton Sägen*Widerlager Überbau**
Vertikaler Sägeschnitt in Bestandswiderlager im Unterstrom orographisch links im Übergang zur Überbauung des Hintertälerbaches von Flurstück Nr. 669 aus Stahlbeton.
Schnitttiefe bis 100 cm.
Abgerechnet wird die Schnittfläche in m².
Menge: 1,500 m2

#### Abschnitt 4.2 Mauerwerk

**4.2.10 Mauerwerk abbrechen*Dicke 0,6-0,8 m*Aufbr.tw.entsogen**
StL-Nr. 15119017999591
Mauerwerk nach Unterlagen des AG abbrechen. Abgerechnet
wird das abgebrochene Mauerwerk, wobei Öffnungen und
Nischen bis zu 2,5 m2 Einzelgröße übermessen werden.
Bauteil 'Ufermauern im Oberstrom der Bestandsbrücke'
Mauerwerk 'Trockenmauerwerk als unregelmäßiges Schichtenmauerwerk aus Natursteinen, Fugen teilweise vermörtelt, Fugen brechen'
Abbruchart 'nach Wahl des AN'

Mauerwerksdicke über 0,60 bis 0,80 m.
Wieder verwertbare Steine 'säubern, Bewuchs entfernen, zu Zwischenlager fördern und lagern, Anteil wiederverwendbarer Steine über 75 bis 100 v. H'

Nicht wieder verwertbare Steine und übriges Abbruchgut
entsorgen. Entsorgung wird gesondert vergütet.
Menge: 12,000 m2
Leistungsbereichkatalog: 119

#### Abschnitt 4.3 Asphalt

**4.3.10 Asphaltbefestigung trennen Einzelfl.*schneiden**
StL-Nr. 231130383109
Asphaltbefestigung geradlinig trennen.
in Einzelflächen längs und quer zur Fahrbahnachse,
Trennen durch Schneiden.
Dicke der Asphaltbefestigung 'bis 12 cm'
Menge: 10,900 m

**4.3.20 Asphaltbefestigung aufnehmen*Dicke ü. 6-12 cm Tiefe ü. 10-20 cm*Aufbr.beseit.ges.**
StL-Nr. 1881302890030204
Asphaltbefestigung aufbrechen und aufnehmen.
Fläche 'Fahrbahn auf der Brücke'

Dicke der Asphaltbefestigung über 6 cm bis 12 cm.
Gesamtaufbruchtiefe über 10 bis 20 cm.
Aufbruchgut beseitigen. Entsorgen wird gesondert
vergütet.
Menge: 18,600 m2

#### Abschnitt 4.4 Stahl

**4.4.10 Geländer abbauen Brücke*Stahl*H = 1000 mm Pfosten abschrb.**
StL-Nr. 211213031111
Geländer nach Unterlagen des AG abbauen und nach Wahl
des AN verwerten.
Abgerechnet wird nach Länge des Handlaufs zwischen den
Achsen der Endpfosten bzw. Endstäbe.
Geländer für Brücke.
Material = Stahl.
Höhe des Geländers 1000 mm.
Pfosten abschrauben.
Menge: 5,000 m
Leistungsbereichkatalog: 121

### Bereich 5 WASSERHALTUNG

#### Abschnitt 5.1 Bachwasserhaltung

**5.1.10 Bachumleitung herstellen**
*** Pauschalposition
StL-Nr. 2110930199
Bachumleitung herstellen, vorhalten, unterhalten und
beseitigen.
Hydraulische und bautechnische Erfordernisse nach
Unterlagen des AG.
Einschließlich Erdarbeiten und erforderlicher Ab-
sperrdämme.
Umleitung 'bestehend aus zwei Rohren nach statischen und konstruktiven Erfordernissen nach DIN EN 1610
inkl. aller Form-, Bogen- u. Verbindungsstücke. Zwei Rohre DN 800 aus Kunststoff.
Rohrverbindung nach Wahl des AN.
Fließsohlentiefe oberhalb Bachsohle auf Kiesbett nach Unterlagen des AG.
Abgrenzung des Gewässers zur Baugrube im Oberstrom mit min. 1,15 m hohem Fangedamm aus bindigem Material. Abgrenzung im Unterstrom mit Sandsäcken zur Verhinderung des Rücklaufs des Bachwassers. Verlegung der Sandsäcke in Handarbeit. Erschwernis für Einbau der Sandsäcke unter Bestandsbrücke ist in den Einheitspreis einzukalkulieren.
Fangedamm nach Abschluss der Maßnahme restlos aus dem Gewässerbett entfernen und Gewässerbett gemäß Ursprungszustand wiederherstellen.
Verkehrslast auf überschüttete Rohre bis 40 to.'
Menge: 1,000 psch

#### Abschnitt 5.2 Grundwasserhaltung

**5.2.10 Einfache Pumpenanlage einrichten*FD bis 10 m3/h Höhe 5,0-7,5 m*Schlauchleitung Vorflut 20-50 m*Sumpf verfüllen**
StL-Nr. 1110910191201201
Einfache Pumpenanlage für offene Wasserhaltung zum Trockenlegen und Freihalten der Baugrube von Wasser sowie
zum Ableiten des geförderten Wassers einrichten. Pumpensumpf nach Wahl des AN herstellen. Der Einsatz umfasst das betriebsbereite Aufbauen innerhalb einer Baugrube, das Abbauen sowie das Herstellen und Beseitigen
der Ableitung zum Vorfluter nach Unterlagen des AG.
Vorhalten und Betreiben werden gesondert vergütet.
Baugrube 'für Brückenwiderlager orographisch rechts vor Herstellung prov. Überschüttung der Baugrube für Überfahrt Bohrgerät'

Förderdurchfluss bis 10 m3/h.
Förderhöhe über 5,00 bis 7,50 m.
Ableitung mittels Schlauchleitung herstellen.
Entfernung zum Vorfluter 20 bis 50,00 m.
Pumpensumpf verfüllen.
Menge: 1,000 St

**5.2.20 Einfache Pumpenanlage einrichten*FD bis 10 m3/h Höhe 5,0-7,5 m*Schlauchleitung Vorflut 20 m*Sumpf verfüllen**
StL-Nr. 1110910191201101
Einfache Pumpenanlage für offene Wasserhaltung zum Trockenlegen und Freihalten der Baugrube von Wasser sowie
zum Ableiten des geförderten Wassers einrichten. Pumpensumpf nach Wahl des AN herstellen. Der Einsatz umfasst das betriebsbereite Aufbauen innerhalb einer Baugrube, das Abbauen sowie das Herstellen und Beseitigen
der Ableitung zum Vorfluter nach Unterlagen des AG.
Vorhalten und Betreiben werden gesondert vergütet.
Baugrube 'für Brückenwiderlager orographisch links'

Förderdurchfluss bis 10 m3/h.
Förderhöhe über 5,00 bis 7,50 m.
Ableitung mittels Schlauchleitung herstellen.
Entfernung zum Vorfluter bis 20,00 m.
Pumpensumpf verfüllen.
Menge: 1,000 St

**5.2.30 Einfache Pumpenanlage einrichten*FD bis 10 m3/h Höhe 5,0-7,5 m*Schlauchleitung Vorflut 20 m*Sumpf verfüllen**
StL-Nr. 1110910191201101
Einfache Pumpenanlage für offene Wasserhaltung zum Trockenlegen und Freihalten der Baugrube von Wasser sowie
zum Ableiten des geförderten Wassers einrichten. Pumpensumpf nach Wahl des AN herstellen. Der Einsatz umfasst das betriebsbereite Aufbauen innerhalb einer Baugrube, das Abbauen sowie das Herstellen und Beseitigen
der Ableitung zum Vorfluter nach Unterlagen des AG.
Vorhalten und Betreiben werden gesondert vergütet.
Baugrube 'für Brückenwiderlager orographisch rechts nach Aushub prov. Überschüttung der Baugrube für Überfahrt Bohrgerät'

Förderdurchfluss bis 10 m3/h.
Förderhöhe über 5,00 bis 7,50 m.
Ableitung mittels Schlauchleitung herstellen.
Entfernung zum Vorfluter bis 20,00 m.
Pumpensumpf verfüllen.
Menge: 1,000 St

**5.2.40 Einfache Pumpenanlage vorhalten Widerlager*Schlauchleitung**
StL-Nr. 111091051010
Einfache Pumpenanlage für offene Wasserhaltung einschließlich Pumpensumpf und Ableitung zum Vorfluter
betriebsbereit vorhalten.
Abgerechnet wird nach Kalendertagen.
Baugrube für Widerlager.
Ableitung mittels Schlauchleitung.
Menge: 102,000 d

**5.2.50 Einfache Pumpenanlage betreiben Widerlager*Schlauchleitung**
Einfache Pumpenanlage für offene Wasserhaltung betreiben.
Abgerechnet wird nach Kalendertagen.
Baugrube für Widerlager.
Ableitung mittels Schlauchleitung.
Menge: 51,000 d

**5.2.60 Mobile Absetzanlage aufstellen**
StL-Nr. 111099010099
Mobile Absetzanlage für Wasserhaltungsanlage nach
Unterlagen des AG aufstellen. Absetzanlage beseitigen. Ursprünglichen Zustand wieder herstellen.
Einschließlich Erd- und Gründungsarbeiten.
Fassungsvermögen Absetzanlage 'über 5 bis 10 m3,
Absetzbecken (3-Kammer-System) in offener Containerbauweise, mit Zu- und Ablauf'
Menge: 1,000 St

**5.2.70 Mobile Absetzanlage betreiben Abges.St. verwert**
StL-Nr. 1110990910
Mobile Absetzanlage nach Unterlagen des AG vorhalten
und betreiben.
Abgerechnet wird nach Kalendertagen.
Abgesetzte Stoffe der Verwertung nach Wahl des AN
zuführen.
Menge: 51,000 d

**5.2.80 Förderdurchfluss messen**
*** Pauschalposition
StL-Nr. 11109409
Förderdurchfluss der gesamten Anlage zur Wasserhaltung messen und geförderte Wassermenge berechnen.
Intervalle der Messung nach Unterlagen des AG. Er-
forderliche Verzeichnisse und Protokolle anfertigen
und übergeben.
Menge: 1,000 psch

**5.2.90 Einfache Pumpenanlage einrichten*FD bis 10 m3/h Höhe 5,0-7,5 m*Schlauchleitung Vorflut 20-50 m*Sumpf verfüllen**
StL-Nr. 1110910191201201
Einfache Pumpenanlage für offene Wasserhaltung zum Trockenlegen und Freihalten der Baugrube von Wasser sowie
zum Ableiten des geförderten Wassers einrichten. Pumpensumpf nach Wahl des AN herstellen. Der Einsatz umfasst das betriebsbereite Aufbauen innerhalb einer Baugrube, das Abbauen sowie das Herstellen und Beseitigen
der Ableitung zum Vorfluter nach Unterlagen des AG.
Vorhalten und Betreiben werden gesondert vergütet.
Baugrube 'für Erosionsschutz SW-Kanal DN150'

Förderdurchfluss bis 10 m3/h.
Förderhöhe über 5,00 bis 7,50 m.
Ableitung mittels Schlauchleitung herstellen.
Entfernung zum Vorfluter 20 bis 50,00 m.
Pumpensumpf verfüllen.
Menge: 1,000 St

**5.2.100 Einfache Pumpenanlage vorhalten*Schlauchleitung**
StL-Nr. 111091059010
Einfache Pumpenanlage für offene Wasserhaltung einschließlich Pumpensumpf und Ableitung zum Vorfluter
betriebsbereit vorhalten.
Abgerechnet wird nach Kalendertagen.
Baugrube 'für Erosionsschutz SW-Kanal DN150'

Ableitung mittels Schlauchleitung.
Menge: 2,000 d

**5.2.110 Einfache Pumpenanlage betreiben Baugrube*Schlauchleitung**
Einfache Pumpenanlage für offene Wasserhaltung betreiben.
Abgerechnet wird nach Kalendertagen.
Baugrube für Erosionsschutz SW-Kanal DN150.
Ableitung mittels Schlauchleitung.
Menge: 2,000 d

#### Abschnitt 5.3 Regenwasserhaltung

**5.3.10 Rohrumleitung RW herstellen DN 100-200**
Rohrumleitungen für bestehende RW-Kanäle DN 100 bis 200 mit Auslauf in den Hintertälerbach herstellen, vorhalten, unterhalten und beseitigen. Hydraulische und bautechnische Erfordernisse nach Unterlagen des AG. Bestehend aus:
Entwässerungsrohrleitungen aus Rohren nach Wahl des AN nach statischen und konstruktiven Erfordernissen inkl. aller Form- u. Verbindungsstücke (Kalkulationsgrundlage:
i.M. bis 6 Stücke alle 10 m Rohrleitung).
Rohre DN '100 bis 200 entsprechend Bestand' Material nach Wahl des AN.
Rohrverbindung nach Wahl des AN.
Anschluss an bestehenden RW-Kanal DN 100 bis 200 Steinzeug / Beton herstellen.
Verlegung im Bachprofil bzw. am Bachufer. Fließsohlentiefe über Bachsohle.
Abgerechnet wird die Länge der Rohrverlängerungen.
Menge: 20,000 m

**5.3.20 Rohrumleitung RW herstellen DN 250-300**
Rohrumleitungen für bestehende RW-Kanäle DN 250 bis 300 mit Auslauf in den Hintertälerbach herstellen, vorhalten, unterhalten und beseitigen. Hydraulische und bautechnische Erfordernisse nach Unterlagen des AG. Bestehend aus:
Entwässerungsrohrleitungen aus Rohren nach Wahl des AN nach statischen und konstruktiven Erfordernissen inkl. aller Form- u. Verbindungsstücke (Kalkulationsgrundlage:
i.M. bis 6 Stücke alle 10 m Rohrleitung).
Rohre DN '250 bis 300 entsprechend Bestand' Material nach Wahl des AN.
Rohrverbindung nach Wahl des AN.
Anschluss an bestehenden RW-Kanal DN 250 bis 300 Steinzeug / Beton herstellen.
Verlegung im Bachprofil bzw. am Bachufer. Fließsohlentiefe über Bachsohle. Fließsohlentiefe über Bachsohle.
Abgerechnet wird die Länge der Rohrverlängerungen.
Menge: 20,000 m

### Bereich 6 ERDARBEITEN

*Hinweis: Hinweis: Erdarbeiten für Herstellung der Überschüttung der Verdolung für Bohrplanum Bohrgerät*
Hinweis: Erdarbeiten für Herstellung der Überschüttung der Verdolung für Bohrplanum Bohrgerät

Für die Herstellung des Bohrplanums zum Bohren der Mikropfähle, für die das Bohrgerät nicht mehr auf der Bestandsbrücke stehen kann, ist die Verdolung des Hintertälerbaches mit Liefermaterial temporär zu überschütten und lagenweise zu verdichten. Über der Überschüttung ist auf dem Planum eine 20 cm starke Schottertragschicht als Bohrplanum für das Bohrgerät herzustellen, deren Geländeoberkante mit der Fahrbahnoberseite der Bestandsbrücke bündig abschließt. Die Vergütung erfolgt nach den entsprechenden LV-Pos. Die Überschüttung und die Schottertragschicht sind nach Herstellung der Mikrofähle restlos auf dem Gewässerbett zu entfernen, zu laden und zum Zwischenlager des  AG zu fördern.

*Hinweis: Hinweis: Erdarbeiten für Herstellung der Tieferführung der Trockenmauer*
Hinweis: Erdarbeiten für Herstellung der Tieferführung der Trockenmauer

Für die Herstellung der Gründung der Trockenmauer aus Naturstein aus unbewehrtem Unterwasserbeton ist die Baugrube temporär zu vertiefen. Diese Arbeiten werden mit der entsprechenden LV-Pos. vergütet.

Für die Schalung, Bewehrung und Betonage ist das ursprüngliche Baugrubenniveau für die Stahlbetonkopfbalken wiederherzustellen. Diese Arbeiten werden mit der entsprechenden LV-Pos. vergütet.

#### Abschnitt 6.1 Bodenaushub

**6.1.10 Baugrube herstellen Tiefe >1,25-1,75m*Aushub Zwischl.AG**
StL-Nr. 21108106992030
Baugrube nach Unterlagen des AG herstellen. Beschreibung der Homogenbereiche nach Unterlagen des AG.
Verbau wird gesondert vergütet.
Homogenbereiche 'E1, E2 gemäß Baubeschreibung'
Baugrube 'für Brückenersatzneubau, teilweise für Trockenmauerwerk'

Baugrubentiefe über 1,25 bis 1,75 m.
Aushub zum Zwischenlager nach Unterlagen des AG fördern.
Menge: 95,000 m3
Leistungsbereichkatalog: 108

**6.1.20 Baugrube herstellen Tiefe >1,75-3,00m*Aushub Zwischl.AG**
StL-Nr. 21108106993030
Baugrube nach Unterlagen des AG herstellen. Beschreibung der Homogenbereiche nach Unterlagen des AG.
Verbau wird gesondert vergütet.
Homogenbereiche 'E3 gemäß Baubeschreibung'
Baugrube 'für ergänzende Natursteinmauer'

Baugrubentiefe über 1,75 bis 3,00 m.
Aushub zum Zwischenlager nach Unterlagen des AG fördern.
Menge: 50,000 m3
Leistungsbereichkatalog: 108

**6.1.30 Boden bzw. Fels lösen und lagern*profilg. lösen**
Boden bzw. Fels aus Abtragsbereichen lösen, laden und
zwischenlagern. Beschreibung der Homogenbereiche nach Unterlagen des AG. Die Herstellung von Mulden und Gräben wird gesondert vergütet.
Abgerechnet wird nach Abtragsprofilen.
Homogenbereich E1/E2 gemäß Baubeschreibung, Baugrube orographisch rechts, prov. Überschüttung für Überfahrt des Bohrgerätes im Bereich der Fahrbahn der Bestandsbrücke
Profilgerecht lösen.
Menge: 17,000 m3

**6.1.40 Boden bzw. Fels lösen und verwerten*profilg. lösen**
StL-Nr. 21106212910000
Boden bzw. Fels aus Abtragsbereichen lösen, laden und
nach Wahl des AN verwerten. Beschreibung der Homogenbereiche nach Unterlagen des AG. Die Herstellung von Mulden und Gräben wird gesondert vergütet.
Abgerechnet wird nach Abtragsprofilen.
Homogenbereich 'Baustoffgemisch 0/45, Überschüttung des trocken gelegten Bachbettes zwischen Bestandsbrücke und Steinriegel SW-Kanal unter Bohrplanum Mikropfahlarbeiten'

Profilgerecht lösen.
Menge: 15,000 m3

**6.1.50 Boden bzw. Fels lösen und verwerten*profilg. lösen**
StL-Nr. 21106212910000
Boden bzw. Fels aus Abtragsbereichen lösen, laden und
nach Wahl des AN verwerten. Beschreibung der Homogenbereiche nach Unterlagen des AG. Die Herstellung von Mulden und Gräben wird gesondert vergütet.
Abgerechnet wird nach Abtragsprofilen.
Homogenbereich 'Baustoffgemisch 0/32, Bohrplanum Bohrgerät'

Profilgerecht lösen.
Menge: 3,000 m3

**6.1.60 Leitungsgr. m. Schachtbaugr. herst.*Tiefe bis 1,25 m*o.Verb./o.Wassrh.*Entsorg. gesond. Abr. senkrecht**
StL-Nr. 2110821491929031
Leitungsgraben einschließlich Schachtbaugruben herstellen. Straßenaufbruch wird gesondert vergütet. Schachtdurchmesser und -abstände nach Unterlagen des AG.In
gewachsenem Boden. Homogenbereiche 'E1/E2 gemäß geotechnischem Gutachten'
Grabentiefe bis 1,25 m.Breite der Grabensohle '0,80 bis
1,10 m nach DIN EN 1610'

Verbau und Wasserhaltung werden gesondert
vergütet.Aushub 'zum Zwischenlager nach Unterlagen des
AG fördern.'

Zum Verfüllen nicht verwendeten Aushub beseitigen. Entsorgung wird gesondert vergütet.
Abgerechnet wird mit senkrechten Wänden.
Menge: 10,000 m3

**6.1.70 Leitungsgr. m. Schachtbaugr. herst.*Tiefe >1,25-1,75m*o.Verb./o.Wassrh.*Entsorg. gesond. Abr. senkrecht**
StL-Nr. 2110821492929031
Leitungsgraben einschließlich Schachtbaugruben herstellen. Straßenaufbruch wird gesondert vergütet. Schachtdurchmesser und -abstände nach Unterlagen des AG.
In gewachsenem Boden. Homogenbereiche 'E1/E2 gemäß geotechnischem Gutachten'

Grabentiefe über 1,25 bis 1,75 m.
Breite der Grabensohle '0,80 bis 1,10 m nach DIN EN 1610'

Verbau und Wasserhaltung werden gesondert vergütet.
Aushub 'zum Zwischenlager nach Unterlagen des
AG fördern.'

Zum Verfüllen nicht verwendeten Aushub beseitigen. Entsorgung wird gesondert vergütet.
Abgerechnet wird mit senkrechten Wänden.
Menge: 30,000 m3
Leistungsbereichkatalog: 108

**6.1.80 Leitungsgr. m. Schachtbaugr. herst.*Tiefe bis 1,25 m Rohr bis DN 150*ohne Wasserhltg. lag. i./ver.o.Lz.*Aush.i.verdichten Abr. senkrecht**
StL-Nr. 2110821491181011
Leitungsgraben einschließlich Schachtbaugruben herstellen. Straßenaufbruch wird gesondert vergütet. Schachtdurchmesser und -abstände nach Unterlagen des AG.
In gewachsenem Boden. Homogenbereiche 'E2 Schluff, für SW-Kanal auf orogaphisch rechter und linker Seite im Uferböschungsbereich'

Grabentiefe bis 1,25 m.
Breite der Grabensohle für Rohr bis DN 150.
Wasserhaltung wird gesondert vergütet.
Aushub zur Wiederverwendung innerhalb der Baustelle lagern, nach Verlegen der Leitung in Graben oberhalb der
Leitungszone und in Baugruben einbauen und verdichten
einschl. ggf. erforderlicher Wasserzugabe.
Zum Verfüllen nicht verwendeten Aushub innerhalb der
Baustelle einbauen und verdichten einschl. ggf. erforderlicher Wasserzugabe.
Abgerechnet wird mit senkrechten Wänden.
Menge: 4,500 m3
Leistungsbereichkatalog: 108

**6.1.90 Graben herstellen*Grab. Unterl. AG Abrechnung Abtrag**
StL-Nr. 1780652291090901
Graben profilgerecht herstellen.
Homogenbereich 'E3 gemäß Baubeschreibung'

Graben nach Unterlagen des AG.
Grabentiefe 'bis ca. 0,8 m unter Bachsohle für Tieferführung aus unbewehrtem Beton für Natursteinmauerwerk nach Unterlagen des AG'
Boden bzw. Fels 'fördern und auf Zwischenlagerfläche lagern'

Abgerechnet wird nach Abtragsprofilen.
Menge: 6,500 m3

**6.1.100 Zulage Handaushub**
Zulage für alle Aushubpositionen für Boden lösen
mittels Handaushub im Bereich von Hindernissen.
Menge: 5,000 m3

#### Abschnitt 6.2 Bodeneinbau

**6.2.10 Oberboden des AG andecken Böschungen Boden i. aufnehm.**
StL-Nr. 21106149010901
Gelagerten Oberboden des AG profilgerecht andecken. Ho-
mogenbereiche nach Unterlagen des AG. Abgerechnet wird
nach Auftragsprofilen.
Andeckung auf Böschungen. Vorhandene Böschung vor Auftrag des Oberbodens aufrauen und mit Rillen versehen.
Dicke der Andeckung 'über 10 bis 30 cm'

Oberboden innerhalb der Baustelle aufnehmen.
Menge: 8,800 m3
Leistungsbereichkatalog: 106

**6.2.20 Baust. lief. als BW-Hinterfüll.einb gesamter Bereich**
StL-Nr. 211066099901
Baustoff liefern und als Bauwerkshinterfüllung profilgerecht einbauen und verdichten. Abgerechnet wird nach
Auftragsprofilen.
Hinterfüllung für 'Kopfbalken'
Baustoff 'Hinterfüllmaterial nach RiZ-Ing, Was 7'

Gesamter Hinterfüllbereich.
Menge: 18,000 m3
Leistungsbereichkatalog: 106

**6.2.30 Gel. Boden bzw. Fels des AG aufn. Bod. i.lag./verd.*Abrechnung Abtrag**
StL-Nr. 2110622999100001
Gelagerten Boden bzw. Fels des AG aufnehmen. Beschreibung der Homogenbereiche nach Unterlagen des AG.
Homogenbereich 'E1/E2 gemäß Baubeschreibung'
Einbaustelle 'Baugrube orographisch rechts, prov. Überschüttung für Überfahrt des Bohrgerätes im Bereich der Fahrbahn der Bestandsbrücke'

Boden bzw. Fels lagert innerhalb der Baustelle. Boden
bzw. Fels innerhalb der Baustelle profilgerecht einbauen und verdichten einschließlich ggf. erforderlicher
Wasserzugabe.
Abgerechnet wird nach Abtragsprofilen am Zwischenlager.
Menge: 17,000 m3
Leistungsbereichkatalog: 106

**6.2.40 Gel. Boden bzw. Fels des AG aufn. Bod. i.lag./verd.*Abrechnung Abtrag**
StL-Nr. 2110622999100001
Gelagerten Boden bzw. Fels des AG aufnehmen. Beschreibung der Homogenbereiche nach Unterlagen des AG.
Homogenbereich 'E1/E2 gemäß Baubeschreibung'
Einbaustelle 'Baugrube und Hinterfüllung Trockenmauerwerk als Zyklopenmauerwerk außerhalb des Brückenbauwerkes'

Boden bzw. Fels lagert innerhalb der Baustelle. Boden
bzw. Fels innerhalb der Baustelle profilgerecht einbauen und verdichten einschließlich ggf. erforderlicher
Wasserzugabe.
Abgerechnet wird nach Abtragsprofilen am Zwischenlager.
Menge: 65,000 m3
Leistungsbereichkatalog: 106

**6.2.50 Baust. lief. als BW-Hinterfüll.einb gesamter Bereich**
StL-Nr. 181066099901
Baustoff liefern und als Bauwerkshinterfüllung profilgerecht einbauen und verdichten. Abgerechnet wird nach
Auftragsprofilen.
Hinterfüllung für 'Entwässerungsbereich des Mauerwerks als unregelmäßiges Schichtenmauerwerk, bis auf OK Ringanker unter Fahrbahn des Überbaus des Ersatzneubaus'
Baustoff 'Kies 0/63 filterstabil, in Lagen von 20 cm verdichten'

Gesamter Hinterfüllbereich.
Menge: 6,500 m3
Leistungsbereichkatalog: 106

**6.2.60 Baustoff für Überschüttung einbauen, verdichten Planum gesondert*Abrechng. Auftrag**
Baustoff liefern und für die Überschüttung der Verdolung nach Unterlagen des AG profilgerecht einbauen, lagenweise verdichten.
Baustoff 'Baustoffgemisch 0/45'
Einbaustelle 'Überschüttung des trocken gelegten Bachbettes zwischen Bestandsbrücke und Steinriegel SW-Kanal unter Bohrplanum Mikropfahlarbeiten'
Das Herstellen des Planums für die Mikropfahlarbeiten oberhalb der Überschüttung wird gesondert vergütet.
Abgerechnet wird nach Auftragsprofilen.
Menge: 15,000 m3

**6.2.70 Planum herstellen**
StL-Nr. 2110624999
Planum herstellen nach Unterlagen des AG.
Verformungsmodul 'Ev2 = 120 MPa, Schottertragschicht Bohrplanum Bohrgerät'
Menge: 13,700 m2
Leistungsbereichkatalog: 106

**6.2.80 Schottertragschicht herstellen*0/32 DPr min. 100 v.H. natürl. Gstk.**
StL-Nr. 16112223911910
Schottertragschicht herstellen.
In Verkehrsflächen 'Überschüttung Bachwasserhaltung'

Baustoffgemisch 0/32.
Verdichtungsgrad DPr mindestens 100 v.H.
Einbaudicke '20 cm'

Baustoffgemisch aus natürlichen Gesteinskörnungen.
Menge: 3,000 m3

**6.2.90 Material lief.,in Leitungsgr. einb.*ob.Leitungsz.*Abrechnung senkr.**
StL-Nr. 12108236902901
Material liefern, in Leitungsgraben einschließlich
Schachtbaugruben einbauen und verdichten.
Material 'Kies-Sand-Gemisch 0/45 mm. Einbauort: Gräben
im Straßenbereich.'

Material nach Verlegen der Leitung in Graben oberhalb
der Leitungszone einbauen und verdichten.
Verdichten 'erforderliche Proctordichte DPr >/= 0,98
bzw. DPr >/= 1,00 je nach Grabenzone gem. ZTV E-Stb'

Abgerechnet wird mit senkrechten Wänden entsprechend
der Abrechnung beim Aushub, abzüglich der durch Baukörper mit mehr als 0,1 m2 Querschnitt sowie durch Teilverfüllungen verdrängten Mengen.
Menge: 8,000 m3

**6.2.100 Gel. Boden bzw. Fels des AG aufn.*Abrechng. Auftrag**
StL-Nr. 2110622999900002
Gelagerten Boden bzw. Fels des AG aufnehmen. Beschreibung der Homogenbereiche nach Unterlagen des
AG.Homogenbereich 'E1/E2 gemäß
geotechnischem Gutachten'
Einbaustelle 'Leitungsgraben oberhalb der Leitungszone.
Graben außerhalb von Verkehrsflächen. Erforderliche Proctordichte DPr >/= 0,97'
Boden 'auf Flächen nach Unterlagen des AG
zwischengelagert.'

Abgerechnet wird nach Auftragsprofilen.
Menge: 8,000 m3

**6.2.110 Leitungszone herstellen**
Leitungszone für alle Kanalleitungen nach Unterlagen des AG über die gesamte Grabenbreite herstellen.
Rohrbettung Typ 1 DIN EN 1610, Bettungsmaterial
Frostschutzkies 0/16 mm liefern, einbauen und
lagenweise verdichten  in folgenden Schichten:
untere Bettungsschicht:- d = 12 cm
obere Bettungsschicht:- als Auflager KSA 120°
Seitenverfüllung  - gleichmäßig in Lagen von 20 cm
Abdeckung  - bis 30 cm über den Außenrohrscheitel
Verdichtung ausschließlich mit leichtem
Verdichtungsgerät.
Verdichtungsgrad: erforderliche Proctordichte DPr >/=
0,97
Verbau Zug um Zug beim Herstellen der Leitungszone
ziehen.
Einbau der Dränschicht unter der Bettung wird mit den
Wasserhaltungspositionen abgerechnet.
Abgerechnet wird mit senkrechten Wänden entsprechend
der Abrechnung beim Aushub, abzüglich der durch Baukörper mit mehr als 0,1 m2 Querschnitt sowie durch Teilverfüllungen verdrängten Mengen.
Menge: 14,000 m3

**6.2.120 Leitungszone herstellen**
Leitungszone für Kabel / Leerrohre nach Unterlagen des AG über die gesamte Grabenbreite herstellen.
Herstellen eines Sandlagers über die gesamte
Grabenbreite aus Sand 0/2 mm, Einbaudicke 10 cm.
Herstellen einer allseitigen Kabel/ Leerrohrumhüllung
und Abdeckung der verlegten Kabel / Leerrohre durch
Einbau und lagenweise verdichten von Sand 0/2 mm über
die gesamte Grabenbreite.
Überdeckung über oberstem Kabel / Leerrohr min. 15 cm.
Abgerechnet wird mit senkrechten Wänden entsprechend
der Abrechnung beim Aushub, abzüglich der durch Baukörper mit mehr als 0,1 m2 Querschnitt sowie durch Teilverfüllungen verdrängten Mengen.
Menge: 5,000 m3
Orte: 8

**6.2.130 Zul. Verdichten leichtes Verdichtungsgerät, Rüttelplatte**
Mehraufwand zu Boden einbauen für die Ausführung mit
leichtem Verdichtungsgerät, wie Rüttelplatte in
reduzierten Schichtenlagen.
Im Einflussbereich von bestehenden Mauern sind die
Verdichtungsarbeiten mit großer Sorgfalt auszuführen.
Es darf in diesen Bereichen nur mit leichten
Rüttelplatten und in dünnen Schichten verdichtet
werden.
Die Schichten sind mit reduzierten Schichtenlagen bis
zur geforderten Einbaustärke herzustellen und
lagenweise bis zum geforderten Verdichtungsgrad zu
verdichten.
Im Einheitspreis enthalten ist der Einbau in
verminderten Schichtenlagen sowie der erhöhte Aufwand
zum Verdichten mit leichtem Rüttelgerät bis zum
erforderlichen Verdichtungsgrad.
Einbaustärke der Schichtenlagen: 20 cm
Abgerechnet wird der eingebaute Boden in einer Breite
entlang der Bestandsmauer von 1,00 m.
Menge: 20,000 m3

#### Abschnitt 6.3 Suchgräben

**6.3.10 Suchgraben herstellen*Aufbruch gesond. Boden einb.u.v.**
StL-Nr. 21108911090101
Suchgraben nach Unterlagen des AG einschließlich Handschachtung herstellen. Aushub zur Wiederverwendung
seitlich lagern. Beschreibung der Homogenbereiche nach
Unterlagen des AG. Abgerechnet wird nach Abtragsprofilen.
Grabentiefe 'über 1,25 bis 1,75 m für Suchgraben SW-Kanal orographisch links im gewachsenen Uferböschungsbereich, Homogenbereich E1 und E2 gemäß Baubeschreibung'

Straßenaufbruch wird gesondert vergütet.
Seitlich gelagerten Boden einbauen und verdichten.
Menge: 2,000 m3
Leistungsbereichkatalog: 108

**6.3.20 Suchgraben herstellen*Aufbruch gesond. Boden einb.u.v.**
StL-Nr. 21108911090101
Suchgraben nach Unterlagen des AG einschließlich Handschachtung herstellen. Aushub zur Wiederverwendung
seitlich lagern. Beschreibung der Homogenbereiche nach
Unterlagen des AG. Abgerechnet wird nach Abtragsprofilen.
Grabentiefe 'über 1,25 bis 1,75 m  für Suchgraben RW-Auslauf orographisch links im Uferböschungsbereich, Homogenbereich E1 und E2 gemäß Baubeschreibung'

Straßenaufbruch wird gesondert vergütet.
Seitlich gelagerten Boden einbauen und verdichten.
Menge: 2,500 m3
Leistungsbereichkatalog: 108

**6.3.30 Suchgraben herstellen*Aufbruch gesond. Boden einb.u.v.**
StL-Nr. 21108911090101
Suchgraben nach Unterlagen des AG einschließlich Handschachtung herstellen. Aushub zur Wiederverwendung
seitlich lagern. Beschreibung der Homogenbereiche nach
Unterlagen des AG. Abgerechnet wird nach Abtragsprofilen.
Grabentiefe 'über 1,25 bis 1,75 m für Suchgraben SW-Kanal und RW-Auslauf orographisch rechts im Uferböschungsbereich, Homogenbereich E1 und E2 gemäß Baubeschreibung'

Straßenaufbruch wird gesondert vergütet.
Seitlich gelagerten Boden einbauen und verdichten.
Menge: 5,000 m3
Leistungsbereichkatalog: 108

**6.3.40 Suchgraben herstellen*Aufbruch gesond. Boden einb.u.v.**
StL-Nr. 21108911090101
Suchgraben nach Unterlagen des AG einschließlich Handschachtung herstellen. Aushub zur Wiederverwendung
seitlich lagern. Beschreibung der Homogenbereiche nach
Unterlagen des AG. Abgerechnet wird nach Abtragsprofilen.
Grabentiefe 'bis 1,25 m für Suchgraben Fernmeldekabel'

Straßenaufbruch wird gesondert vergütet.
Seitlich gelagerten Boden einbauen und verdichten.
Menge: 5,000 m3
Leistungsbereichkatalog: 108

#### Abschnitt 6.4 Verbau

**6.4.10 Verbau f. Leitungsgraben herstellen Tiefe 1,25-1,75 m**
Verbau für Leitungsgraben entsprechend statischen und
konstruktiven Erfordernissen herstellen, vorhalten und
von der Baustelle entfernen.
Abgerechnet wird je Grabenwand. Die Tiefe des Verbaus
wird von der Grabenoberkante bis zur planmäßigen
Grabensohle gemessen.
Grabentiefe über 1,25 bis 1,75 m.
Breite der Grabensohle 'Lichte Grabenbreite über 0,80 m bis 1,10 m nach DIN EN 1610.'

Verbaugeräte, Kraft- und formschlüssiger Einbau.
Menge: 50,000 m2

**6.4.20 Schachtbaugrubenverbau herstellen Tiefe 1,25-1,75 m*d = 1 000 mm**
Schachtbaugrubenverbau entsprechend statischen und konstruktiven Erfordernissen herstellen, vorhalten und
entfernen.
Gleitschienenverbau, Doppelgleitschiene Eckverbau (DG
Eck).
Abgerechnet wird der Umfang der Baugrube x Tiefe. Dabei
werden Aussparungen des Baugrubenverbaus im Bereich des
Kanalgrabens durchgemessen. Die Tiefe des Verbaus wird
von der Baugrubenoberkante bis zur planmäßigen
Baugrubensohle gemessen.
Baugrubentiefe über 1,25 bis 1,75 m.
Schachtdurchmesser = 1 000 mm.
Verbaugeräte, Kraft- und formschlüssiger Einbau.
Menge: 20,000 m2

### Bereich 7 ENTSORGUNG

#### Abschnitt 7.1 Abbruch

*Hinweis: Hinweise zu Abfallentsorgung*
Hinweis Entsorgung Abbruchgut Natursteine Brücke / Ufermauer Oberstrom

Nach Feststellung der Belastungseinstufung durch ein vom AG
beauftragtes Prüfinstitut ist das auf dem Zwischenlager gelagerte Material nach Aufforderung durch den AG wieder aufzuladen und entsprechend der Belastungsklasse gemäß den gesetzlichen Bestimmungen der vorgeschriebenen Verwertung zuzuführen.

Entsorgungsnachweis gemäß Nachweisverordnung ist vom AN vorzubereiten. Der Entsorgungsnachweis, Wiegeschein und die Genehmigung sind beim AN vorzulegen. Abgerechnet wird nach Wiegescheinen.

**7.1.10 N.gefährl. Abfall aus Abbruch ent. Gemisch Beton*Entsorgung AN Gebühr einrechn.**
StL-Nr. 12102113041100
Nicht gefährlichen Abfall aus Abbruch laden, fördern
und entsorgen. Schadstoffbelastung nach Unterlagen des
AG.
Abgerechnet wird nach Wiegescheinen.
Abfall = Gemische aus Beton, Ziegeln, Fliesen und Keramik mit Ausnahme derjenigen, die unter 17 01 06 fallen.
Abfallschlüsselnummer 17 01 07.
Entsorgung nach Wahl des AN.
Gebühren der Abfallentsorgung sind einzurechnen.
Menge: 9,000 t

**7.1.20 N.gefährl. Abfall aus Abbruch ent.*Entsorgung AN Gebühr einrechn.*Nachweis Ulg. AG**
StL-Nr. 12102113991101
Nicht gefährlichen Abfall aus Abbruch laden, fördern
und entsorgen. Schadstoffbelastung nach Unterlagen des
AG.
Abgerechnet wird nach Wiegescheinen.
Abfall 'Natursteine Widerlager/ Ufermauer, Abfallschlüssel nach AVV (Abfallverzeichnis-Verordnung) 17 05 04 Boden und Steine mit Ausnahme derjenigen, die unter 17 05 03 fallen, auf Zwischenlager des AN lagernd, laden, mit LKW des AN transportieren, entsorgen, max. Gesamtgewicht ohne Beschränkung'

Entsorgung nach Wahl des AN.
Gebühren der Abfallentsorgung sind einzurechnen.
Nachweis nach Unterlagen des AG führen.
Menge: 14,400 t

#### Abschnitt 7.2 Boden

**7.2.10 Entsorgung Boden nicht schadstoffbelastet BM-0***
Nach Feststellung der Belastungseinstufung durch ein vom AG beauftragtes Institut für Bodenanalytik ist das auf dem Zwischenlager gelagerte, nicht wiedereinbaufähige Material nach Aufforderung durch den AG wieder aufzuladen und  entsprechend der Belastungsklasse gemäß den gesetzlichen Bestimmungen der vorgeschriebenen Entsorgung zuzuführen.

Boden gemäß Zuordnungswerte nach Ersatzbaustoffverordnung (ErsatzbaustoffV BaWü), Homogenbereiche E1, E2 aus Aushub- und Aufbruchmassen, auf Zwischenlager lagernd, laden, transportieren zur Verwertungsanlage und der stofflichen Verwertung zu führen.

Entsorgungsnachweis gemäß Nachweisverordnung ist vom AN vorzubereiten. Der Entsorgungsnachweis, Wiegeschein und die Genehmigung sind beim AG vorzulegen.
Abgerechnet wird nach Wiegescheinen.

Bei der Verwertung bzw. Entsorgung ist der "Leitfaden zum Umgang mit teerhaltigem Straßenaufbruch" des Ministeriums für Umwelt, Naturschutz und Verkehr Baden-Württemberg Stand 03/2010 beachten.  Erforderliche Leistungen hieraus sind in die Einheitspreise mit einzukalkulieren.

Materialentsorgung, Boden BM-0*, nicht schadstoffbelastet, nicht gefährlicher Abfall der Verwertung zuführen.
Menge: 75,000 t

**7.2.20 Entsorgung Boden gemäß BM-F0***
Wie vor, jedoch:
Boden entsorgen, Zuordnungswert BM-F0*
Menge: 75,000 t

**7.2.30 Entsorgung Boden gemäß BM-F1**
Wie vor, jedoch:
Boden entsorgen, Zuordnungswert BM-F1
Menge: 75,000 t

**7.2.40 Entsorgung Boden gemäß BM-F2**
Wie vor, jedoch:
Boden entsorgen, Zuordnungswert BM-F2
Menge: 25,000 t

#### Abschnitt 7.3 Asphalt

**7.3.10 Entsorgen Straßenaufbruch, AS-Nr...17 03 02, Verwertungsklasse A, DK0**
Asphaltaufbruch entsorgen, teerfreier Straßenaufbruch in
Schollenform,
AS-Nr.: 17 03 02 (nicht gefährlicher Abfall)
Verwertungsbereich A, Deponieklasse 0
Nach Feststellung der Belastungseinstufung durch ein vom AG
beauftragtes Institut für Bodenanalytik ist der auf dem
Zwischenlager gelagerte Asphaltaufbruch nach Aufforderung
durch den AG wieder aufzuladen und  entsprechend der
Belastungsklasse gemäß den gesetzlichen Bestimmungen der
vorgeschriebenen Verwertung zuzuführen.
Entsorgungsnachweis gemäß Nachweisverordnung ist vom AN
vorzubereiten. Der Entsorgungsnachweis, Wiegeschein und die
Genehmigung sind beim AG vorzulegen.
Abgerechnet wird nach Wiegescheinen.
Bei der Verwertung bzw. Entsorgung ist der "Leitfaden zum
Umgang mit teerhaltigem Straßenaufbruch" des Ministeriums für Umwelt, Naturschutz und Verkehr Baden-Württemberg Stand 03/2010 beachten.  Erforderliche Leistungen hieraus sind in die Einheitspreise mit einzukalkulieren.
Menge: 2,000 t

**7.3.20 Entsorgen Straßenaufbruch, AS-Nr.: 17 03 01*, Verwertungsklasse B, DK 1**
Asphaltaufbruch entsorgen, teerfreier Straßenaufbruch in
Schollenform,
 AS-Nr.: 17 03 01* (kohlenteerhaltige Bitumengemische), Verwertungsbereich B, Deponieklasse 1

Die Belastungseinstufung wurde gemäß der vorliegenden Unterlagen zu den verbauten Materialien aus dem Brückenbuch abgeschätzt und ist durch ein vom AG beauftragtes Institut für Bodenanalytik zu bestätigen und nach den gesetzlichen Bestimmungen der vorgeschriebenen Verwertung zuzuführen.

Entsorgungsnachweis gemäß Nachweisverordnung ist vom AN vorzubereiten. Der Entsorgungsnachweis, Wiegeschein und die Genehmigung sind beim AG vorzulegen.
Abgerechnet wird nach Wiegescheinen.

Bei der Verwertung bzw. Entsorgung ist der "Leitfaden zum Umgang mit teerhaltigem Straßenaufbruch" des Ministeriums für Umwelt, Naturschutz und Verkehr Baden-Württemberg Stand 03/2010 beachten.  Erforderliche Leistungen hieraus sind in die Einheitspreise mit einzukalkulieren.
Menge: 10,000 t

**7.3.30 Entsorgen Straßenaufbruch, AS-Nr.: 17 03 01*, Verwertungsklasse C, DK 2**
Wie vor, jedoch AS-Nr.: 17 03 01* (kohlenteerhaltige Bitumengemische), Verwertungsbereich C, Deponieklasse 2
Menge: 10,000 t

**7.3.40 Entsorgen Straßenaufbruch, AS-Nr.: 17 03 01*, Verwertungsklasse C, DK 3**
Wie vor, jedoch AS-Nr.: 17 03 01* (kohlenteerhaltige Bitumengemische), Verwertungsbereich C, Deponieklasse 3
Menge: 2,000 t

### Bereich 8 GRÜNDUNG

#### Abschnitt 8.1 Mikropfahlgründung

**8.1.10 Geräteeinsatz für Pfähle**
StL-Nr. 211177059999
Geräte für das Herstellen von Pfählen nach Unterlagen
des AG einsetzen. Der Einsatz umfasst das einmalige
Aufstellen und Abbauen sowie das Umsetzen im Bereich
des Bauteils.
Bauteil 'Kopfbalken beidseitig der Brücke'
Einsatz 'für Mikropfähle'
Arbeitsebene 'auf nicht befestigten Oberflächen wird gesondert vergütet'
Menge: 1,000 St

**8.1.20 Mikropfahl D 195 mm, Rd 850 kN, L bis 8,65 m, 90°**
Rohrverpresspfahl gebohrt gemäß DIN EN 14199 i.V.m DIN SPEC 18539 und entsprechender bauaufsichtlicher Zulassung (Nr. Z-34.14-209 vom 15.07.2021), für Rückverankerung des Widerlagerkopfes, einschl. Bohrloch und Verpresskörper herstellen.

Belastung durch Druck.
Bemessungswert Rd 850 kN.
Neigung zur Horizontalen in Grad 90°.
Länge bis 8,65 m.
Durchmesser des Zementsteinkörpers 195 mm.
Expositionsklassen XC2, XA1 (chemisch schwach angreifend)

Stahltragglied als Hohlgewinde, warmgefertigter Bau- und Feinkornbaustahl, einschl. aller erforderlichen Muffenstöße.
Ausführung gemäß bauaufsichtlicher Zulassung.
Einsatz dauerhaft, Korrosionsschutz mittels ausreichender Betondeckung nach DIN SPEC 18539 und Unterlagen des AG.
Homogenbereiche gemäß Baubeschreibung.
Bohrung im Fels wird gesondert vergütet.
Zentrierung des Stahlgliedes mit Abstandhalter gemäß Zulassung, Kopfausbildung wird gesondert vergütet.
Die Pfahllänge wird abgerechnet von erdseitigem Pfahlende bis Unterfläche Pfahlkopf, erforderliche Überstände sind einzukalkulieren.
Verpressen von unten nach oben mit Zementmörtel nach DIN EN 197-1 i.V.m. DIN SPEC 18539 A 6.3.1.1, einfaches Nachverpressen ist in Einheitspreis einzukalkulieren.
Die Entsorgung von anfallendem Bohrgut wird gesondert vergütet.
Führung eines Pfahlprotokolls für jeden Pfahl gemäß Zulassung.
Eingeschränkter Arbeitsbereich und Bohrplanum gemäß Unterlagen des AG.
Probebelastungen nach DIN EN 1997-1, DIN 1054 und DIN EN ISO 22477-2 (Zugprobebelastung) werden gesondert vergütet.
Das Durchbohren von Hindernissen wird gesondert vergütet.
Menge: 77,850 m

**8.1.30 Mikropfahl D 195 mm, Rd 850 kN, L bis 8,05 m, 45°**
Rohrverpresspfahl gebohrt gemäß DIN EN 14199 i.V.m DIN SPEC 18539 und entsprechender bauaufsichtlicher Zulassung (Nr. Z-34.14-209 vom 15.07.2021), für Rückverankerung des Widerlagerkopfes, einschl. Bohrloch und Verpresskörper herstellen.

Belastung durch Druck und Zug.
Bemessungswert Rd 850 kN.
Neigung zur Horizontalen in Grad 45°.
Drehung in Grad -19,85°.
Länge bis 8,05 m.
Durchmesser des Zementsteinkörpers 195 mm.
Expositionsklassen XC2, XA1 (chemisch schwach angreifend)

Stahltragglied als Hohlgewinde, warmgefertigter Bau- und Feinkornbaustahl, einschl. aller erforderlichen Muffenstöße.
Ausführung gemäß bauaufsichtlicher Zulassung.
Einsatz dauerhaft, Korrosionsschutz mittels ausreichender Betondeckung nach DIN SPEC 18539 und Unterlagen des AG.
Homogenbereiche gemäß Baubeschreibung.
Bohrung im Fels wird gesondert vergütet.
Zentrierung des Stahlgliedes mit Abstandhalter gemäß Zulassung, Kopfausbildung wird gesondert vergütet.
Die Pfahllänge wird abgerechnet von erdseitigem Pfahlende bis Unterfläche Pfahlkopf, erforderliche Überstände sind einzukalkulieren.
Verpressen von unten nach oben mit Zementmörtel nach DIN EN 197-1 i.V.m. DIN SPEC 18539 A 6.3.1.1, einfaches Nachverpressen ist in Einheitspreis einzukalkulieren.
Die Entsorgung von anfallendem Bohrgut wird gesondert vergütet.
Führung eines Pfahlprotokolls für jeden Pfahl gemäß Zulassung.
Eingeschränkter Arbeitsbereich und Bohrplanum gemäß Unterlagen des AG.
Probebelastungen nach DIN EN 1997-1, DIN 1054 und DIN EN ISO 22477-2 (Zugprobebelastung) werden gesondert vergütet.
Das Durchbohren von Hindernissen wird gesondert vergütet.
Menge: 40,250 m

**8.1.40 Mikropfahl D 195 mm, Rd 850 kN, L bis 8,05 m, 45°**
Rohrverpresspfahl gebohrt gemäß DIN EN 14199 i.V.m DIN SPEC 18539 und entsprechender bauaufsichtlicher Zulassung (Nr. Z-34.14-209 vom 15.07.2021), für Rückverankerung des Widerlagerkopfes, einschl. Bohrloch und Verpresskörper herstellen.

Belastung durch Druck und Zug.
Bemessungswert Rd 850 kN.
Neigung zur Horizontalen in Grad 45°.
Länge bis 8,05 m.
Durchmesser des Zementsteinkörpers 195 mm.
Expositionsklassen XC2, XA1 (chemisch schwach angreifend)

Stahltragglied als Hohlgewinde, warmgefertigter Bau- und Feinkornbaustahl, einschl. aller erforderlichen Muffenstöße.
Ausführung gemäß bauaufsichtlicher Zulassung.
Einsatz dauerhaft, Korrosionsschutz mittels ausreichender Betondeckung nach DIN SPEC 18539 und Unterlagen des AG.
Homogenbereiche gemäß Baubeschreibung.
Bohrung im Fels wird gesondert vergütet.
Zentrierung des Stahlgliedes mit Abstandhalter gemäß Zulassung, Kopfausbildung wird gesondert vergütet.
Die Pfahllänge wird abgerechnet von erdseitigem Pfahlende bis Unterfläche Pfahlkopf, erforderliche Überstände sind einzukalkulieren.
Verpressen von unten nach oben mit Zementmörtel nach DIN EN 197-1 i.V.m. DIN SPEC 18539 A 6.3.1.1, einfaches Nachverpressen ist in Einheitspreis einzukalkulieren.
Die Entsorgung von anfallendem Bohrgut wird gesondert vergütet.
Führung eines Pfahlprotokolls für jeden Pfahl gemäß Zulassung.
Eingeschränkter Arbeitsbereich und Bohrplanum gemäß Unterlagen des AG.
Probebelastungen nach DIN EN 1997-1, DIN 1054 und DIN EN ISO 22477-2 (Zugprobebelastung) werden gesondert vergütet.
Das Durchbohren von Hindernissen wird gesondert vergütet.
Menge: 8,050 m

**8.1.50 Mikropfahl D 195 mm, Rd 850 kN, L bis 8,55 m, 40°**
Rohrverpresspfahl gebohrt gemäß DIN EN 14199 i.V.m DIN SPEC 18539 und entsprechender bauaufsichtlicher Zulassung (Nr. Z-34.14-209 vom 15.07.2021), für Rückverankerung des Widerlagerkopfes, einschl. Bohrloch und Verpresskörper herstellen.

Belastung durch Druck und Zug.
Bemessungswert Rd 850 kN.
Neigung zur Horizontalen in Grad 40°.
Drehung in Grad 15°.
Länge bis 8,55 m.
Durchmesser des Zementsteinkörpers 195 mm.
Expositionsklassen XC2, XA1 (chemisch schwach angreifend)

Stahltragglied als Hohlgewinde, warmgefertigter Bau- und Feinkornbaustahl, einschl. aller erforderlichen Muffenstöße.
Ausführung gemäß bauaufsichtlicher Zulassung.
Einsatz dauerhaft, Korrosionsschutz mittels ausreichender Betondeckung nach DIN SPEC 18539 und Unterlagen des AG.
Homogenbereiche gemäß Baubeschreibung.
Bohrung im Fels wird gesondert vergütet.
Zentrierung des Stahlgliedes mit Abstandhalter gemäß Zulassung, Kopfausbildung wird gesondert vergütet.
Die Pfahllänge wird abgerechnet von erdseitigem Pfahlende bis Unterfläche Pfahlkopf, erforderliche Überstände sind einzukalkulieren.
Verpressen von unten nach oben mit Zementmörtel nach DIN EN 197-1 i.V.m. DIN SPEC 18539 A 6.3.1.1, einfaches Nachverpressen ist in Einheitspreis einzukalkulieren.
Die Entsorgung von anfallendem Bohrgut wird gesondert vergütet.
Führung eines Pfahlprotokolls für jeden Pfahl gemäß Zulassung.
Eingeschränkter Arbeitsbereich und Bohrplanum gemäß Unterlagen des AG.
Probebelastungen nach DIN EN 1997-1, DIN 1054 und DIN EN ISO 22477-2 (Zugprobebelastung) werden gesondert vergütet.
Das Durchbohren von Hindernissen wird gesondert vergütet.
Menge: 8,550 m

**8.1.60 Zulage für Bohrung im Festgestein**
Zulage für Bohrung im Festgestein.
Abrechnung nach Bohrprotokoll.
Menge: 8,000 m

**8.1.70 Zulage für Umrüstung des Bohrgeräts**
Zulage für Umrüstung des Bohrgeräts auf ein anderes Bohrverfahren bei Hindernisbeseitigung oder Bohren im Festgestein.
Das Durchfahren des Hindernisses oder des Festgesteins wird gesondert vergütet.
Menge: 1,000 St

**8.1.80 Pfahlkopf Mikropfahl, 90°**
Pfahlkopf für Rohrverpresspfahl nach akuteller Zulassung und Unterlagen des AG.
Übergangsrohr aus Stahl nach Unterlagen des  AG.
Pfahlkopfplatte nach Unterlagen des AG.
Kugelbundmuttern nach Unterlagen des AG.
Menge: 9,000 St

**8.1.90 Pfahlkopf Mikropfahl, 40-45°**
Pfahlkopf für Rohrverpresspfahl nach akuteller Zulassung und Unterlagen des AG.
Übergangsrohr aus Stahl nach Unterlagen des  AG.
Pfahlkopfplatte nach Unterlagen des AG.
Kugelbundmuttern nach Unterlagen des AG.
Menge: 7,000 St

**8.1.100 Mehrverbrauch Verpressmörtel**
Menge: 1,200 t

**8.1.110 Zulage für Durchbohren von Hindernissen**
Zulage für das Durchbohren von Hindernissen gegenüber der Herstellung des Rohrverpresspfahls in Homogenbereichen gemäß Baubeschreibung.
Abgerechnet nach Bohrprotokoll.
Menge: 10,000 m

**8.1.120 Kolonneneinsatz f. Hindernisbeseit.**
StL-Nr. 2111792599
Kolonne zur Beseitigung von Hindernissen einsetzen.
Vergütet wird ein Verrechnungssatz, der sämtliche Aufwendungen für den Einsatz, insbesondere Gerätevorhalte-
und Betriebsstoffkosten sowie die Kosten für das Bedienungspersonal einschließlich sämtlicher Zuschläge umfasst. Abgerechnet werden die tatsächlichen geleisteten
Einsatzstunden, ohne Stillstand.
Einsatz 'bei der Herstellung von Rohrverpresspfählen'
Menge: 1,000 h

**8.1.130 Stillstand Geräte Pfahlbohrarbeiten**
STLB-Bau 2017-04 006
Stillstand für Geräte (ohne Personal), der nicht vom AN zu vertreten ist, bei Pfahlbohrarbeiten.
Menge: 1,000 h
Leistungsbereichkatalog: 006

**8.1.140 Stillstand Kolonne Pfahlbohrarbeiten**
STLB-Bau 2018-10 006
Stillstand für Kolonne, der nicht vom AN zu vertreten ist, bei Pfahlbohrarbeiten.
Menge: 1,000 h
DIN276-1_08: 312
Leistungsbereichkatalog: 006

**8.1.150 Entsorgung des Bohrgutes**
*** Pauschalposition
Entsorgung des am Bohransatzpunkt im Bohrplanum geförderten Bohrgutes.
Verwertung nach Wahl des AN.
Abgerechnet wird als Pauschale für das geförderte Bohrgut bei der Herstellung aller Bauwerks- und Probepfähle.
Menge: 1,000 psch

*Hinweis: Hinweis: Probebelastungen Mikropfähle*
Hinweis: Probebelastungen Mikropfähle

Die statischen Probebelastungen nach DIN EN 1997-1, DIN 1054 und DIN EN ISO 22477-2 (Zugprobebelastung) werden an eigens dafür hergestellten Mikropfählen durchgeführt.

In den Einheitspreis der Probebelastung sind alle notwendigen Unterkonstruktionen und Messgeräte, das Bedienungspersonal und alle sonstigen Materialien und Aufwendungen mit einzurechnen, die für eine fachgerechte Durchführung und Dokumentation der Belastungsversuche nach den o.g. Normen notwendig sind.

Prüfung der beiden mittleren Probepfähle.
Nutzung der beiden äußeren Probepfähle als Widerlager zur Abstützung gegen den Prüfpfahl.

**8.1.160 Miikropfahl D 195 mm, Rd 850 kN, L bis 8,30 m, 90°**
Rohrverpresspfahl gebohrt gemäß DIN EN 14199 i.V.m DIN SPEC 18539 und entsprechender bauaufsichtlicher Zulassung (Nr. Z-34.14-209 vom 15.07.2021), für Probebelastung, einschl. Bohrloch und Verpresskörper herstellen.

Bemessungswert Rd 850 kN.
Prüfkraft 540 kN.
Neigung zur Horizontalen in Grad 90°.
Länge bis 8,30 m.
Durchmesser des Zementsteinkörpers 195 mm.
Expositionsklassen XC2, XA1 (chemisch schwach angreifend)

Stahltragglied als Hohlgewinde, warmgefertigter Bau- und Feinkornbaustahl, einschl. aller erforderlichen Muffenstöße.
Ausführung gemäß bauaufsichtlicher Zulassung.
Einsatz temporär, Korrosionsschutz mittels ausreichender Betondeckung nach DIN SPEC 18539 und Unterlagen des AG.
Homogenbereiche gemäß Baubeschreibung.
Bohrung im Fels wird gesondert vergütet.
Zentrierung des Stahlgliedes mit Abstandhalter gemäß Zulassung.
Die Pfahllänge wird abgerechnet von erdseitigem Pfahlende bis Bohransatzpunkt, erforderliche Überstände sind einzukalkulieren.
Verpressen von unten nach oben mit Zementmörtel nach DIN EN 197-1 i.V.m. DIN SPEC 18539 A 6.3.1.1, einfaches Nachverpressen ist in Einheitspreis einzukalkulieren.
Die Entsorgung von anfallendem Bohrgut wird gesondert vergütet.
Führung eines Pfahlprotokolls für jeden Pfahl gemäß Zulassung.
Eingeschränkter Arbeitsbereich und Bohrplanum gemäß Unterlagen des AG.
Das Durchbohren von Hindernissen wird gesondert vergütet.
Menge: 33,200 m

**8.1.170 Probebelastung Mikropfähle**
Statische Probebelastungen nach DIN EN 1997-1, DIN 1054 und DIN EN ISO 22477-2 (Zugprobebelastung) durchführen.

Lichte Abstände der Zementsteinkörper der Probepfähle nach Unterlagen des AG, bei abweichender Herstellung jedoch mindestens 1,50 m.
Menge: 2,000 St

**8.1.180 Dokumentation Probebelastung**
*** Pauschalposition
Dokumentation der Probebelastung einschl. Erläuterungsbericht über die Probebelastungen und dem Belastungsprotokoll als Auswertung der Probebelastung dem AG übergeben.
Menge: 1,000 psch

### Bereich 9 STAHLBETONARBEITEN

#### Abschnitt 9.1 Unbewehrter Beton

**9.1.10 Beton f. Sauberkeitsschicht herst. C12/15*X0**
StL-Nr. 211183282109
Beton für Sauberkeitsschicht einschließlich ggf. erforderlicher Schalung nach Unterlagen des AG herstellen.
Ggf. erforderliche Schalung vorhalten und beseitigen.
Druckfestigkeitsklasse C12/15.
Expositionsklasse X0.
Dicke 'min. 5 cm'
Menge: 23,400 m2
Leistungsbereichkatalog: 118

**9.1.20 Unbewehrten Beton herstellen X0*Mit Schalung*Abr. Frischbeton**
StL-Nr. 16118338991021
Unbewehrten Beton nach Unterlagen des AG
herstellen.Beton 'für Unterfangung der bestehenden Hausfassade.'
Druckfestigkeitsklasse 'C16/20'

Expositionsklasse X0.
Beton einschließlich Schalung herstellen. Schalung vorhalten und beseitigen.
Abgerechnet wird die eingebaute Frischbetonmenge.
Menge: 4,000 m3

**9.1.30 Unterwasserbeton herstellen*Unbewehrt C20/25**
StL-Nr. 22118343911900
Beton unter Wasser nach Unterlagen des AG herstellen.
Bauteil 'Tieferführung Ufermauer'

Beton unbewehrt.
Druckfestigkeitsklasse C20/25.
Expositionsklasse 'X0, WA'
Menge: 6,200 m3
Leistungsbereichkatalog: 118

**9.1.40 Entsorgung Wasser Tieferführungen**
Abpumpen und Entsorgen des verdrängten Grundwassers mittels Tankwagen, das bei der Herstellung der Tieferführungen mit Unterwasserbeton anfällt.
Die Entsorgung in der Kläranlage ist mittels Wiegescheinen nachzuweisen.
Menge: 15,000 t

#### Abschnitt 9.2 Stahlbeton

**9.2.10 Bew. Beton einschl. Schalung herst.*Stahlbeton C30/37 Schaltafeln*Vertikal**
StL-Nr. 2111831391490120
Bewehrten Beton einschließlich Schalung nach Unterlagen
des AG herstellen. Schalung vorhalten und beseitigen.
Bewehrung und Traggerüst der Bemessungsklasse B werden
gesondert vergütet.
Bauteil 'Auflagerbank'

Art der Verwendung = Stahlbeton.
Druckfestigkeitsklasse C30/37.
Expositionsklasse 'XC4, XD3, XF4, WA'

Sichtflächenschalung = Schaltafeln.
Schalungsverlauf vertikal.
Menge: 14,100 m3
Leistungsbereichkatalog: 118

**9.2.20 Bew. Beton einschl. Schalung herst.*Stahlbeton C30/37 Schaltafeln**
StL-Nr. 2111831391490100
Bewehrten Beton einschließlich Schalung nach Unterlagen
des AG herstellen. Schalung vorhalten und beseitigen.
Bewehrung und Traggerüst der Bemessungsklasse B werden
gesondert vergütet.
Bauteil 'Ringanker'

Art der Verwendung = Stahlbeton.
Druckfestigkeitsklasse C30/37.
Expositionsklasse 'XC4, XD3, XF4, WA'

Sichtflächenschalung = Schaltafeln.
Menge: 2,610 m3
Leistungsbereichkatalog: 118

**9.2.30 Bew. Beton einschl. Schalung herst.*Stahlbeton C30/37 Schaltafeln**
StL-Nr. 2111831391490100
Bewehrten Beton einschließlich Schalung nach Unterlagen
des AG herstellen. Schalung vorhalten und beseitigen.
Bewehrung und Traggerüst der Bemessungsklasse B werden
gesondert vergütet.
Bauteil 'seitliche Abschlusswand der Kopfbalken/Ringanker auf Seite der bestehenden Hauses'

Art der Verwendung = Stahlbeton.
Druckfestigkeitsklasse C30/37.
Expositionsklasse 'XC4, XD3, XF4, WA'

Sichtflächenschalung = Schaltafeln.
Menge: 0,180 m3
Leistungsbereichkatalog: 118

**9.2.40 Bew. Beton einschl. Schalung herst.*Stahlbeton C35/45 Bretter eins.geh.*Parallel Achse**
StL-Nr. 2111831391590369
Bewehrten Beton einschließlich Schalung nach Unterlagen
des AG herstellen. Schalung vorhalten und beseitigen.
Bewehrung und Traggerüst der Bemessungsklasse B werden
gesondert vergütet.
Bauteil 'Ortebtonergänzung der Überbauplatte'

Art der Verwendung = Stahlbeton.
Druckfestigkeitsklasse C35/45.
Expositionsklasse 'XC4, XD1, XF2, WA'

Sichtflächenschalung = Einseitig gehobelte Bretter
gleichen Querschnitts mit profilierten Seiten (Nut und
Feder oder dgl.).
Schalungsverlauf parallel zur Achse.
Oberfläche 'mit Längsgefälle und Quergefälle nach Unterlagen des AG'
Menge: 16,000 m3
Leistungsbereichkatalog: 118

**9.2.50 Bew. Beton einschl. Schalung herst.*Stahlbeton C25/30 Parall.Gradiente*Besenstrich**
StL-Nr. 2111831391399941
Bewehrten Beton einschließlich Schalung nach Unterlagen
des AG herstellen. Schalung vorhalten und beseitigen.
Bewehrung und Traggerüst der Bemessungsklasse B werden
gesondert vergütet.
Bauteil 'Aufkantung oberstrom'

Art der Verwendung = Stahlbeton.
Druckfestigkeitsklasse C25/30.
Expositionsklasse 'XC4, XD3, XF4, WA'
Zusätzliche Anforderungen 'Luftporenbeton (LP)'
Sichtflächenschalung 'Einseitig gehobelte Bretter
gleichen Querschnitts mit profilierten Seiten (Nut und
Feder) mit längs versetzten Stößen'

Schalungsverlauf parallel zur Gradiente.
Oberfläche mit Besenstrich (Rosshaar) versehen.
Menge: 0,900 m3
Leistungsbereichkatalog: 118

**9.2.60 Bew. Beton einschl. Schalung herst.*Stahlbeton C25/30*Schaltafeln Parall.Gradiente*Besenstrich**
StL-Nr. 2111831391399141
Bewehrten Beton einschließlich Schalung nach Unterlagen
des AG herstellen. Schalung vorhalten und beseitigen.
Bewehrung und Traggerüst der Bemessungsklasse B werden
gesondert vergütet.
Bauteil 'Ortbetonrund- bzw. -flachbord unterstrom'

Art der Verwendung = Stahlbeton.
Druckfestigkeitsklasse C25/30.
Expositionsklasse 'XC4, XD3, XF4, WA'
Zusätzliche Anforderungen 'Luftporenbeton (LP)'

Sichtflächenschalung = Schaltafeln.
Schalungsverlauf parallel zur Gradiente.
Oberfläche mit Besenstrich (Rosshaar) versehen.
Menge: 0,270 m3
Leistungsbereichkatalog: 118

**9.2.70 Erschwernis infolge Aussparungen, L/B 0,6/0,6m**
Erschwernis für das Herstellen von bewehrtem Beton einschließlich Schalung nach Unterlagen
des AG durch Aussparungen für Einbauten.
Aussparungen 'rechteckig 0,6x0,6m zum Regenwasserablauf'
Menge: 1,000 St

**9.2.80 Erschwernis infolge Aussparungen, d 100mm**
Erschwernis für das Herstellen von bewehrtem Beton einschließlich Schalung nach Unterlagen
des AG durch Aussparungen für Einbauten.
Aussparungen 'Durchmesser bis 100 mm für Regenwasserabläufe / Tropftülle'
Menge: 7,000 St

#### Abschnitt 9.3 Betonstahl

**9.3.10 Betonstahl einbauen**
StL-Nr. 2111821399
Betonstahl entsprechend statischen und konstruktiven
Erfordernissen einbauen.
Bauteil 'Auflagerbank und Ringanker einschl. seitliche Abschlusswand'
Stahlsorte 'B500B'
Menge: 2,450 t
Leistungsbereichkatalog: 118

**9.3.20 Betonstahl einbauen**
StL-Nr. 2111821399
Betonstahl entsprechend statischen und konstruktiven
Erfordernissen einbauen.
Bauteil 'Fertigteilplatten Überbau'
Stahlsorte 'B500B'
Menge: 1,250 t
Leistungsbereichkatalog: 118

**9.3.30 Betonstahl einbauen**
StL-Nr. 2111821399
Betonstahl entsprechend statischen und konstruktiven
Erfordernissen einbauen.
Bauteil 'Ortbetonergänzung der Überbauplatte'
Stahlsorte 'B500B'
Menge: 2,240 t
Leistungsbereichkatalog: 118

**9.3.40 Betonstahl einbauen**
StL-Nr. 2111821399
Betonstahl entsprechend statischen und konstruktiven
Erfordernissen einbauen.
Bauteil 'Ortbetonrund-/ -flachbord und Aufkantung'
Stahlsorte 'B500B'
Menge: 0,150 t
Leistungsbereichkatalog: 118

#### Abschnitt 9.4 Bauwerksfertigteile

**9.4.10 Betonfertigteile einbauen*FT:StBn, Bew.ges. C35/45 Schaltafeln*Parallel Achse**
StL-Nr. 2111851392490106
Bewehrte Betonfertigteile entsprechend statischen und
konstruktiven Erfordernissen nach Unterlagen des AG
herstellen und einbauen.
Bauteil 'Überbauplatte. An- und Abtransport des Hebezeugs für den Einhub der Fertigteile wird gesondert vergütet'

Fertigteile aus Stahlbeton. Bewehrung wird gesondert
vergütet.
Druckfestigkeitsklasse C35/45.
Expositionsklasse 'XC4, XD1, XF2, WA'

Sichtflächenschalung = Schaltafeln.
Schalungsverlauf parallel zur Achse.
Menge: 8,312 m3
Leistungsbereichkatalog: 118

**9.4.20 Transport**
*** Pauschalposition
Transport der Stahlbetonfertigteile nach Unterlagen des AG vom Werksstandort zur Baustelle, einschließlich Einhaltung aller für den Transport erforderlichen geltenden Richtlinien und Bestimmungen, Einholen der verkehrsrechtlichen Genehmigungen, Verkehrssicherungen und Abschluss von Versicherungen.
Menge: 1,000 psch

**9.4.30 Erschwernis infolge Aussparungen**
Erschwernis für das Herstellen von bewehrten Betonfertigteilen entsprechend statischen und konstruktiven Erfordernissen nach Unterlagen des AG durch Aussparungen für Einbauten.
Aussparungen 'Entwässerungsrinnenabläufe, Tropftüllen'
Menge: 6,000 St

#### Abschnitt 9.5 Bauwerksfugen

**9.5.10 Einbau PE-Rundschnur zwischen Fertigteilen**
Rundschnur liefern und entlang der Fuge zwischen den Fertigteilelementen eindrücken.
Rundschnur als Dichtschnur. Wasserabweisend.
Geschlossenzellig nach DIN 18540.
Extrudiertes Hinterfüllmaterial aus Polyethylen (PE)
Fugenbreite ca. 3 cm
Abgerechnet wird nach eingebauter Länge entlang der Fertigteilfugen.
Menge: 12,800 m

**9.5.20 Einbau PE-Rundschnur an Tropftüllen**
Rundschnur liefern und entlang der Fuge zwischen Tropftüllen und Fertigteilaussparungen eindrücken.
Rundschnur als Dichtschnur. Wasserabweisend.
Geschlossenzellig nach DIN 18540.
Extrudiertes Hinterfüllmaterial aus Polyethylen (PE)
Fugenbreite ca. 1 cm.
Abgerechnet wird je Stück.
Menge: 2,000 St

**9.5.30 Einbau PE-Rundschnur an Ablaufstutzen Entwässerungsrinnen**
Rundschnur liefern und entlang der Fuge zwischen Ablaufstutzen und Fertigteilaussparungen eindrücken.
Rundschnur als Dichtschnur. Wasserabweisend.
Geschlossenzellig nach DIN 18540.
Extrudiertes Hinterfüllmaterial aus Polyethylen (PE)
Fugenbreite ca. 1 cm.
Abgerechnet wird je Stück.
Menge: 4,000 St

**9.5.40 Einbau PE-Rundschnur Fuge Fertigteile/Auflagerbank**
Rundschnur liefern und entlang der Fuge zwischen den Fertigteilelementen und der Auflagerbank eindrücken.
Rundschnur als Dichtschnur. Wasserabweisend.
Geschlossenzellig nach DIN 18540.
Extrudiertes Hinterfüllmaterial aus Polyethylen (PE)
Fugenbreite ca. 3 cm
Abgerechnet wird nach eingebauter Länge entlang der Fertigteilfugen.
Mit einzukalkulieren ist das Einbauen der Hartschaumplatte auf der Gewässerseite des Betongelenkes nach Unterlagen des AG.
Menge: 16,800 m

**9.5.50 Hartschaumplatte einbauen**
Hartschaumplatte in der Bauwerksfuge zur Fassade/zum Unterzug der Überbauung von Flurstück Nr. 669 als verlorene Abschalung nach Unterlagen des AG einbauen.
Dicke Hartschaumplatte = 2 cm.
Ausführung in Teilflächen nach Unterlagen des AG.
Menge: 6,200 m2

#### Abschnitt 9.6 Einbauteile

**9.6.10 Tropftülle einbauen nach WAS 11**
Tropftülle mit Sickerschicht und Lochblechabdeckung im
Überbau nach Unterlagen des AG einbauen.
Ausführung nach Richtzeichnung Was 11.
In den Einheitspreis sind die Ausbildung der Sickerschicht aus kunstharzgebundenem Einkornbeton 8/16 (Kalkulationsfläche ca. 400x400 mm), die Lochblechabdeckung (150x150x6 mm) und die Versiegelung einzukalkulieren.
Die Erschwernis durch die Ausbildung der Fugen und die Aussparung der Dichtungsschicht sind ebenfalls in den Einheitspreis mit einzukalkulieren.
Die Ausbildung des Fugenvergusses nach Dicht 9 wird gesondert vergütet.
Menge: 2,000 St

**9.6.20 Jahreszahl-Matrize einbauen**
StL-Nr. 2111892300
Jahreszahl-Matrize nach RIZ "Jahr 1" einbauen.
Menge: 1,000 St
Leistungsbereichkatalog: 118

**9.6.30 Verbundanker*Flachanker Konsolgerüst herstellen**
Verbundanker als Flachanker mit Innengewinde nach Unterlagen des AG liefern und in die Teilfertigteile werksseitig einbauen.

Fabrikat: 'Set Kobold B15-12' (Artikelnr. 34041120)

Inkl. aller nötigen Zubehörteile:
- Stopfen zum Verschließen bei der Betonage
- Distanzhülsen
- Nagelfuß
- Gewindestange B 15 GK 12
- Teilflügelmutter Durchmesser 70 mm
- Befestigungsnägel

Abgerechnet wird je Stück Verbundanker.
Zubehörteile sind einzukalkulieren.
Menge: 16,000 St

**9.6.40 Fahrbahnabschlußprofil einbauen Verz,/EP-Kombi**
StL-Nr. 211212139902
Fahrbahnabschlußprofil für Abdichtung nach Unterlagen
des AG einbauen.
Abgerechnet wird nach Länge in der Profilachse, horizontal.
Abschlußprofil 'T90, Langlöcher und Entlüftungsöffnungen analog RiZ-Ing, Abs 4,  Gehrung schweißen'
Verankerung 'ohne Winkelhaken und Ankerblech nach Unterlagen des AG, Einbauort Aussparung für Dachentwässerung im Gehwegbereich, gegen die Schalung nageln/verschrauben'

Korrosionsschutz: Stahlflächen feuerverzinken, zu beschichtende Flächen sweep-strahlen. Zwischenbeschichtung und Deckbeschichtung der nicht betonberührten
Flächen auf Epoxidharz-Kombinations-Grundlage nach
Blatt 81, Sollschichtdicke je 120 mym.
Menge: 2,400 m
Leistungsbereichkatalog: 121

### Bereich 10 BAUWERKSAUSSTATTUNG

#### Abschnitt 10.1 Abdichtung, Schutzschicht

**10.1.10 Betonunterlage vorbereiten*Oberfl. waager. strahlen/absaugen*entf. von Zement entsorgen**
StL-Nr. 2112410899100521
Betonunterlage nach Unterlagen des AG vorbereiten. Vorbereitete Flächen säubern.
Bauteil 'Überbau Fahrbahnbereich zwischen Aufkantungen, Erschwernisse durch Einbauten werden gesondert vergütet'

Oberfläche waagerecht bis 20 v.H. geneigt.
Vorbereitungsverfahren = Betonunterlage mit festen
Strahlmitteln strahlen bei gleichzeitigem Absaugen.
Zementschlämme und minderfeste Schichten entfernen.
Abfall entsorgen.
Menge: 40,100 m2

**10.1.20 Betonunterlage vorbereiten*Oberfl. waager. strahlen/absaugen*entf. von Zement entsorgen**
StL-Nr. 2112410899100521
Betonunterlage nach Unterlagen des AG vorbereiten. Vorbereitete Flächen säubern.
Bauteil 'Überbau Gehwegbereich zwischen Hausfassade Flurstück Nr.669 und Aufkantung, Erschwernisse durch Einbauten werden gesondert vergütet'

Oberfläche waagerecht bis 20 v.H. geneigt.
Vorbereitungsverfahren = Betonunterlage mit festen
Strahlmitteln strahlen bei gleichzeitigem Absaugen.
Zementschlämme und minderfeste Schichten entfernen.
Abfall entsorgen.
Menge: 19,750 m2

**10.1.30 Betonunterlage vorbereiten Teilflächen entf. von Zement*entsorgen**
StL-Nr. 2112410899919921
Betonunterlage nach Unterlagen des AG vorbereiten. Vorbereitete Flächen säubern.
Bauteil 'Aufkantungen'
Flächenneigung 'senkrecht'

Ausführung in Teilflächen.
Vorbereitungsverfahren 'Schleifen'

Zementschlämme und minderfeste Schichten entfernen.
Abfall entsorgen.
Menge: 2,230 m2

**10.1.40 Erschwernis infolge Einbauten Untergrundvorbereitung**
Erschwernis beim Vorbereiten des Betonuntergrundes infolge Einbauten, Schächten und Straßenabläufen.
Einbauten 'Aussparungen für Enwässerungsrinnenabläufe, Wasserausläufe, Tropftüllen'
Menge: 7,000 St

**10.1.50 Betonunterlage versiegeln**
StL-Nr. 211242139000
Vorbereitete Betonunterlage mit Epoxidharz versiegeln.
Epoxidharz nach Unterlagen des AG. Versiegelung zweilagig herstellen. Erste Lage im Überschuss abstreuen.
Nicht festhaftendes Abstreugut entfernen und nach Wahl
des AN verwerten.
Bauteil 'Überbau Fahrbahnbereich zwischen Aufkantungen, Erschwernisse durch Einbauten werden gesondert vergütet'
Menge: 40,100 m2

**10.1.60 Betonunterlage versiegeln**
StL-Nr. 211242139000
Vorbereitete Betonunterlage mit Epoxidharz versiegeln.
Epoxidharz nach Unterlagen des AG. Versiegelung zweilagig herstellen. Erste Lage im Überschuss abstreuen.
Nicht festhaftendes Abstreugut entfernen und nach Wahl
des AN verwerten.
Bauteil 'Überbau Gehwegbereich zwischen Hausfassade Flurstück Nr.669 und Aufkantung, Erschwernisse durch Einbauten werden gesondert vergütet'
Menge: 19,750 m2

**10.1.70 Betonunterlage versiegeln*Teilflächen**
StL-Nr. 211242139001
Vorbereitete Betonunterlage mit Epoxidharz versiegeln.
Epoxidharz nach Unterlagen des AG. Versiegelung zweilagig herstellen. Erste Lage im Überschuss abstreuen.
Nicht festhaftendes Abstreugut entfernen und nach Wahl
des AN verwerten.
Bauteil 'Aufkantungen, Flächenneigung senkrecht'

Ausführung in Teilflächen nach Unterlagen des AG.
Menge: 2,230 m2

**10.1.80 Erschwernis infolge Einbauten Versiegelung**
Erschwernis beim Versiegeln des vorbereiteten Betonuntergrundes infolge Einbauten, Schächten und Straßenabläufen.
Einbauten 'Aussparungen für Enwässerungsrinnenabläufe,  Tropftüllen'
Menge: 7,000 St

**10.1.90 Dichtungssch. aus 1 Bitbahn herst.**
StL-Nr. 211231239000
Dichtungsschicht aus einer Bitumen-Schweißbahn gemäß
ZTV-ING, Teil 7, Abschnitt 1 nach Unterlagen des AG
herstellen. Dichtungsschicht an bestehende Abdichtungen, Konstruktionen, Durchdringungskörper und sonstige
Einbauten anschließen. Anschlussflächen sind vorzubereiten. Das Einbauen von Verstärkungsstreifen und
Schutzlage wird gesondert vergütet.
Bauteil 'Überbau Fahrbahnbereich zwischen Aufkantungen, Erschwernisse durch Einbauten werden gesondert vergütet'
Menge: 40,100 m2
Leistungsbereichkatalog: 123

**10.1.100 Dichtungssch. aus 1 Bitbahn herst.**
StL-Nr. 211231239000
Dichtungsschicht aus einer Bitumen-Schweißbahn gemäß
ZTV-ING, Teil 7, Abschnitt 1 nach Unterlagen des AG
herstellen. Dichtungsschicht an bestehende Abdichtungen, Konstruktionen, Durchdringungskörper und sonstige
Einbauten anschließen. Anschlussflächen sind vorzubereiten. Das Einbauen von Verstärkungsstreifen und
Schutzlage wird gesondert vergütet.
Bauteil 'Überbau Gehwegbereich zwischen Hausfassade Flurstück Nr.669 und Aufkantung, Erschwernisse durch Einbauten werden gesondert vergütet'
Menge: 17,200 m2
Leistungsbereichkatalog: 123

**10.1.110 Erschwernis infolge Einbauten Schweißbahn**
Erschwernis beim Aufschweißen der 1-lagigen Bitumenschweißbahn, Schächten und Straßenabläufen.
Einbauten 'Aussparungen für Enwässerungsrinnenabläufe,  Tropftüllen'
Menge: 7,000 St

**10.1.120 Anschluss Dichtungsschicht Aufkantungen**
Herstellen analog RiZ-Ing, Dicht 23, Nut einschneiten, Dichtungsschicht aus Flüssigkunststoff gem. ZTV-ING Teil 7-3 als Randanschluss an der Aufkantung aus Ortbeton aufbringen und durch Einspritzen in Nut sichern.
Erforderliche Haftbrücke und erforderliche Verbindungsschicht zur Schutzschicht auftragen. Dichtungsschicht
an bestehende Abdichtungen, Konstruktionen, Durchdringungskörper und sonstige Einbauten anschließen.
Oberfläche unterschiedliche geneigt.
Abgerechnet wird die horizontale Länge entlang der Ortbetonaufkantungen.
Menge: 22,500 m

**10.1.130 Verstärkungsstreifen einbauen*Edelstahlband**
StL-Nr. 221231519299
Verstärkungsstreifen nach Unterlagen des AG einbauen
und ggf. an Konstruktionen und Durchdringungskörper anschließen.
Einbau 'unter Fundament Entwässerungsrinnen Gehwegbereich Überbau'

Stoff = Edelstahlband auf Bitumenklebemasse.
Breite '50 cm'
Menge: 9,000 m
Leistungsbereichkatalog: 123

**10.1.140 Schutzlage herstellen**
Schutzlage nach Unterlagen des AG aus Glasvlies-
Bitumendachbahn V 13 unter Fundament für Entwässerungsrinne herstellen. Bahn an
Längs- und Querstößen min. 10 cm überlappen. Querstöße
versetzt anordnen. Überstand im Gehwegbereich mindestens 30 cm, davon 25 cm lose auflegen und min. 5 cm
aufkleben.
Menge: 4,520 m2

**10.1.150 Asphaltschutzschicht herstellen*MA11N,Bk1,8-Bk0,3 Dicke 3,5 cm*Bimi 30/45+vvZ*ohne Asph.Granul.**
Asphaltschutzschicht auf Dichtungsschicht herstellen.
Fugen herstellen und verfüllen wird gesondert vergütet.
Einbaubreiten nach Unterlagen des AG.
Bauteil Fahrbahnbereich
Asphaltschutzschicht aus MA 11 N. Einbau in Verkehrsflächen der Belastungsklassen Bk1,8 bis Bk0,3.
Einbaudicke = 3,5 cm.
Einbaumenge = 85 kg/m2.
Bindemittel = 30/45 mit viskositätsveränderndem Zu-
satz bzw. einem entsprechend viskositätsveränderten
Bindemittel 30/45.
Fremdfüller gemäß Anforderungen ZTV-Asphalt-StB 07
Asphaltschutzschicht ohne Verwendung von Asphaltgranulat aus Gussasphalt.
Menge: 3,500 t

**10.1.160 Asphaltschutzschicht herstellen*MA11N,Bk1,8-Bk0,3 Bimi 30/45+vvZ ohne Asph.Granul.**
Asphaltschutzschicht auf Dichtungsschicht herstellen.
Fugen herstellen und verfüllen wird gesondert vergütet.
Einbaubreiten nach Unterlagen des AG.
Bauteil Gehwegbereich
Asphaltschutzschicht aus MA 11 N. Einbau in Verkehrsflächen der Belastungsklassen Bk1,8 bis Bk0,3.
Einbaudicke = 3,5 cm.
Einbaumenge = 85 kg/m2.
Bindemittel = 30/45 mit viskositätsveränderndem Zu-
satz bzw. einem entsprechend viskositätsveränderten
Bindemittel 30/45.
Fremdfüller gemäß Anforderungen ZTV-Asphalt-StB 07
Asphaltschutzschicht ohne Verwendung von Asphaltgranulat aus Gussasphalt.
Menge: 1,700 t

**10.1.170 Oberfl. d. Asphaltschutzsch. bearb. Abstreuung aufbr.*Menge 2-3 kg/m2 Lieferkörnung 2/5**
StL-Nr. 211138172021
Oberfläche der Asphaltschutzschicht bearbeiten. Erkaltete Schicht abkehren und nicht gebundene und gelöste
Stoffe nach Wahl des AN verwerten.
Abstreukörnung, leicht bituminiert, auf die noch heiße
Oberfläche aufbringen.
Abstreumenge 2 bis 3 kg/m2.
Lieferkörnung 2/5.
Menge: 60,000 m2

#### Abschnitt 10.2 Belagfugen

**10.2.10 Anschluss a. Fuge m. Fugenm. herst. Fuge vor Kappen*Deck-/Schutzsch. Tiefe 80 mm*Breite 20 mm 2 Lag. mit Trstr.*Fugenmasse N1**
StL-Nr. 2111391263094302
Anschluss als Fuge mit Fugenmasse herstellen.
Randfuge vor Brückenkappen.
In Asphaltdeck- und -schutzschicht ausbilden.
Fugenspalttiefe = 80 mm.
Fugenspaltbreite = 20 mm.
Fugenspalt verfüllen in zwei Lagen mit Trennstreifen
zwischen erster und zweiter Lage.
Mit heiß verarbeitbarer Fugenmasse Typ N1, einschließlich zugehörigem und zuvor aufgetragenem Voranstrichmittel.
Menge: 7,450 m

**10.2.20 Anschluss a. Fuge m. Fugenm. herst. Bord-Randfuge*Schutzschicht Tiefe 80 mm*Breite 20 mm 2 Lag. mit Trstr.*Fugenmasse N1**
StL-Nr. 2111391242094302
Anschluss als Fuge mit Fugenmasse herstellen.
Randfuge vor Borden.
In der Asphaltschutzschicht ausbilden.
Fugenspalttiefe = 80 mm.
Fugenspaltbreite = 20 mm.
Fugenspalt verfüllen in zwei Lagen mit Trennstreifen
zwischen erster und zweiter Lage.
Mit heiß verarbeitbarer Fugenmasse Typ N1, einschließlich zugehörigem und zuvor aufgetragenem Voranstrichmittel.
Menge: 7,450 m

**10.2.30 Anschluss a. Fuge m. Fugenm. herst. Bord-Randfuge*Breite 20 mm*Fugenmasse N1**
StL-Nr. 2111391249994902
Anschluss als Fuge mit Fugenmasse herstellen.
Randfuge vor Borden.
In 'Asphaltbinder-, -schutz- und -deckschicht, neben Entwässerungsrinne'
Fugenspalttiefe '13 cm'

Fugenspaltbreite = 20 mm.
Fugenspalt verfüllen 'erfüllen in drei Lagen mit Trennstreifen
zwischen erster und zweiter sowie zweiter und dritter Lage'

Mit heiß verarbeitbarer Fugenmasse Typ N1, einschließlich zugehörigem und zuvor aufgetragenem Voranstrichmittel.
Menge: 7,450 m

**10.2.40 Anschluss a. Fuge m. Fugenm. herst.*Deckschicht Tiefe 40 mm*Breite 10 mm Verf. mit Trstr.*Fugenmasse N1**
StL-Nr. 2111391291061102
Anschluss als Fuge mit Fugenmasse herstellen.
Fuge 'zwischen Asphaltdeckschicht und Entwässerungsrinne aus Gussasphalt'

In der Asphaltdeckschicht ausbilden.
Fugenspalttiefe = 40 mm.
Fugenspaltbreite = 10 mm.
Fugenspalt verfüllen in einer Lage mit Trennstreifen.
Mit heiß verarbeitbarer Fugenmasse Typ N1, einschließlich zugehörigem und zuvor aufgetragenem Voranstrichmittel.
Menge: 7,450 m

*Hinweis: Hinweis: Fuge über Abschlussprofil nach RiZ-Ing, Abs 4*
Hinweis: Fuge über Abschlussprofil nach RiZ-Ing, Abs 4

Die Fugen über dem Abschlussprofil nach RiZ-Ing, Abs 4 sind nach den entsprechenden LV-Pos. herzustellen.

Nach der Abnahme der Gesamtmaßnahme des Brückenersatzneubaus sind weitere Verfugungsarbeiten zu erbringen (siehe Baubeschreibung). Durch Arbeiten anderer Unternehmen wird der in den Anschlussbereichen der Brücke eingebaute Deckbelag bis auf OK Asphalttragschicht bis an die Überbauabschlüsse abgetragen. Dafür sind die bereits hergestellten Fugen über den Überbauabschlüssen auszuräumen und zu säubern. Vor dem Einbau der endgültigen Asphaltdeckschicht bis zur Belagfuge über den Überbauabschlüssen durch Arbeiten anderer Unternehmen sind provisorische Platzhalter für eine erneute Ausbildung der Fuge vorzusehen, welche hitzebeständig für den Einbau der endgültigen Asphaltdeckschicht sein müssen. Ein weiteres Schneiden der Asphaltdecke ist nicht vorgesehen. Die beschriebenen Arbeiten werden nach den entsprechenden LV-Pos. vergütet.

**10.2.50 Asphaltbefestigung trennen*schneiden**
StL-Nr. 231130389109
Asphaltbefestigung geradlinig trennen.
Bereich 'Belagfuge über Überbauabschlussprofil nach RiZ-Ing, Abs 4'

Trennen durch Schneiden.
Dicke der Asphaltbefestigung '4 cm, Schnitttiefe 3 cm nach RiZ-Ing, Abs 4'
Menge: 11,800 m

**10.2.60 Anschluss a. Fuge m. Fugenm. herst.*Deckschicht Tiefe 30 mm*Breite 10 mm Verf. mit Trstr.*Fugenmasse N1**
StL-Nr. 2111391291041102
Anschluss als Fuge mit Fugenmasse herstellen.
Fuge 'über Überbauabschlussprofil nach RiZ-Ing, Abs 4'

In der Asphaltdeckschicht ausbilden.
Fugenspalttiefe = 30 mm.
Fugenspaltbreite = 10 mm.
Fugenspalt verfüllen in einer Lage mit Trennstreifen.
Mit heiß verarbeitbarer Fugenmasse Typ N1, einschließlich zugehörigem und zuvor aufgetragenem Voranstrichmittel.
Menge: 11,800 m

**10.2.70 Fuge ausräumen und säubern*Deckschicht bis 20 m*Breite mind. 10mm Tiefe 30 mm**
StL-Nr. 21113927911204
Bestehende Fuge ausräumen und Fugenspalt säubern. Ausbaustoffe nach Wahl des AN verwerten.
Fuge 'über Überbauabschlussprofil nach RiZ-Ing, Abs 4'

In der Asphaltdeckschicht.
Einzellängen bis 20,00 m.
Fugenspaltbreite mindestens 10 mm.
Fugenspalttiefe = 30 mm.
Menge: 11,800 m

**10.2.80 Anschluss a. Fuge m. Fugenm. herst.*Deckschicht Tiefe 30 mm*Breite 10 mm Verf. mit Trstr.*Fugenmasse N1**
StL-Nr. 2111391291041102
Anschluss als Fuge mit Fugenmasse herstellen.
Fuge 'über Überbauabschlussprofil nach RiZ-Ing, Abs 4'

In der Asphaltdeckschicht ausbilden.
Fugenspalttiefe = 30 mm.
Fugenspaltbreite = 10 mm.
Fugenspalt verfüllen in einer Lage mit Trennstreifen.
Mit heiß verarbeitbarer Fugenmasse Typ N1, einschließlich zugehörigem und zuvor aufgetragenem Voranstrichmittel.
Menge: 11,800 m

**10.2.90 Fugenfüllung herstellen*Breite 15-20 mm*Füllstoff einb.**
StL-Nr. 22123235999391
Fugenfüllung nach Unterlagen des AG herstellen. Fugenflanken reinigen und mit geeignetem Voranstrich versehen.
Bauteil 'Fuge zwischen Fassade/ Unterzug der Überbauung von Flurstück Nr. 669'
Füllstoff 'heiß verarbeitbare Fugenmasse Typ N1, einschließlich zugehörigem und zuvor aufgetragenem Voranstrichmittel.'
Fugenflanken 'Beton und Asphaltdeckschicht'

Fugenspaltbreite über 15 bis 20 mm.
Fülltiefe '40 mm'

Unterfüllstoff bzw. Trennstreifen einbauen.
Menge: 20,000 m
Leistungsbereichkatalog: 123

#### Abschnitt 10.3 Geländer, Schutz- und Leiteinrichtungen

*Hinweis: Hinweis: Sweep-Strahlen*
Hinweis: Sweep-Strahlen

Sweep-Strahlen über dem Gewässer nicht erlaubt.

**10.3.10 Stahlgeländer einbauen Brücke*Stahl*H = 1100 mm Verz./EP/PUR**
Geschweißtes Stahlgeländer nach Unterlagen des AG einbauen.
Abgerechnet wird nach Länge des Handlaufs zwischen den
Achsen der Endpfosten bzw. Endstäbe.
Geländer für Brücke.
Material = Stahl
Höhe des Geländers 1100 mm.
Ausbildung Füllstabgeländer gemäß Zeichnung.
Füllstab: 10/30 mm a <=12 cm
Handlauf: 80/50/4 mm.
Pfosten: 60/60/5 mm.
Verankerung mit Fußplatte und Verbundankern in Anlehnung an Riz-Ing, Gel 14.
Abstand Dübel 140 mm.
Fußplatte 190/190/12 mm
Korrosionsschutz: Geländer feuerverzinken, zu beschichtende Flächen sweep-strahlen. Zwischenbeschichtung auf
Epoxidharz-Grundlage nach Blatt 87, Sollschichtdicke 80
mym. Deckbeschichtung auf Polyurethan-Grundlage nach
Blatt 87, Sollschichtdicke 80 mym.
Menge: 7,600 m
Leistungsbereichkatalog: 121

**10.3.20 Geländerabschluss (Zulage)**
Geländerabschluss (Zulage) nach Unterlagen des AG für die Ausbildung der Geländerenden
Geländerabschluss analog zu RiZ Gel 19, Blatt 1,
Stahlprofile / -bauteile passend zum vorgeschriebenen Geländer
Menge: 2,000 St

#### Abschnitt 10.4 Leerrohre

**10.4.10 Rohr einbauen**
Rohr nach Unterlagen des AG einbauen.
Einbauort Überbau auf Fertigteilplatte vor Hauszugang.
Erschwernisse bei den Stahlbetonarbeiten einrechnen.
Verwendungszweck Leerrohre (Netze-BW für Breitband).
Baustoff PVC-U.
Rohr DN/OD 90.
Endstopfen einbauen.
Länge ca. 7,5 m.
Menge: 7,000 St

**10.4.20 Rohr einbauen**
Rohr nach Unterlagen des AG einbauen.
Einbauort Überbau in Ortbeton zwischen Fertigteilplatte und Kappe.
Erschwernisse bei den Stahlbetonarbeiten einrechnen.
Verwendungszweck Leerrohre (Telekom).
Baustoff PVC-U.
Rohr DN/OD 63.
Endstopfen einbauen.
Länge ca. 7,5 m.
Menge: 4,000 St

#### Abschnitt 10.5 Fahrbahnübergang

**10.5.10 Fahrbahnabschlußprofil einbauen Profil T 90 Verz,/EP-Kombi**
StL-Nr. 211212131902
Fahrbahnabschlußprofil für Abdichtung nach Unterlagen
des AG einbauen.
Abgerechnet wird nach Länge in der Profilachse, horizontal.
Abschlußprofil T 90.
Verankerung 'gem. RiZ. Abs. 4 mit Ankerblech und Ankerhaken, Einschneiden der Deckschicht inkl. Fugenverguss wird gesondert vergütet'

Korrosionsschutz: Stahlflächen feuerverzinken, zu beschichtende Flächen sweep-strahlen. Zwischenbeschichtung und Deckbeschichtung der nicht betonberührten
Flächen auf Epoxidharz-Kombinations-Grundlage nach
Blatt 81, Sollschichtdicke je 120 mym.
Menge: 11,800 m
Leistungsbereichkatalog: 121

#### Abschnitt 10.6 Überbauabschluss

**10.6.10 Überbauabschluss herstellen RiZ Abs 1*Ab.Profil ges.**
Überbauabschluss nach Unterlagen des AG herstellen. Fu-
genbänder und Fugeneinlagen einbauen. Stöße und Verbindungen bei Neigungswechseln und Kanten nach Unterlagen des AG verschweißen bzw. vulkanisieren. Abgerechnet
wird nach Länge der Überbauabschlussfuge in der lotrechten Draufsicht in beiden Widerlagerachsen entlang des linienförmigen Betongelenkes.
Überbauabschluss mit Betongelenk nach RiZ Abs 1.
Abschlussprofil für Abdichtung nach RiZ Abs 4 wird gesondert vergütet.
Menge: 17,300 m
Leistungsbereichkatalog: 123

### Bereich 11 MAUERWERKSARBEITEN

#### Abschnitt 11.1 Mauerwerkneubau

**11.1.10 Naturst.-Mauerwerk herst, St. d. AG Wand, einseitig*Unreg. Schicht-MW Mauerd. 60-80 cm*St.gelag.säub.**
Mauerwerk aus Natursteinen des AG einschließlich Form-
und Ecksteinen nach Unterlagen des AG herstellen. Ausfugen wird gesondert vergütet.
Mauerwerk für Bachmauer, einseitig als Sichtmauerwerk, unter Brückenbauwerk.
Art = Bruchsteinmauerwerk
Mauerwerksdicke 60 bis 80 cm.
Mauerwerkshöhe über Tieferführung 1,50 m.
Mörtel Trasszementmörtel MG II a
Mauerwerksdicke entsprechend dem Bestandsmauerwerk
Steine lagern innerhalb der Baustelle.
Hinterfüllung wird gesondert vergütet.
Anschluss an Trockenmauerwerk aus Natursteinen in den Uferböschungen wird gesondert vergütet.
Menge: 10,500 m2

**11.1.20 Natursteine liefern**
Natursteine für Bachmauer liefern,
Gebrochene, behauene Natursteine
Naturstein = Wasserbaustein HMB 1000/3000
Gesteinsart = Muschelkalk
Abmessungen:
Steinbreite im Wandquerschnitt mindestens 80 cm
Steinlänge über 40 cm bis 60 cm
Steinhöhe über 20 cm bis 30 cm
Abgerechnet wird nach Wiegeschein.
Herstellen des Mauerwerkes sowie Ausfugen wird gesondert vergütet.
Menge: 7,000 t

**11.1.30 Zulage Anschluss unregelm. Schichtenmauerw. an Zyklopenmauerw.**
Zulage für den Anschluss des Bruchsteinmauerwerkes  an die Trockenmauer als Zyklopenmauerwerk zur Böschungssicherung herstellen.  Mehraufwand für die Anbindung bzw. für die Anpassung an das bestehende Mauerwerk.
Eck- und Formsteine bearbeiten, verzahnen.
Abrechnung nach Höhe des Mauerwerks in der Fuge im vertikalen Schnitt in der Ansicht.
Menge: 3,000 m

**11.1.40 Mauerkopf für Ringanker herrichten**
Mauerkopf für Ringanker herrichten, luftseitig vorhandene Steine einmauern, Hinterfüllung mit Beton C12/15, Oberfläche abziehen.
Mauerwerksdicke über 0,80 bis 1,00 m.
Länge nach Unterlagen des AG.
Verfugung gebrochener Fugen wird gesondert vergütet.
Bauteil 'Bestandswiderlager aus Naturstein im Unterstrom, orographisch links im Übergangsbereich der Überbauung des Hintertälerbaches von Flurstück Nr. 669'
Menge: 3,000 m²

#### Abschnitt 11.2 Trockenmauerwerk

**11.2.10 Trockenmauer herstellen**
Trockenmauer aus unbearbeitetem Gestein standfest nach Unterlagen des AG herstellen. Abgerechnet werden die sichtbaren Flächen.
Ausbildung 'Zyklopenmauer als Böschungssicherung nach Unterlagen des AG, Gründung auf Tieferführung aus unbewehrtem Beton.
Mauerwerksdicke 1,00 m'
Gestein 'Natursteine aus Muschelkalk'
Gewicht 'über 300 bis 1000 kg'
Anschluss an Bruchsteinmauerwerk unter Brücke wird gesondert vergütet.
Das Liefern der Steine wird gesondert vergütet.
Menge: 18,000 m2

**11.2.20 Natursteine für Trockenmauer liefern**
Natursteine für die Herstellung der Trockenmauern liefern.
Gestein 'Wasserbausteine HMB 300/1000'
Gewicht '300 - 1000 kg'
Steine auf der Baustelle abladen und für den Einbau bereitstellen.
Einbau wird gesondert vergütet.
Abgerechnet wird nach Wiegescheinen.
Menge: 24,000 t

**11.2.30 Zulage Aussparungen Trockenmauerwerk**
Zulage für die Herstellung von Aussparungen in der Trockenmauer für die Einbindung von Regenwasserausläufen und Kanälen nach Unterlagen des AG.
Höhe des Entwässerungsrohres oberhalb des Abflussspiegels des Gewässers nach Unterlagen des AG.
Menge: 4,000 St

#### Abschnitt 11.3 Verfugungsarbeiten, Mauerwerksinjektion

**11.3.10 Naturstein- Mauerwerk ausfugen*Grau Unreg. Schicht-MW**
StL-Nr. 15119419999104
Naturstein- Mauerwerk nach Unterlagen des AG ausfugen.
Abgerechnet werden die Sichtflächen des Mauerwerks.
Mauerwerk 'Bruchsteinmauerwerk aus Naturstein und Bestandswiderlager aus Naturstein im Unterstrom, orographisch links im Übergangsbereich der Überbauung des Hintertälerbaches von Flurstück Nr. 669
 '‑'
Mauerwerk aus 'Naturstein'
Mörtel 'MG II a auf Trasszementbasis'

Farbton der Fugen = Grau.
Art = Unregelmäßiges Schichtenmauerwerk.
Menge: 12,000 m2
Leistungsbereichkatalog: 119

**11.3.20 Mauerwerksinjektion mit Trasszementmörtel**
Durchführung von Niederdruckinjektion bis 10 bar mit Trasszement-Verpressmörtel M5 zur Ausbesserung von Schlitzen oder Mauerausbrüchen und zur Mauerwerksstabilisierung.
Verpressen von unten nach oben.
Bauteil 'Bruchsteinmauerwerk aus Naturstein'
Lage der Bohr- und Injektionslöcher nach Absprache mit dem AG.
Die Erstellung der Bohrlöcher und die notwendigen Injetionspacker (mit Rückschlagventil) sind in Einheitspreis einzukalkulieren.
Der Mörtelverbrauch wird über eine gesonderte Position abgerechnet.
Menge: 10,000 St

**11.3.30 Mörtelverbrauch Trasskalk-Verpressmörtel Mauerwerksinjektion**
Verbrauch von Trasszement-Verpressmörtel M5 für die Mauerwerksinjekionen.
Abgerechnet wird je kg verpresster Frischmörtel.
Menge: 200,000 kg

### Bereich 12 ENTWÄSSERUNG

#### Abschnitt 12.1 Bauwerksentwässerung

**12.1.10 Dränschicht an Bauwerk herstellen Widerlager*Matte, RiZ Was 7**
StL-Nr. 2111110411
Dränschicht an erdberührten Flächen von Bauwerken nach
Unterlagen des AG herstellen. Abgerechnet wird die bedeckte Wandfläche.
Dränschicht für Widerlager.
Dränschicht aus Dränmatte nach Richtzeichnung Was 7.
Menge: 32,000 m2

#### Abschnitt 12.2 Straßenentwässerung

**12.2.10 Unbewehrten Beton herstellen X0*Ohne Schalung*Abr. Frischbeton**
StL-Nr. 22118338991011
Unbewehrten Beton nach Unterlagen des AG herstellen.
Beton 'als Augleichsschicht für Bettung der Entwässerungsrinnen und des Einlaufgitters'
Druckfestigkeitsklasse 'C12/15'

Expositionsklasse X0.
Beton ohne Schalung herstellen.
Abgerechnet wird die eingebaute Frischbetonmenge.
Menge: 0,064 m3
Leistungsbereichkatalog: 118

**12.2.20 Entwässerungsrinne einbauen**
Entwäserungsrinne nach Unterlagen des AG einbauen.
Fabrikat: ACO Drain Deckline P100,
Artikel Nr.: 135070/135072/135074 o. glw. (Farbe nach Angabe der öBü).
Bauhöhe 60 mm, Nennweite 100 mm, Länge 1 m.
Menge: 2,000 St

**12.2.30 Entwässerungsrinne mit eingegossenem Rohrstutzen einbauen**
Entwäserungsrinne nach Unterlagen des AG einbauen.
Fabrikat: ACO Drain Deckline P100 mit eingegossenem PE-HD Rohrstutzen DN/OD 110,
Artikel Nr.: 135071/135073/135075 o. glw. (Farbe nach Wahl des AG).
Bauhöhe 60 mm, Nennweite 100 mm, Länge 1 m.
Menge: 1,000 St

**12.2.40 Rinnenabschluss herstellen**
Herstellung des Rinnenabschlusses nach Unterlagen des AG.
Einbau von Kombistirnwänden.
Fabrikat: ACO Kombistirnwand Deckline P100,
Artikel-Nr.: 135076/135077/135078 o. glw.
Höhe 60 mm
Menge: 2,000 St

**12.2.50 Entwässerungsrinne einbauen**
Entwäserungsrinne nach Unterlagen des AG einbauen.
Fabrikat: ACO Drain Deckline P200,
Artikel Nr.: 135187/135189/135191 o. glw. (Farbe nach Wahl des AG).
Bauhöhe 100 mm, Nennweite 200 mm, Länge 1 m.
Menge: 2,000 St

**12.2.60 Entwässerungsrinne mit eingegossenem Rohrstutzen einbauen**
Entwäserungsrinne nach Unterlagen des AG einbauen.
Fabrikat: ACO Drain Deckline P200 mit eingegossenem PE-HD Rohrstutzen DN/OD 110,
Artikel Nr.: 135188/135190/135192 o. glw. (Farbe nach Wahl des AG).
Bauhöhe 100 mm, Nennweite 200 mm, Länge 1 m.
Menge: 4,000 St

**12.2.70 Rinnenabschluss herstellen**
Herstellung des Rinnenabschlusses nach Unterlagen des AG.
Einbau von Kombistirnwänden.
Fabrikat: ACO Kombistirnwand Deckline P200,
Artikel-Nr.: 135193/135194/135195 o. glw.
Höhe 100 mm
Menge: 2,000 St

**12.2.80 Einbau Zwischenelement**
Zwischenelement zur Verbindung der Entwässerungsrinnen mit vertikalem Fallrohr nach Unterlagen des AG liefern und einbauen.
Fabrikat: ACO Drain Zwischenelement DN/OD 110
aus V2A mit Klemmdichtungsflansch. Art. Nr.: 01043 o. glw.
Einhaltung eines Mindestabstands von 3,5 cm von der Auflage des Flanschs bis zur UK der Rinne.
Die Erschwernis durch die Einbetonierung in den Überbau ist im Einheitspreis mit einzukalkulieren.
Menge: 5,000 St

**12.2.90 Einbau Rohr DN/OD100**
Rohr DN/OD100 als Ablaufstutzen für Entwässerungsauslauf der Regenwasserrinnen liefern und einbauen.
Länge ca. 30 cm
Die Erschwernis durch die Einbetonierung in den Überbau ist im Einheitspreis mit einzukalkulieren.
Menge: 5,000 St

**12.2.100 Einbau Stegrost**
Stegrost Klasse C 250 nach Unterlagen des AG liefern und einbauen.
Fabrikat: ACO Stegrost, Art. Nr.: 12670 o. glw.
Material: Gusseisen
Länge 500 mm, Breite 123 mm
Menge: 6,000 St

**12.2.110 Einbau Stegrost**
Stegrost Klasse C 250 nach Unterlagen des AG liefern und einbauen.
Fabrikat: ACO Stegrost, Art. Nr.: 13470 o. glw.
Material: Gusseisen
Länge 500 mm, Breite 223 mm
Menge: 12,000 St

**12.2.120 Straßenablauf einbauen Boden Form 1a*Schaft Form 5c 2xZwTeil 6a*Aufl-Ring 10a Aufl. C 8/10,10cm**
StL-Nr. 21110514123101
Straßenablauf aus Betonfertigteilen einbauen. Fugen mit
Mörtel M20 dichten und glattstreichen. Aufsatz und Erdarbeiten werden gesondert vergütet.
Boden Form 1a, Abfluss im Boden.
Schaft Form 5c (195 mm hoch).
Zwei Zwischenteile Form 6a (je 295 mm hoch).
Auflagering Form 10a (für quadratische Aufsätze).
Auflager aus Beton C 8/10, 10 cm dick, herstellen.
Menge: 2,000 St

**12.2.130 Aufsatz f. Straßenablauf aufsetzen 500x500, D, Guss*dämpf.Einlage Zinkeimer D 1*Höhe planmäßig WW-Mörtel**
StL-Nr. 2111052202001612
Aufsatz für Straßenablauf aufsetzen.
Klasse D 400, Ausführung nach DIN 19 583, 500x500, mit
Rahmen aus Gusseisen.
Dämpfende Einlage.
Verzinkter Eimer, Form D 1.
Aufsatz auf planmäßige Höhe setzen.
Fuge zwischen Fertigteilen mit Mörtel WW-
Schachtkopfmörtel nach DIN 19573 herstellen, Fugen
glattstreichen.
Menge: 2,000 St

**12.2.140 Filtersystem einbauen**
Filtersystem zur Behandlung des Niederschlagswassers in Straßenablauf einbauen.
Fläche: 400 m²
Wirkungsgrad Stoffrückhalt von ASF63: 47 %
System INNOLET quadratisch 500 x 500 mm in gekürzter Form o. glw.
Menge: 2,000 St

**12.2.150 Einlaufgitterf einbauen**
Straßenablauf nach Unterlagen des AG einbauen.
Fabrikat: Einlaufgitter Wallner & Neubert Type DRAINEX Steiermark mit Federstab-Arretierung (Art.-Nr. P1012D-400) oder gleichwertig
Klasse D400
Abmessungen außen: 680x651 mm, Höhe: 100 mm
Menge: 1,000 St

**12.2.160 Formstück einbauen**
Formstück in Regenfallrohr des angrenzenden Hauses einbauen.
Formstück = Fallrohrbogen circa 72 Grad
Rohr DN100
Material: Aluminium
Anschluss an den Bestand.
Rohrverbindung nach Wahl des AN.
Rohrverbindung ist einzukalkulieren.
Menge: 1,000 St

**12.2.170 Passstück einbauen**
Einbau Rohr zum Verzug des Regenfallrohrs des angrenzenden Hauses in den Straßenablauf.
Einbau = Rohr DN100, Länge ca. 50 cm, senkrecht / waagerecht
Material: Aluminium
Rohrverbindung nach Wahl des AN.
Rohrverbindung ist einzukalkulieren.
Menge: 2,000 St

**12.2.180 Formstück einbauen**
Einbau Auslaufstück Regenfallrohr zur oberirdischen Entwässerung in Straßenablauf
Auslaufstück schräg abgeschnitten,
Material: Aluminium
Rohrverbindung nach Wahl des AN.
Rohrverbindung ist einzukalkulieren.
Menge: 1,000 St

**12.2.190 Wiederherstellung RW-Entwässerung Bestandsgebäude**
*** Pauschalposition
Herstellung der Verlängerung der RW-Leitung des angrenzenden Bestandsgebäudes.
Der Anschluss an das Bestandsrohr erfolgt mit Rohrmuffen nach Wahl des AN.
Das Rohr entwässert in den Straßenablauf unterhalb des Einlaufgitters.
Der Verlängerung der RW-Leitung in den Ablaufschacht erfolgt mit Kunststoffrohren DN 80 bis DN 100.
Rohrlänge bis 1 m.
Menge: 1,000 psch

### Bereich 13 STRAßENBAUARBEITEN

#### Abschnitt 13.1 Asphalt

**13.1.10 Asphalttragsch. aus AC 32 T N herst*Dicke 12 cm Bitumen 50/70**
Asphalttragschicht aus Asphalttragschichtmischgut
AC 32 T N herstellen. Anlieferung des Asphaltmischguts
in thermoisolierten Transportbehältern.
In Verkehrsflächen Anschlussbereich Fahrbahn Brücke, Bauklasse 1,8
Einbaudicke = 12 cm, Einbaumenge über 275 bis 280 kg/m2.
Bindemittel = 50/70.
Menge: 20,000 t

**13.1.20 Asphaltbindersch.a. AC 16 B N herst Bitumen 50/70**
StL-Nr. 23113234991900
Asphaltbinderschicht aus Asphaltbinder AC 16 B N herstellen. Anlieferung des Asphaltmischguts in
thermoisolierten Transportbehältern.
In Verkehrsflächen 'im Gehwegbereich'
Einbau 'als Profilausgleich nach Unterlagen des AG zwischen Schutzschicht und Deckschicht, Ausführung in zwei Schichten, Schichtstärke variabel 4 cm bis 6,5 cm je Schicht.'

Bindemittel = 50/70.
Fremdfüller 'gemäß Anforderungen ZTV-Asphalt-StB 07'
Menge: 2,500 t

**13.1.30 Asphaltschutzschicht herstellen*MA11N,Bk1,8-Bk0,3 Dicke 4 cm*Bimi 30/45+vvZ*ohne Asph.Granul.**
Asphaltschutzschicht auf Dichtungsschicht herstellen.
Fugen herstellen und verfüllen wird gesondert vergütet.
Einbaubreiten nach Unterlagen des AG.
Bauteil Randstreifen zur Entwässerung nach RiZ-ING Dicht 3 im Handeinbau
Asphaltschutzschicht aus MA 11 N. Einbau in Verkehrsflächen der Belastungsklassen Bk1,8 bis Bk0,3.
Einbaudicke = 4 cm.
Einbaumenge = 100 kg/m2
Bindemittel = 30/45 + mit viskositätsveränderndem Zu-
satz bzw. einem entsprechend viskositätsveränderten
Bindemittel 30/45.
Fremdfüller gemäß Anforderungen ZTV-Asphalt-StB 07
Asphaltschutzschicht ohne Verwendung von Asphaltgranulat aus Gussasphalt.
Menge: 0,290 t

**13.1.40 Asphaltdecksch. aus AC 11 D N herst Bk1,8-Bk0,3*Dicke 4,0 cm Bitumen 50/70**
Asphaltdeckschicht aus Asphaltbeton für Asphaltdeckschichten AC 11 D N herstellen. Anlieferung des
Asphaltmischguts in thermoisolierten
Transportbehältern.
In Verkehrsflächen der Belastungsklassen Bk1,8 bis
Bk0,3.
Einbaudicke = 4 cm.
Einbaumenge = 100 kg/m2
Bindemittel = 50/70.
Grobe Gesteinskörnung C 90/1
Grobe Gesteinskörnung = Kategorie PSV angegeben (42)
Fremdfüller gem. Anforderungen ZTV Asphalt-StB 07/13
Menge: 10,000 t

**13.1.50 Bitumenemulsion aufsprühen Bk1,8-Bk0,3 C60BP4-S*Menge 300 g/m2 vor A.deckschicht**
StL-Nr. 21113063290133
Bitumenemulsion zur Herstellung des Schichtenverbundes
aufsprühen.
Auf Verkehrsflächen der Belastungsklassen Bk1,8 bis
Bk0,3.
Unterlage 'vorhandene Asphalttragschicht in den Anschlussbereichen der Brücke'

Bindemittel = C60BP4-S.
Bindemittelmenge = 300 g/m2.
Vor Einbau Asphaltdeckschicht.
Menge: 40,000 m2

**13.1.60 Bitumenemulsion aufsprühen Bk1,8-Bk0,3 C60BP4-S*Menge 300 g/m2 vor A.deckschicht**
StL-Nr. 21113063290133
Bitumenemulsion zur Herstellung des Schichtenverbundes
aufsprühen.
Auf Verkehrsflächen der Belastungsklassen Bk1,8 bis
Bk0,3.
Unterlage 'vorhandene Gussasphaltschicht im Fahrbahnbereich'

Bindemittel = C60BP4-S.
Bindemittelmenge = 300 g/m2.
Vor Einbau Asphaltdeckschicht.
Menge: 41,000 m2

**13.1.70 Bitumenemulsion aufsprühen Bk1,8-Bk0,3 C60BP4-S*Menge 300 g/m2 vor A.deckschicht**
StL-Nr. 21113063290133
Bitumenemulsion zur Herstellung des Schichtenverbundes
aufsprühen.
Auf Verkehrsflächen der Belastungsklassen Bk1,8 bis
Bk0,3.
Unterlage 'vorhandene Asphaltbinderschicht im Gehwegbereich'

Bindemittel = C60BP4-S.
Bindemittelmenge = 300 g/m2.
Vor Einbau Asphaltdeckschicht.
Menge: 19,750 m2

**13.1.80 Bitumenemulsion aufsprühen Bk1,8-Bk0,3 C60BP4-S*Menge 300 g/m2 vor A.bindersch.**
StL-Nr. 21113063290132
Bitumenemulsion zur Herstellung des Schichtenverbundes
aufsprühen.
Auf Verkehrsflächen der Belastungsklassen Bk1,8 bis
Bk0,3.
Unterlage 'vorhandene Gussasphaltschicht im Gehwegbereich'

Bindemittel = C60BP4-S.
Bindemittelmenge = 300 g/m2.
Vor Einbau Asphaltbinderschicht.
Menge: 19,750 m2

**13.1.90 Erschwernis infolge Einbauten Erschwer. gesamt*A.decks.+A.bind.**
Erschwernis infolge Einbauten, Schächten und Straßenabläufen.
Erschwernis beim Aufnehmern, Aufsprühen von Bi-
tumenemulsionen sowie Herstellen von Asphaltschichten.
Asphaltdeck- und Asphaltbinderschicht im Gehwegbereich auf der Brücke.
Einbauten Entwässerungsrinnen, Regenwasserabläufe
Menge: 3,000 St

**13.1.100 Erschwernis infolge Einbauten Erschwer. gesamt*A.decks.+A.trags.**
Erschwernis infolge Einbauten, Schächten und Straßenabläufen.
Erschwernis beim Aufnehmern, Aufsprühen von Bi-
tumenemulsionen sowie Herstellen von Asphaltschichten.
Asphaltdeck- und Asphalttragschicht im Fahrbahnbereich in den Anschlussbereichen der Brücke.
Einbauten Schächte, Straßeneinläufe
Menge: 3,000 St

**13.1.110 Erschw. infolge Einfassungen Gesamt * ADS und ATS Einfassungen**
Erschwernis infolge Einfassungen, Borden und Fahrbahnübergängen.
  Sämtliche Erschwernis beim Fräsen, Aufnehmen, Aufsprühen
  von Bitumenemulsionen und Herstellen von Asphaltdeck- und
  -tragschichten.
  Vergütung je Arbeitsgang.
  Einfassungen, Borde.
Menge: 7,000 m

**13.1.120 Fugenschnitt bis 4 cm**
Fugenschnitt als Nachschnitt durch die vorhandene Asphaltdeckshicht herstellen. Fugenschnitt für:
Fugenspalttiefe = 40 mm.
Fugenspaltbreite = 12 mm.
Menge: 25,000 m

**13.1.130 Anschluss a. Fuge m. Fugenm. herst. Querfuge*Deckschicht Tiefe 40 mm*Breite 12 mm Fugenmasse N2**
StL-Nr. 2111391221062001
Anschluss als Fuge mit Fugenmasse herstellen.
Querfuge.
In der Asphaltdeckschicht ausbilden.
Fugenspalttiefe = 40 mm.
Fugenspaltbreite = 12 mm.
Mit heiß verarbeitbarer Fugenmasse Typ N2, einschließlich zugehörigem und zuvor aufgetragenem Voranstrichmittel.
Menge: 25,000 m

#### Abschnitt 13.2 Ungebundene Tragschichten

**13.2.10 Planum herstellen Ev2 = 45 MPa**
StL-Nr. 2110624901
Planum herstellen nach Unterlagen des AG.
Verformungsmodul Ev2 = 45 MPa.
Menge: 55,000 m2
Leistungsbereichkatalog: 106

**13.2.20 Frostschutzschicht herstellen*0/45 URM n. Unterl. AG*EV2 min. 120 MN/m2*Abrechng. Auftrag**
Frostschutzschicht herstellen. Erschwernisse durch
Einbauten, Schächte und Straßenabläufe werden gesondert vergütet.
In Verkehrsflächen Anschlussbereich Fahrbahn Brücke, Bauklasse 1,8
Baustoffgemisch 0/45.
Umweltrelevante Merkmale des Baustoffgemisches nach
Unterlagen des AG.
Verformungsmodul EV2 auf der Oberfläche mindestens 120
MN/m2.
Einbaudicke = 34 cm
Abgerechnet wird nach Auftragsprofilen.
Menge: 13,600 m3

**13.2.30 Schottertragschicht herstellen*0/32 URM n. Unterl. AG*EV2 min. 150 MN/m2 Dicke 15 cm*Abrechng. Auftrag**
Schottertragschicht herstellen. Erschwernisse durch
Einbauten, Schächte und Straßenabläufe werden gesondert vergütet.
In Verkehrsflächen Anschlussbereich Fahrbahn Brücke, Bauklasse 1,8
Baustoffgemisch 0/32.
Umweltrelevante Merkmale des Baustoffgemisches nach
Unterlagen des AG.
Verformungsmodul EV2 auf der Oberfläche mindestens 150
MN/m2.
Einbaudicke = 15 cm.
Abgerechnet wird nach Auftragsprofilen.
Menge: 6,000 m3

**13.2.40 Frostschutzschicht herstellen*0/45 URM n. Unterl. AG*EV2 min. 100 MN/m2 Abrechng. Auftrag**
Frostschutzschicht herstellen. Erschwernisse durch
Einbauten, Schächte und Straßenabläufe werden gesondert vergütet.
In Verkehrsflächen Anschlussbereich Gehweg Brücke, Bauklasse 0,3
Baustoffgemisch 0/45.
Umweltrelevante Merkmale des Baustoffgemisches nach
Unterlagen des AG.
Verformungsmodul EV2 auf der Oberfläche mindestens 100
MN/m2.
Einbaudicke = 33 cm
Abgerechnet wird nach Auftragsprofilen.
Menge: 5,000 m3

**13.2.50 Schottertragschicht herstellen*0/32 URM n. Unterl. AG*EV2 min. 120 MN/m2 Dicke 15 cm Abrechng. Auftrag**
Schottertragschicht herstellen. Erschwernisse durch
Einbauten, Schächte und Straßenabläufe werden gesondert vergütet.
In Verkehrsflächen Anschlussbereich Gehweg Brücke, Bauklasse 0,3
Baustoffgemisch 0/32.
Umweltrelevante Merkmale des Baustoffgemisches nach
Unterlagen des AG.
Verformungsmodul EV2 auf der Oberfläche mindestens 120
MN/m2.
Einbaudicke = 15 cm.
Abgerechnet wird nach Auftragsprofilen.
Menge: 2,500 m3

#### Abschnitt 13.3 Einfassungen, Rinnen, Borde

**13.3.10 Bordstein aus Beton setzen BSt. RB 15x22 cm*gerader Stein bis 10 cm unt. OK*F-beton 12 MPa**
StL-Nr. 2311531110000111
Bordstein aus Beton setzen. Breite der Rückenstütze
mind. 15 cm.
Bordstein = RB 15 x 22 cm.
Gerader Stein.
Rückenstütze bis 10 cm unter Oberkante Bordstein. Beton
mit einer Druckfestigkeit (Einzelwert) am Bohrkern von
mind. 12 MPa.
Fundamentbeton mit einer Druckfestigkeit (Einzelwert)
am Bohrkern von mind. 12 MPa.
Menge: 5,000 m
Leistungsbereichkatalog: 115

**13.3.20 Bordstein aus Beton setzen bis 10 cm unt. OK*F-beton 12 MPa**
StL-Nr. 2311531199000911
Bordstein aus Beton setzen. Breite der Rückenstütze
mind. 15 cm.
Bordstein 'Fabrikat Kronimus Q2R 0-3 o. glw.'
Bordstein 'Übergangsstein von Rollstühlüberfahrt auf Rundbord, Länge 50 cm'

Rückenstütze bis 10 cm unter Oberkante Bordstein. Beton
mit einer Druckfestigkeit (Einzelwert) am Bohrkern von
mind. 12 MPa.
Fundamentbeton mit einer Druckfestigkeit (Einzelwert)
am Bohrkern von mind. 12 MPa.
Menge: 0,500 m
Leistungsbereichkatalog: 115

**13.3.30 Bordstein aus Beton setzen bis 10 cm unt. OK*F-beton 12 MPa**
StL-Nr. 2311531199000911
Bordstein aus Beton setzen. Breite der Rückenstütze
mind. 15 cm.
Bordstein 'Fabrikat Kronimus Q1 o. glw.'
Bordstein 'Rollstühlüberahrtstein, Länge 50 cm. Stein auf Gehrung schneiden.'

Rückenstütze bis 10 cm unter Oberkante Bordstein. Beton
mit einer Druckfestigkeit (Einzelwert) am Bohrkern von
mind. 12 MPa.
Fundamentbeton mit einer Druckfestigkeit (Einzelwert)
am Bohrkern von mind. 12 MPa.
Menge: 0,500 m
Leistungsbereichkatalog: 115

**13.3.40 Bordstein trennen*BSt.nassschneiden BSt. Gehrung tr.**
StL-Nr. 231153269102
Bordstein auf Passmaß trennen.
Bordstein 'RB 15/22/100'

Bordstein trennen durch Nassschneiden.
Bordstein auf Gehrung trennen.
Menge: 5,000 St
Leistungsbereichkatalog: 115

**13.3.50 Bordstein trennen*BSt.nassschneiden BSt. trennen**
StL-Nr. 231153269101
Bordstein auf Passmaß trennen.
Bordstein 'RB 15/22/100'

Bordstein trennen durch Nassschneiden.
Bordstein quer trennen.
Menge: 4,000 St
Leistungsbereichkatalog: 115

**13.3.60 Rinne aus Betonformsteinen herst.*Fundamentbeton Fuge Typ B**
StL-Nr. 231154419110
Rinne aus Betonformsteinen herstellen.
Formstein 'Rinnenpatte, Beton 15/30/8'

Beton für Fundament und Rückenstütze mit einer Druckfestigkeit (Einzelwert) am Bohrkern von mind. 12 MPa.
Rückenstütze nach Unterlagen des AG.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 4,000 m
Leistungsbereichkatalog: 115

**13.3.70 Anpassung von Rinnen herstellen Straßenablauf*Rinnenbr.b. 35 cm beidseitig**
StL-Nr. 231154561101
Anpassung von Rinnen an Einbauten herstellen. Das Bearbeiten der Steine gehört zum Leistungsumfang. Abrechnung nach Stück Einbauteil.
Einbauteil = Straßenablauf.
Rinnenbreite bis 35 cm.
Anpassung beidseits des Einbauteils.
Menge: 2,000 St
Leistungsbereichkatalog: 115

**13.3.80 Streifen aus Betonpfl.st. herst.*n. Unterlagen AG o.F., o. Vorsatz.*1-zeilig bis 10 cm unt.OK*F-Beton 12 MPa Fuge Typ B**
StL-Nr. 2311540698311110
Streifen aus Pflastersteinen aus Beton herstellen.
Oberfläche der Pflastersteine nach Unterlagen des AG.
Mehrzeiliger Streifen ist mit beidseitigen Schnurkanten
herzustellen.
Streifen 'Einzeiler als Randeinfassung Gehwegbereich, Verlegung parallel zur Widerlagerachse.'

Format für Rastermaß des Pflastersteins nach Unterlagen
des AG.
Ohne Fase, ohne Vorsatzbeton.
Breite 1-zeilig.
Rückenstütze bis 10 cm unter Oberkante Streifen. Beton
mit einer Druckfestigkeit (Einzelwert) am Bohrkern von
mind. 12 MPa.
Fundamentbeton mit einer Druckfestigkeit (Einzelwert)
am Bohrkern von mind. 12 MPa.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 5,300 m
Leistungsbereichkatalog: 115

### Bereich 14 KANALBAUARBEITEN

#### Abschnitt 14.1 Kanal

**14.1.10 Kunststoffrohrleitung herstellen*PP-Rohr Verb. Wahl AN T ü. 1,25-1,75 m*Überdeckg.ü.1-2 m**
StL-Nr. 2211033392192200
Entwässerungsleitung aus Kunststoffrohren nach statischen und konstruktiven Erfordernissen herstellen. An-
schluss an Schacht sowie Formstücke werden gesondert
vergütet.Rohr DN/ID '150'

Rohr aus PP.
Rohrverbindung nach Wahl des AN.Bettung 'wird gesondert
vergütet'

Fließsohlentiefe über 1,25 bis 1,75 m.
Überdeckungshöhe über 1,00 bis 2,00 m.
Menge: 6,000 m

**14.1.20 Kunststoffrohrleitung herstellen*PP-Rohr Verb. Wahl AN T ü. 1,25-1,75 m*Überdeckg.ü.1-2 m**
StL-Nr. 2211033392192200
Entwässerungsleitung aus Kunststoffrohren nach statischen und konstruktiven Erfordernissen herstellen. An-
schluss an Schacht sowie Formstücke werden gesondert
vergütet.Rohr DN/ID '200'

Rohr aus PP.
Rohrverbindung nach Wahl des AN.Bettung 'wird gesondert
vergütet'

Fließsohlentiefe über 1,25 bis 1,75 m.
Überdeckungshöhe über 1,00 bis 2,00 m.
Menge: 3,000 m

**14.1.30 Kunststoffrohrleitung herstellen*PP-Rohr Verb. Wahl AN T ü. 1,25-1,75 m*Überdeckg.ü.1-2 m**
StL-Nr. 2211033392192200
Entwässerungsleitung aus Kunststoffrohren nach statischen und konstruktiven Erfordernissen herstellen. An-
schluss an Schacht sowie Formstücke werden gesondert
vergütet.Rohr DN/ID '300'

Rohr aus PP.
Rohrverbindung nach Wahl des AN.Bettung 'wird gesondert
vergütet'

Fließsohlentiefe über 1,25 bis 1,75 m.
Überdeckungshöhe über 1,00 bis 2,00 m.
Menge: 6,000 m

**14.1.40 Kunststoffrohrleitung herstellen*PP-Rohr Verb. Wahl AN T ü. 1,25-1,75 m*Überdeckg.ü.1-2 m**
StL-Nr. 2211033392192200
Entwässerungsleitung aus Kunststoffrohren nach statischen und konstruktiven Erfordernissen herstellen. An-
schluss an Schacht sowie Formstücke werden gesondert
vergütet.Rohr DN/ID '400'

Rohr aus PP.
Rohrverbindung nach Wahl des AN.Bettung 'wird gesondert
vergütet'

Fließsohlentiefe über 1,25 bis 1,75 m.
Überdeckungshöhe über 1,00 bis 2,00 m.
Menge: 11,500 m

**14.1.50 Formstück einbauen (Zul.)*Kunststoff-Rohr**
StL-Nr. 22110368990499
Formstück in Rohrleitung einbauen. Vergütet wird der
Mehraufwand für den Einbau des Formstückes gegenüber
der bis zur Innenfläche der Sammelrohrleitung durchgemessenen Rohrleitung.Formstück 'Bogen'
Rohr aus Kunststoff.Durchgangsrohr 'DN 150'
Menge: 4,000 St

**14.1.60 Formstück einbauen (Zul.)*Kunststoff-Rohr**
StL-Nr. 22110368990499
Formstück in Rohrleitung einbauen. Vergütet wird der
Mehraufwand für den Einbau des Formstückes gegenüber
der bis zur Innenfläche der Sammelrohrleitung durchgemessenen Rohrleitung.Formstück 'Bogen'
Rohr aus Kunststoff.Durchgangsrohr 'DN 200'
Menge: 1,000 St

**14.1.70 Formstück einbauen (Zul.)*Kunststoff-Rohr**
StL-Nr. 22110368990499
Formstück in Rohrleitung einbauen. Vergütet wird der
Mehraufwand für den Einbau des Formstückes gegenüber
der bis zur Innenfläche der Sammelrohrleitung durchgemessenen Rohrleitung.Formstück 'Bogen'
Rohr aus Kunststoff.Durchgangsrohr 'DN 300'
Menge: 1,000 St

**14.1.80 Formstück einbauen (Zul.)*Kunststoff-Rohr**
StL-Nr. 22110368990400
Formstück in Rohrleitung einbauen. Vergütet wird der
Mehraufwand für den Einbau des Formstückes gegenüber
der bis zur Innenfläche der Sammelrohrleitung durchgemessenen Rohrleitung.
Formstück 'Reduktionsstück DN 300/150. Ggf. mehrere Reduktionsstücke einreichen'

Rohr aus Kunststoff.
Menge: 1,000 St

**14.1.90 Formstück einbauen (Zul.)*Kunststoff-Rohr**
StL-Nr. 22110368990400
Formstück in Rohrleitung einbauen. Vergütet wird der
Mehraufwand für den Einbau des Formstückes gegenüber
der bis zur Innenfläche der Sammelrohrleitung durchgemessenen Rohrleitung.
Formstück 'Reduktionsstück DN 400/150. Ggf. mehrere Reduktionsstücke einreichen'

Rohr aus Kunststoff.
Menge: 2,000 St

**14.1.100 Formstück einbauen (Zul.)*Kunststoff-Rohr**
StL-Nr. 22110368990400
Formstück in Rohrleitung einbauen. Vergütet wird der
Mehraufwand für den Einbau des Formstückes gegenüber
der bis zur Innenfläche der Sammelrohrleitung durchgemessenen Rohrleitung.
Formstück 'Reduktionsstück DN 200/150. Ggf. mehrere Reduktionsstücke einreichen'

Rohr aus Kunststoff.
Menge: 1,000 St

**14.1.110 Formstück einbauen (Zul.) Abzweig DN 150*Kunststoff-Rohr Rohr DN 200**
StL-Nr. 22110368020404
Formstück in Rohrleitung einbauen. Vergütet wird der
Mehraufwand für den Einbau des Formstückes gegenüber
der bis zur Innenfläche der Sammelrohrleitung durchgemessenen Rohrleitung.
Formstück = Abzweig, Anschlussrohr DN/ID 150.
Rohr aus Kunststoff.
Durchgangsrohr DN/ID 200.
Menge: 1,000 St

**14.1.120 Formstück einbauen (Zul.) Abzweig DN 200*Kunststoff-Rohr Rohr DN 400**
StL-Nr. 22110368030407
Formstück in Rohrleitung einbauen. Vergütet wird der
Mehraufwand für den Einbau des Formstückes gegenüber
der bis zur Innenfläche der Sammelrohrleitung durchgemessenen Rohrleitung.
Formstück = Abzweig, Anschlussrohr DN/ID 200.
Rohr aus Kunststoff.
Durchgangsrohr DN/ID 400.
Menge: 1,000 St

**14.1.130 Formstück einbauen (Zul.) Abzweig DN 250*Kunststoff-Rohr Rohr DN 300**
Formstück in Rohrleitung einbauen. Vergütet wird der
Mehraufwand für den Einbau des Formstückes gegenüber
der bis zur Innenfläche der Sammelrohrleitung durchgemessenen Rohrleitung.
Formstück = Abzweig, Anschlussrohr DN/ID 250.
Rohr aus Kunststoff.
Durchgangsrohr DN/ID 300.
Menge: 1,000 St

**14.1.140 Formstück einbauen (Zul.) Abzweig DN 300*Kunststoff-Rohr Rohr DN 400**
Formstück in Rohrleitung einbauen. Vergütet wird der
Mehraufwand für den Einbau des Formstückes gegenüber
der bis zur Innenfläche der Sammelrohrleitung durchgemessenen Rohrleitung.
Formstück = Abzweig, Anschlussrohr DN/ID 300.
Rohr aus Kunststoff.
Durchgangsrohr DN/ID 400.
Menge: 1,000 St

**14.1.150 Formstück einbauen (Zul.)*Kunststoff-Rohr Rohr DN 250**
StL-Nr. 22110368990405
Formstück in Rohrleitung einbauen. Vergütet wird der
Mehraufwand für den Einbau des Formstückes gegenüber
der bis zur Innenfläche der Sammelrohrleitung durchgemessenen Rohrleitung.
Formstück 'Verschlussdeckel DN 250'

Rohr aus Kunststoff.
Durchgangsrohr DN/ID 250.
Menge: 1,000 St

**14.1.160 Böschungsstück einbauen (Zul.) Rohr DN 400**
StL-Nr. 221103730299
Böschungsstück einbauen. Vergütet wird der Mehraufwand
gegenüber der bis zur unteren Vorderkante des
Böschungsstückes durchgemessenen Rohrleitung.
Rohr DN/ID 400.
Rohr aus 'Kunststoff'
Neigung 'entsprechend Uferböschung'
Menge: 2,000 St

**14.1.170 Rohranschluss herstellen (Zul.) Anschluss DN 150*AL Beton SL Kunststoff**
StL-Nr. 221103632140
Rohranschluss an Sammelrohrleitung herstellen, An-
schluss dichten. Vergütet wird der Mehraufwand für das
Herstellen des Anschlusses einschließlich Pass- und
Sattelstücke gegenüber der bis zur Innenfläche der Sammelrohrleitung durchgemessenen Rohrleitung.
Rohr DN/ID der Anschlussleitung 150.
Anschlussleitung aus Beton.
Sammelleitung aus Kunststoff.
Menge: 3,000 St

**14.1.180 Schachtanschluss herstellen (Zul.)*Kunststoff-Rohr Betonfertigteile**
StL-Nr. 22110361994100
Rohrleitung an Schacht anschließen, Anschluss dichten.
Vergütet wird der Mehraufwand für das Herstellen des
Anschlusses einschließlich Passstücke gegenüber der bis
zur Innenfläche des Schachtes durchgemessenen Rohrleitung.Rohrleitung DN/ID '150'

Rohr aus Kunststoff.
Schacht aus Betonfertigteilen.
Menge: 2,000 St

**14.1.190 Schachtanschluss herstellen (Zul.)*Kunststoff-Rohr Betonfertigteile**
StL-Nr. 22110361994100
Rohrleitung an Schacht anschließen, Anschluss dichten.
Vergütet wird der Mehraufwand für das Herstellen des
Anschlusses einschließlich Passstücke gegenüber der bis
zur Innenfläche des Schachtes durchgemessenen Rohrleitung.Rohrleitung DN/ID '400'

Rohr aus Kunststoff.
Schacht aus Betonfertigteilen.
Menge: 2,000 St

#### Abschnitt 14.2 Schächte

**14.2.10 Fertigteil-Schacht herstellen BFT*DU 1000 mm*Steig. DIN 1212*Aufl. C 8/10,10cm integr.Dichtsyst.**
StL-Nr. 2211041411193299
Fertigteil-Schacht mit Schachthals einschließlich der
Öffnungen für die Rohranschlüsse herstellen. Erforderliche Auflageringe einbauen. Schachtabdeckung und An-
schluss der Rohrleitungen werden gesondert vergütet.
Schacht aus Betonfertigteilen.
Schacht DU = 1000 mm.
Steigeisen zweiläufig nach DIN 1212, 4 St/m
einbauen.Lichte Schachttiefe 'über 1,25 bis 1,75 m'

Auflager aus Beton C 8/10, 10 cm dick, herstellen.
Fugendichtung mit integriertem Dichtungssystem aus E-
lastomeren und Lastübertragungsring.Schachtsohle 'Gerinne und Auftritt monolitisch in einem Guss aus
leicht verdichtetem BetonC 40/50, Wandstärke min.15cm,
Wassereindringtiefe<  20 mm
einschl.werkseitig einbetonierten Anschlussstücke für
gelenkige
Einbindung der Zu- und Abläufe,  Gerinne gekrümmt, 1
Zulauf DN400 (PP) 1 Ablauf DN400 (PP)'
Menge: 1,000 St

**14.2.20 Schachtabdeckung aufsetzen DIN 4271, B*planmäßige Höhe**
StL-Nr. 22110453500100
Schachtabdeckung, mit lichter Weite mindestens 610 mm
und rundem Rahmen, aufsetzen.
Klasse B 125, Ausführung nach DIN 4271.
Schachtabdeckung auf planmäßige Höhe setzen.
Menge: 1,000 St

**14.2.30 Schachtabdeckung anpassen in Asph.-Fläche Höher 5-10cm*WW-Mörtel**
Schachtabdeckung freilegen und nach Bauablauf an die
neue planmäßige Höhe anpassen. Oberflächenaufbruch zum
Freilegen der Schachtabdeckung wird gesondert vergütet.  Ausgleichsringe einbauen.
Schachtabdeckung höher setzen über 5 bis 10 cm.
Fuge zwischen Fertigteilen mit Mörtel WW-
Schachtkopfmörtel nach DIN 19573, unter Verwendung von
mindestens drei Distanzstücken entsprechender Festigkeit vollflächig herstellen, Fugen glattstreichen.
Menge: 1,000 St

#### Abschnitt 14.3 Dichtheitsprüfungen, Kanalbefahrung

**14.3.10 Entwässerungsleitung reinigen Kamera/Dicht. Kunststoff Räumg. verwerten**
StL-Nr. 22110902194901
Entwässerungsleitung im Hochdruck- oder Vakuumspülverfahren reinigen. Räumgut vorentwässern.
Reinigung zur Vorbereitung auf die Kameradurchfahrung
bzw. Dichtheitsprüfung.Rohr DN/ID '150 bis 400 mm'
Rohr aus Kunststoff.Haltungslänge 'nach Unterlagen des
AG.'

Räumgut nach Wahl des AN verwerten.
Menge: 27,000 m

**14.3.20 Kameradurchfahrung ausführen*Kunststoff*vor Betrieb SL./Anschl.*Dokumentation ISY-Bau/Unterl.AG**
StL-Nr. 2211091199491311
Kameradurchfahrung von Entwässerungsrohrleitungen ausführen. Auf Schadstellen untersuchen und auf Da-
tenträger dokumentieren. Datenträger dem AG übergeben.
Rohr DN/ID 'über 150 bis 400 mm'

Rohr aus Kunststoff.
Haltungslänge 'nach Unterlagen des AG'

Leitung vor Inbetriebnahme prüfen.
Befahrung der Sammelleitung mit Anschlussleitungen.
Dokumentation mit Angabe von Haltung, Rohrmaterial,
Rohrdurchmesser, Haltungslänge, Gefälle im Rohr und
Stationierung von seitlichen Zuläufen und Schadstellen
schriftlich vorlegen.
Daten im ISY-Bau Austauschformat Abwasser (XML) sowie
aufbereitet in Video-Datenformat nach Unterlagen des AG
übergeben. Datenträger nach Unterlagen des AG.
Menge: 27,000 m

**14.3.30 Dichtheit Rohrleitung prüfen*Kunststoff Haltung bis 30 m*Prüf. m. Luft SL./Anschl.**
StL-Nr. 22110906994123
Entwässerungsrohrleitung auf Dichtheit prüfen. Erforderliche Verankerungen und Rohrverschlüsse herstellen
und beseitigen. Notwendigen Füllstoff liefern und ableiten. Prüfprotokoll erstellen und dem AG übergeben.
Rohrleitung DN/ID 'über 150 mm bis 400 mm'

Rohr aus Kunststoff.
Prüfung von Haltungslängen bis 30,00 m.
Prüfung mit Luft.
Prüfung der Sammelleitung mit Anschlussleitungen.
Menge: 1,000 St

#### Abschnitt 14.4 Erosionsschutz SW-Kanal

*Hinweis: Hinweis: Erosionsschutz SW-Kanal unter Bachsohle*
Hinweis: Herstellung Erosionsschutz SW-Kanal unter Bachsohle

Der Aushub des Grabens zur Herstellung des Steinriegels aus Flussbausteinen sowie die Herstellung der Erosionsbasis aus den Flussbausteinen erfolgen unter fließendem Gewässer vor der Einrichtung der Bachwasserhaltung des Hintertälerbaches für den Ersatzneubau der Brücke. Die Erschwernis ist in die entsprechenden Positionen mit einzukalkulieren.

Die Herstellung des Kieslagers, das Verlegen des Schutzrohres des SW-Kanals und die Herstellung der Ummantelung aus unbewehrtem Beton in Schalung erfolgt nach der Einrichtung der Bachwasserhaltung. Die Erschwernis durch die Verdolung des Hintertälerbaches wird durch die entsprechenden LV-Pos. vergütet.

**14.4.10 Baugrube herstellen*Aushub Zwischl.AG**
StL-Nr. 21108106999039
Baugrube nach Unterlagen des AG herstellen. Beschreibung der Homogenbereiche nach Unterlagen des AG.
Verbau wird gesondert vergütet.
Homogenbereiche 'natürliche Sohlsubstrat Bachsohle Hintertälerbach, Erschwernis für Aushub unter fließendem Gewässer ist einzukalkulieren'
Baugrube 'für Leitungsgraben SW-Kanal unter Bachsohle nach Unterlagen des AG'
Baugrubentiefe 'bis 1,25 m ab Bachsohle'

Aushub zum Zwischenlager nach Unterlagen des AG fördern.
Abrechnung 'nach Abtragsprofilen'
Menge: 5,000 m3
Leistungsbereichkatalog: 108

**14.4.20 Zulage Baugrube herstellen*Handschacht**
Zulage für das Herstellen der Baugrube in Handschachtung oberhalb des Schmutzwasserkanals.
Erschwernis für Aushub unter fließendem Gewässer ist einzukalkulieren.
Menge: 2,000 m3

**14.4.30 Flussbausteine KL 80-100 liefern, einbauen**
Steinriegel als Erosionsbasis aus Flussbausteine KL 80-100 zum Kolkschutz nach Unterlagen des AG herstellen.
Erschwernis für Einbau unter fließendem Gewässer ist einzukalkulieren.
Menge: 17,500 t

**14.4.40 Baustoff liefern und einbauen Planum nicht ges.**
StL-Nr. 21106242909199
Geeigneten Baustoff liefern, profilgerecht einbauen und
verdichten.
Baustoff 'Kies 4/8 mm'
Einbaustelle 'unter einbetonniertem Schmutzwasserkanal nach Unterlagen des AG'

Das Herstellen des Planums wird nicht gesondert
vergütet.
Abgerechnet wird 'nach Lieferschein'
Menge: 1,400 m3
Leistungsbereichkatalog: 106

**14.4.50 Zulage Erschwernis Baustoff einbauen**
Zulage für das Herstellen des Kieslagers unter SW-Kanal DN 150 unter der Verdolung des Hintertälerbaches DN 800
Menge: 1,000 m3

**14.4.60 Gel. Boden bzw. Fels des AG aufn.*Planum nicht ges. Abrechnung Abtrag**
StL-Nr. 2110622999901001
Gelagerten Boden bzw. Fels des AG aufnehmen. Beschreibung der Homogenbereiche nach Unterlagen des AG.
Homogenbereich 'natürliches Sohlsubstrat Bachsohle Hintertälerbach'
Einbaustelle 'Wiederherstellung Bachsohle Erosionsbasis aus Flussbausteinen nach Unterlagen des AG'
Boden 'lagert innerhalb der Baustelle. Boden
innerhalb der Baustelle profilgerecht einbauen und verdichten einschließlich ggf. erforderlicher Wasserzugabe.Übrigen Boden innerhalb der Baustelle zur Wiederherstellung des Bachbettes verwerten.'

Das Herstellen des Planums wird nicht gesondert
vergütet.
Abgerechnet wird nach Abtragsprofilen am Zwischenlager.
Menge: 2,200 m3
Leistungsbereichkatalog: 106

**14.4.70 Zulage Erschwernis gelagerten Boden einbauen**
Zulage für das Einbauen des gelagerten Bodens aus natürlichem Sohlsubstrat der Bachsohle des Hintertälerbaches nach Unterlagen des AG unter der Verdolung des Hintertälerbaches DN 800.
Menge: 1,000 m3

**14.4.80 Schutzrohr verlegen**
Schutzrohr einschl. Sonderteile in Bauwerk vor
dem Betonieren nach Unterlagen des AG verlegen, gegen Aufschwimmen sichern und Stoesse dichten. Abgerechnet wird
nach Laenge in der Achse der Rohrleitung.
Material = Kunststoff.
Menge: 5,600 m

**14.4.90 Zulage Erschwernis Schutzrohr verlegen**
Zulage für das Verlegen des Schutzrohres unter der Verdolung des Hintertälerbaches DN 800.
Menge: 2,500 m

**14.4.100 Unbewehrten Beton herstellen*C12/15 X0*Mit Schalung*Abr. Frischbeton**
StL-Nr. 22118338921021
Unbewehrten Beton nach Unterlagen des AG herstellen.
Beton 'für Ummantelung Schutzrohr SW-Kanal DN 150'

Druckfestigkeitsklasse C12/15.
Expositionsklasse X0.
Beton einschließlich Schalung herstellen. Schalung vorhalten und beseitigen.
Abgerechnet wird die eingebaute Frischbetonmenge.
Menge: 0,700 m3
Leistungsbereichkatalog: 118

**14.4.110 Zulage Erschwernis unbewehrten Beton herstellen**
Zulage für das Herstellen von unbewehrtem Beton in Schalung unter der Verdolung des Hintertälerbaches DN 800.
Menge: 1,800 m3

### Bereich 15 STUNDENLOHNARBEITEN

*Hinweis: Vorbemerkung Arbeitskraft*
Stundenlohnarbeiten für Unvorhergesehenes dürfen nur
auf Anweisung durch die Bauüberwachung durchgeführt werden.Die vom Auftragnehmer oder seinem Bevollmächtigten unterschriebenen Stundenlohnzettel müssen für jeden Kalendertag getrennt ausgestellt sein und sind noch am Tag der Leistungserbringung dem bauüberwachenden Ingenieurbüro
zur Anerkennung zu übermitteln. Nachträglich eingereichte Stundenlohnzettel werden nicht anerkannt. Die Original-Rapportzettel sind erst mit der Schlussrechnung einzureichen.

Stundenlohnzettel müssen erkennen lassen:
- Vor- und Zuname der Arbeiter
- Beruf
- Lohngruppe lt. Tarif
- Arbeitsleistung nach Zeit, Ort, Dauer
- Verbrauch an Baustoffen
- Benutzung von Maschinen und Geräten mit Leistungsangabe nach Zeit, Ort und Dauer der Benutzung.

Der Verrechnungssatz für die jeweilige Arbeitskraft umfasst sämtliche Aufwendungen wie Lohn- und Gehaltskosten, Lohn- und Gehaltsnebenkosten, Zuschläge, lohngebundene und lohnabhängige Kosten, sonstige Sozialkosten, Gemeinkosten, Wagnis und Gewinn.

#### Abschnitt 15.1 Arbeitskraft

**15.1.10 Vorarbeiter/-in Stundenlohnarbeiten**
Stundenlohnarbeiten auf Anordnung des AG ausführen,
Vorarbeiter/-in
Menge: 10,000 h

**15.1.20 Baufacharbeiter/-in Stundenlohnarbeiten**
Stundenlohnarbeiten auf Anordnung des AG ausführen,
Baufacharbeiter/-in
Menge: 10,000 h

**15.1.30 Hilfskraft Stundenlohnarbeiten**
Stundenlohnarbeiten auf Anordnung des AG ausführen,
Hilfskraft
Menge: 10,000 h

*Hinweis: Vorbemerkung Geräte*
Gerät auf Anordnung des AG einsetzen,
der Verrechnungssatz für die jeweilige Arbeitskraft umfasst sämtliche Aufwendungen wie Lohn- und Gehaltskosten, Lohn- und Gehaltsnebenkosten, Zuschläge, lohngebundene und lohnabhängige Kosten, sonstige Sozialkosten, Gemeinkosten, Wagnis und Gewinn.
Der Verrechnungssatz für das Gerät umfasst sämtliche Aufwendungen für den Betrieb, Gemeinkosten, Wagnis und Gewinn.

#### Abschnitt 15.2 Geräte

**15.2.10 Hydraulikbagger bis 1,5 m3**
Hydraulikbagger bis 1,5 m3, mit Fahrer
Menge: 2,000 h

**15.2.20 Hydraulikbagger über 1,5 m3**
Hydraulikbagger über 1,5 m3, mit Fahrer
Menge: 2,000 h

**15.2.30 LKW einsetzen Fahrer 3-5t**
LKW, mit Fahrer, Nutzlast 3 bis 5t.
Menge: 2,000 h
Leistungsbereichkatalog: 091

**15.2.40 LKW einsetzen Fahrer 5-8t**
LKW, mit Fahrer, Nutzlast 5 bis 8 t.
Menge: 2,000 h
Leistungsbereichkatalog: 091

**15.2.50 LKW einsetzen Fahrer 20-30t**
LKW, mit Fahrer, Nutzlast 20 bis 30t.
Menge: 2,000 h
Leistungsbereichkatalog: 091

**15.2.60 Radlader einsetzen Fahrer 37-55kW**
Radlader, mit Fahrer, Motorleistung 37 bis 55 kW.
Menge: 2,000 h
Leistungsbereichkatalog: 091

**15.2.70 Minibagger einsetzen Fahrer Tieflöffel**
Minibagger, mit Fahrer, Fahrwerk mit Ketten, mit Tieflöffel.
Menge: 2,000 h
Leistungsbereichkatalog: 091

**15.2.80 Kompressor einsetzen Bedienungspersonal bis 3m3/min**
Kompressor, mit Bedienungspersonal, Leistung bis 3 m3/min, ein Bohrhammer.
Menge: 2,000 h
Leistungsbereichkatalog: 091

**15.2.90 Flächenrüttler bis 0,75t**
Flächenrüttler bis  0,75t, mit Bedienungspersonal
Menge: 2,000 h

**15.2.100 Vibrationsstampfer einsetzen Bedienungspersonal**
Vibrationsstampfer, mit Bedienungspersonal.
Menge: 2,000 h
Leistungsbereichkatalog: 091

**15.2.110 Trennschleifer Stein**
Trennschleifer einschl. Trennscheiben, mit Bedienungspersonal, Tischgerät, für Stein.
Menge: 2,000 h
Leistungsbereichkatalog: 091

**15.2.120 Motorflex**
Motorflex, mit Bedienungspersonal,
Menge: 2,000 h

**15.2.130 Kernborhrgerät**
Kernborhrgerät, mit Bedienungspersonal,
Menge: 2,000 h

*Hinweis: Vorbemerkung Stoffe*
Sämtliche Stoffe sind frei Baustelle zu liefern und abzuladen.

#### Abschnitt 15.3 Stoffe

**15.3.10 Sand 0/2**
Sand, Körnung 0/2.
Menge: 2,000 m3
Leistungsbereichkatalog: 003

**15.3.20 Frostschutzkies 0/32**
Frostschutzkies, Körnung 0/32.
Menge: 2,000 m3
Leistungsbereichkatalog: 003

**15.3.30 Splitt 5/11**
Splitt, Körnung 5/11.
Menge: 2,000 m3
Leistungsbereichkatalog: 003

**15.3.40 Edelbrechsand-Split Gemisch 0/4**
Edelbrechsand-Split Gemisch, Körnung 0/4
Menge: 2,000 m3

**15.3.50 Edelbrechsand-Split Gemisch 0/5**
Edelbrechsand-Split Gemisch, Körnung 0/5
Menge: 2,000 m3

**15.3.60 Rollkies 16/32**
Menge: 2,000 m3

**15.3.70 Forstmischung 0/16**
Menge: 2,000 m3

**15.3.80 Bitukies 0/32**
Menge: 2,000 m3

**15.3.90 Bitumen Heißvergussmasse**
Kaltasphalt
Menge: 20,000 kg

**15.3.100 Beton C12/15 mit 240 kg CEM 32,5**
Menge: 1,000 m3

**15.3.110 Beton C25/30**
Menge: 1,000 m3

**15.3.120 Blitzmörtel Topolit Blitz 3**
Menge: 5,000 kg

**15.3.130 Trasskalkmörtel**
Trasskalkmörtel, 25 kg Sack
Menge: 1,000 Sack

**15.3.140 Geotextil Filtervlies, GRK 2, 120gr/m²**
Menge: 10,000 m2

**15.3.150 Kartuschen**
Menge: 4,000 St
